# Wilfried-Dietrich-Halle Schifferstadt
Angebotsaufforderung (GAEB DA XML 3.3, DA83)
Projekt: Wilfried-Dietrich-Halle Schi
Währung: EUR
Erstellt mit: CaliforniaX by G&W Software AG, CaliforniaX V25.2.07, 05.05.2026

## Heizung Wilfried-Dietrich-Halle Schifferstadt
Datum: 05.05.2026

*Hinweis: Allgemeine Baubeschreibung*
Allgemeine Baubeschreibung

1. Lage / Zugang
Die Wilfried-Dietrich-Halle (WDH) befindet sich in 67105 Schifferstadt.
In dem Gebiet befinden sich in unmittelbarer Nähe das Schulzentrum, mehrere Sporthallen, Schwimmbad, Kita, Freisportanlagen.

Während der Maßnahme herrscht in dem angrenzenden Schulzentrum regelmäßiger Schulbetrieb.
Die Sporthalle sowie die Freianlagen der WDH sind während der Baumaßnahme in Betrieb/Benutzung.
Bei der Baustellenanlieferung sind die Stoßzeiten des Schulbetriebs (wie Beginn, Ende, Pausen usw.) zu beachten und Gefahren zu vermeiden.
Die Sicherheit auf dem Gelände ist für die gesamte Dauer der Arbeiten zu jedem Zeitpunkt aufrecht zu erhalten. Bei allen Arbeiten ist ein wirksamer Schutz vor Brand- und Rauchentwicklung und -ausbreitung sicherzustellen.

2. Allgemein
Die Umbaumaßnahmen finden sowohl in der schulfreien Zeit als auch während des laufenden Schulbetriebes statt! Während dem Schulbetrieb wird die Konditionshalle weiter genutzt über den sportplatzseitigen Hintereingang. Der Ringerbereich bleibt in dauerhafter Benutzung.
Der Bauzaun ist dauerhaft geschlossen zu halten, um das Betreten der Baustelle durch Unbefugte zu verhindern.

3. Baumaßnahmen
Die Maßnahmen finden größtenteils im Bereich der Sporthalle WDH statt und sind allumfassend.
Weiterhin finden Anpassungsarbeiten im Ringerbereich mit "Alte Ringerhhalle", "Neue Ringerhalle" sowie "Konditionshalle" statt.
Für die beiden Maßnahmen sind auf Grund von Zuschuss-Regelungen getrennte Rechnungen zu erstellen. Die Aufteilung ist z.T. bereits im Leistungsverzeichnis durch getrennte Titel bzw. eigene Lose dargestellt.

4. Baustelleneinrichtung
Die Baustelleneinrichtung wird durch einen Bauzaun gesichert. Baustelleneinrichtung und Materiallager erfolgt auf dem Parkplatz der WDH gemäß Baustelleneinrichtungsplan.
Auf die dauerhafte und lückenlose Absicherung der Baustelle ist selbstverständlich besonders zu achten. Das Lagern hat ausschließlich innerhalb der Baustelleneinrichtung zu erfolgen.
Der Zugang zur Baustelleneinrichtung erfolgt über ein abzuschließendes Tor im Bauzaun. Die Fläche für die BE beinhaltet auch nur begrenzte Stellflächen für Fahrzeuge. Nach der Ein- bzw. Ausfahrt bzw. Materialan-/-abtransporten sind die Tore wieder zu verschließen.

Wasser- und Stromanschluss sind bauseits vorhanden.
Das Baustellen-WC (WC-Kabine) wird im Bereich der Baustelleneinrichtung aufgestellt.

Eine Kranstellung ist durch den Auftragnehmer mit der Bauleitung vor Ort zu klären.

5. Ausführung / Termine
Die Ausführungstermine und -fristen sind dem Bauzeitenplan zu entnehmen.
Überschneidende Ausführung von Gewerken und unvermeidbare Unterbrechungen infolge zwangsläufiger Arbeitsabläufe und witterungsbedingte Unterbrechungen sind zu berücksichtigen.
Mindestens 1 x wöchentlich findet eine gemeinsame Baubesprechung „Jour fixe“ statt. Im Zuge der Arbeitsvorbereitung und Ausführung ist die Teilnahme für die Bauleiter verpflichtend. Das Bautagebuch ist zu führen und wöchentlich vorzulegen.

6. Sicherheit
Für die Baustelle wird ein Sicherheits- und Gesundheitsschutz-Koordinator mit Weisungsbefugnis bestellt und ein SiGe-Plan ausgearbeitet. Der Auftragnehmer ist verpflichtet, umgehend nach Beauftragung eine Gefährdungsanalyse beim SiGeKo vorzulegen.
Neben dem Sicherheits- und Gesundheitsschutzplan gilt die Baustellenordnung. Diese soll einen störungsfreien Ablauf ermöglichen und die Sicherheit für am Bau Beteiligte, Anwohner, Umwelt und technische Anlagen gewährleisten.
Sie enthält Regelungen zur Organisation, Koordination und Überwachung des Baustellenbetriebes und umfasst Maßgaben, die in Zusammenarbeit mit den Berufsgenossenschaften und dem Staatlichen Gewerbeaufsichtsamt festgelegt wurden.
Jeder Auftragnehmer hat sein Personal über den Inhalt der Baustellenordnung zu unterweisen.
Die Einhaltung der Baustellenordnung und ihrer Anlagen sind Teil der Vertragserfüllung.

Neben der Baustellenordnung gelten für die Durchführung der Arbeiten auf der Baustelle uneingeschränkt die Forderungen der staatlichen und sonstigen Arbeitsschutzvorschriften, insbesondere des Arbeitsschutzgesetzes (ArbSchG), der Unfallverhütungsvorschriften der Berufsgenossenschaften der Unfallkassen und der Landesbauordnung (LBauO) Rheinland-Pfalz.

*Hinweis: Allgemeine Vorbedingungen*
Allgemeine Vorbedingungen

Für Ausschreibung, Vergabe, Ausführung und Abrechnung sind maßgebend die Vergabe- und Vertragsordnung für Bauleistungen VOB mit den Teilen
- VOB Teil A: Allgemeine Bestimmungen für die Vergabe von Bauleistungen, DIN 1960
- VOB Teil B: Allgemeine Vertragsbedingungen für die Ausführung von Bauleistungen, DIN 1961
- VOB Teil C: Allgemeine Technische Vertragsbedingungen für Bauleistungen (ATV), Allgemeine Regelungen für Bauarbeiten jeder Art, DIN 18299
- VOB Teil C: Allgemeine Technische Vertragsbedingungen für Bauleistungen (ATV), Heizanlagen und zentrale Wassererwärmungsanlagen, DIN 18380
- VOB Teil C: Allgemeine Technische Vertragsbedingungen für Bauleistungen (ATV), Dämm- und Brandschutzarbeiten an technischen Anlagen, DIN 18421
- und die zusätzlichen technischen Vertragsbedingungen

Diese Vorschriften sind für beide Teile verbindlich, soweit im Leistungsverzeichnis nichts anderes bestimmt ist, ebenso die nachstehenden besonderen Bedingungen, die den allgemeinen Bedingungen übergeordnet sind. Zusätzlich sind die anerkannten Regeln der Technik zu beachten.

Das Leistungsverzeichnis bietet keine Bestellungsgrundlage. Bestellungen können erst nach vorheriger technischer Abstimmung mit der Bauleitung im Zuge der Vorlage der Montageplanung erfolgen. Die Montageplanung ist innerhalb der Frist gem. Bauzeitenplan (i.d.R. 4 Wochen) vorzulegen.

Die Baustelle ist mit einer bauleitenden Person zu besetzen, die gute bis sehr gute Deutschkenntnisse in Wort und Schrift besitzt.

*Hinweis: Zusätzliche Vertragsbedingungen und Technische Vorschriften (ZTV)*
Zusätzliche Vertragsbedingungen und Technische Vorschriften (ZTV)

Termine
Zeitpunkt und Umfang der einzelnen Teilleistungen sind grundsätzlich im Bauzeitenplan beschrieben, jedoch zwingend mit dem Auftraggeber abzustimmen und nach Aufforderung auszuführen. Generell gelten die Vertragstermine auf Grundlage des beigelegten Terminplans.

Der Auftragnehmer hat spätestens vier Wochen nach Auftragserteilung dem Auftraggeber einen Terminplan zu übergeben, in welchem dargestellt ist, wann und mit welchem Personaleinsatz die vereinbarten Arbeiten ausgeführt werden sollen, um die Vertragstermine einzuhalten.
In diesem Terminplan sind insbesondere darzustellen:
- Baustelleneinrichtung
- Anlieferung von Hauptkomponenten
- Rohmontage
- Fertigmontage
- Prüf- und Inbetriebnahmetätigkeiten
- Abhängigkeiten von Vorleistungen anderer Gewerke

Der Auftragnehmer verpflichtet sich, bei Gefährdung der Einhaltung von Terminen (auch Zwischentermine) auf Anforderung des Auftraggebers:
- die Anzahl der eingesetzten Arbeitskräfte, Geräte und Stoffe entsprechend der Notwendigkeit zu erhöhen
- die Regelarbeitszeit zu verlängern (und z.B. an Samstagen zu arbeiten)
Die genannten Maßnahmen sind Vertragsbestandteil und werden nicht gesondert vergütet.

Der Auftragnehmer hat die Durchführung der Arbeiten mit anderen Unternehmen, die zeitgleich tätig sind, so abzusprechen, dass ein reibungsloser Ablauf der Arbeiten gewährleistet ist.

Es muss bei der Kalkulation davon ausgegangen werden, dass die Arbeiten aufgrund der Abhängigkeit von Leistungen anderer Gewerke nicht vollständig unterbrechungsfrei durchgeführt werden können.

Ausführungs- und Planungsunterlagen
Die für die Ausführungsbearbeitung nötigen Unterlagen sowie Zeichnungen und Berechnungen der Fachplanung erhält der Auftragnehmer unentgeltlich rechtzeitig in einfacher Ausfertigung. Planunterlagen werden dem Auftragnehmer in Papierform und als PDF-Dateien zur Verfügung gestellt; auf Verlangen können auch 2-D-Dateien im DWG-Format zur Verfügung gestellt werden.
Sind diese Unterlagen bei Vertragsabschluss nicht überreicht worden, so hat der Auftragnehmer sie rechtzeitig anzufordern.
Übergebene Unterlagen, insbesondere die Zeichnungen und Berechnungen der Fachplanung, sind vom Auftragnehmer unverzüglich verantwortlich auf die Übereinstimmung und Richtigkeit zu prüfen.

Maßangaben im Leistungsverzeichnis und in den beigefügten Plänen verstehen sich als Rohbaumaße mit den gewerkeüblichen Toleranzen. Alle für die Ausführung erforderlichen Maße sind vom Auftragnehmer am Bau zu prüfen.

Montageplanung
Der Auftragnehmer hat nach Auftragserteilung die erforderliche technische Bearbeitung aufzunehmen, Montagepläne für seine Anlagen zu fertigen und einschl. aller für seine Anlagen erforderlichen technischen Daten und Angaben, insbesondere der Bauangaben, dem Auftraggeber zur Prüfung und Freigabe digital (als PDF- oder DWG-Datei) vorzulegen. Der Auftragnehmer hat außerdem die für die elektr. Verdrahtung, Regelung, Schaltung und Steuerung seiner Anlagen erforderlichen Teil- und Gesamtschaltpläne sowie Kabelanschlusspläne zu fertigen und alle sonstigen erforderlichen technischen Angaben so rechtzeitig zu liefern, dass keines der übrigen am Bau beteiligten Ausbaugewerke behindert wird.

Produktdatenblätter, Prüfzeugnisse, Zulassungen, Technische Merkblätter die als Nachweise für Konformität mit der Ausschreibung insbesondere hinsichtlich Brandschutz, Schallschutz ,Wärmeschutz, Einbruchschutz, Umweltschutz sowie der baurechtlichen Vorgaben dienen, sind rechtzeitig und ohne besondere Aufforderung zur Freigabe vorzulegen.

Für die Prüfung von Unterlagen zur Fertigungsfreigabe durch den Auftraggeber ist eine Frist von 10 Arbeitstagen vorzusehen. Fehlende oder falsche Angaben in den Dokumenten führen nicht zu einer Fristverlängerung.

Mustervorlagen
Produktmuster und Mustervorlagen, ob als Nebenleistung gem VOB oder als besondere Leistung im Ausschreibungstext gefordert, sind so rechtzeitig zu beschaffen und vorzulegen, dass Korrekturen und Wiedervorlage ohne Verzögerung des Bauablaufs möglich sind.

Baustelleneinrichtung
Leistungen des Auftraggebers:
- Bauzaun mit Tor(en) entsprechend dem Baustelleneinrichtungsplan ab Beginn der Gesamtmaßnahme
- befestigte Baustelleneinrichtungsfläche entsprechend dem Baustelleneinrichtungsplan
- WC-Kabinen ab Beginn der Gesamtmaßnahme entsprechend der Anzahl der vor Ort eingesetzten Arbeitskräfte
- Baustrom-Hauptverteilung ab Beginn der Gesamtmaßnahme
- geschoßweise Baustrom-Unterverteiler ab Fertigstellung der Rohbauarbeiten
- Bauwasserentnahmestelle im Außenbereich, bei Bedarf frostgeschützt
- Sicherheitsbeleuchtung innerhalb des Bauwerks ab Fertigstellung der Rohbauarbeiten

Leistungen des Auftragnehmers:
- Zusätzliche Maßnahmen der Baustelleneinrichtung, für die Gewerke HLS sind Sache des jeweiligen Auftragnehmers (insbesondere die Gestellung eines Lager- oder Personalaufenthaltscontainers).
- Für Maßnahmen der Baustelleneinrichtung die nicht Nebenleistung gemäß VOB sind, sind Leistungspositionen in der Ausschreibung enthalten.

Eine durchgängige Baustellenbewachung ist vom Auftraggeber nicht vorgesehen.

Arbeitshöhen
In den Stockwerken beträgt die Deckenhöhe max. 3,5 m (ab Rohfußboden). Aufstieghilfen (z.B. Leiter, Tritte, Podeste, Rollgerüste) sind ggf. vom Auftragnehmer zu stellen und in die Einheitspreise einzukalkulieren.

Die Arbeitshöhen betragen in der
- Dreifeldhalle:  ca. 10,00 m
- Ringerhalle 1:  ca. 5,70 m
- Ringerhalle 2:  ca. 10,0 m
Aufstieghilfen (Hubsteiger, Scherenbühne, Fahrgerüste) sind in der Leistungsbeschreibung enthalten. Erschwerte Montagebedingungen, erhöhter Personaleinsatz o.ä. sind in die Einheitspreise einzukalkulieren

Gerüste
Folgende Gerüste werden vom Auftraggeber gestellt:
- Fassadengerüst um die Außenfassade als Grundgerüst mit Auslegern bis 30 cm für das Gewerk Rohbau.

Zusätzlich für die Gewerke HLS benötigte Gerüste sind Sache des jeweiligen Auftragnehmers. Für Gerüste, die nicht Nebenleistung gemäß VOB sind, sind Leistungspositionen in der Ausschreibung enthalten.

Hebezeuge/Aufzüge
Durch den Auftraggeber werden keinerlei Hebezeuge zur Verfügung gestellt.
Die Gestellung von Hebezeugen oder Kränen ist Sache des Auftragnehmers. Die Mitbenutzung von Hebezeugen/Kränen anderer Gewerke ist ggf. direkt mit diesen abzustimmen.
Mögliche Stellplätze für Kräne können dem (zu Baubeginn vorliegenden) Baustelleneinrichtungsplan entnommen werden, sind aber unbedingt vor Ausführung mit der Bauüberwachung des Auftraggebers abzustimmen.
Ein bauseits gestellter Gerüstaufzug ist nicht vorgesehen.

Materialeinbringung
Die maßgeblichen Grundrisse und Schnitte der Baumaßnahme liegen dieser Ausschreibung bei. Der Auftragnehmer hat bei Kalkulation des Angebots anhand der Pläne das Einbringen seiner Materialien und Werkzeuge zu berücksichtigen.
Nachforderungen zur Materialeinbringung aus Gründen, die aus den Werk- und Bauzeitenplänen ersichtlich sind, werden nicht anerkannt.

Koordination
Der Auftragnehmer ist verpflichtet, seine Ausführung mit der Planung und Ausführung der übrigen am Bau beteiligten Firmen verantwortlich zu koordinieren und abzustimmen.

Materialien
Grundsätzlich sind nur ungebrauchte und neuwertige Materialien einzubauen
Soweit für die Materialien seitens des Herstellers oder sonstige Verarbeitungs-, Lagerungs- und Wartungsvorschriften bestehen, sind diese einzuhalten.

Schutzmaßnahmen
Zum Schutz gefährdeter Anlagenteile auf der Baustelle wird vom Auftragnehmer eine Schutzummantelung während und nach beendeter Montage angebracht, die erst unmittelbar vor Inbetriebnahme vom Auftragnehmer abgenommen und von der Baustelle entfernt wird. Vor der Abnahme beschädigte oder verschmutzte Farbanstriche oder Oberflächen werden vom Auftragnehmer wieder hergestellt. Offene Anlagenteile werden bei jeglicher Montageunterbrechung durch geeignete Maßnahmen so verschlossen und gesichert, dass mit Sicherheit keine Fremdteile eindringen oder Unbefugte Schaden anrichten können.

Überwachung bauseitiger Leistungen
Das bauseitige Herstellen von Gerätefundamenten, gemauerten oder betonierten Kanälen, Einbetonieren oder Beimauern von Brandschutzklappen, Leitungen, Futterrohren, Durchführungen, das Errichten von Trockenbauwänden usw. ist von dem Auftragnehmer auf die Einhaltung der anlagenbezogenen Belange hin zu überwachen.

Akustische Bedingungen
Der Auftragnehmer hat alle erforderlichen Maßnahmen zu treffen, die eine Geräuschübertragung durch die Anlage auf das Bauwerk bzw. die Nutzräume verhindert.

Boden-, Wand- und Deckenspiegel
Die technischen Einrichtungen und deren Anschlüsse sind auf die Boden-, Wand- und Deckenspiegel abzustimmen. Diese Abstimmung hat rechtzeitig zu erfolgen. Der Mehraufwand wird nicht besonders vergütet, sondern ist mit den Einheitspreisen abgegolten.

Elektroinstallationsarbeiten
Die elektrische Verkabelung, d.h. das Verlegen der Kabel zwischen Schaltschränken/Verteilerschränken und Antrieben/Sensoren erfolgt bauseits, sofern im Leistungsverzeichnis nicht anderes vorgesehen.
Der Elektroanschluss, d.h. das einseitige Einführen, Absetzen und Auflegen der Kabel auf die Anschlussklemmen an den Antrieben/Sensoren, ist vom Auftragnehmer auszuführen und in die Einheitspreise einzurechnen.

Bauschutt
Bauschutt und Verpackungsmaterial hat der Auftragnehmer arbeitstäglich von der Baustelle zu entfernen und ordnungsgemäß zu entsorgen.
Kommt der Auftragnehmer dieser Pflicht trotz Aufforderung nicht nach, so ist der Auftraggeber berechtigt, die Entsorgung auf Kosten des Auftragnehmers vorzunehmen.
Der Auftragnehmer hat bei der Ausführung darauf zu achten, dass sein Arbeitsbereich arbeitstäglich besenrein gesäubert ist, um somit Konfrontationen und Unstimmigkeiten mit anderen am Bau Beteiligten zu vermeiden.

Aufmaß
Die Abrechnung erfolgt nach Aufmaß. Notwendige örtliche Aufmaße sind vom Auftragnehmer durchzuführen. Dem Auftraggeber oder der Fachplanung ist auf Wunsch die Gelegenheit zur gemeinsamen Aufmaßerfassung einzuräumen; Termine sind hierzu rechtzeitig abzustimmen.
Erbrachte Lieferungen und Leistungen sind nach den zwei Abrechnungsbereichen des Objektes (Ringer und WDH) getrennt aufzumessen und abzurechnen.
Aufmaßunterlagen sind nachvollziehbar und mit eindeutigem Bezug zum Leistungsverzeichnis zu erstellen. Hierfür sind Montage- oder Revisionspläne und die Raumbezeichnungen des Objektes zu verwenden.
Die Einreichung der Unterlagen in elektronischer Form (möglichst im GAEB-Standard) wird explizit gewünscht.

Einweisung des Bedienungspersonals
Bei Inbetriebnahme der Anlagen ist der Auftraggeber oder von ihm benanntes Bedienungspersonal gründlich in alle Funktionen, Bedienungs- und Wartungsvorgänge einzuweisen. Falls erforderlich, muss diese Einweisung (gegen separate Vergütung) wiederholt werden.

Revisionspläne, Bedienungs- und Wartungsanweisungen - Dokumentation
Nach Fertigstellung der Anlagen hat der Auftragnehmer Revisionspläne über die Anlagen zu fertigen und in der im Leistungsverzeichnis genannten Form, spätestens bei der Abnahme dem Auftraggeber mit der Dokumentation auszuhändigen.

Außerdem ist dem Auftraggeber, spätestens bei der Abnahme, eine ausführliche Bedienungs- und Wartungsanweisung für die Anlagen und die einzelnen Anlagenteile einschl. ausführlicher Ersatzteilliste, Prüf- und Inbetriebnahmeprotokolle (mit Messwerten und ausgefüllten Parameterlisten der Einstellwerte) in der im Leistungsverzeichnis genannten Form auszuhändigen.

Einzelne Dokumente sind, sofern sachlich erforderlich, bereits im Rahmen des Bauablaufs vorzulegen (z.B. Einbauerklärung, Prüfprotokolle).

Die Dokumentation muss die ausgeführte Leistung einschl. Erfüllung der planerischen Anforderungen vollständig wiedergeben. Je nach Gewerk können ggfs. weitere Dokumente angefordert werden oder entfallen. Die Dokumentation ist in die Einheitspreise einzurechnen, sofern im Leistungsverzeichnis keine gesonderte Position enthalten ist.

*Hinweis: Zusätzliche Angaben für das Gewerk Heizung*
Zusätzliche Angaben für das Gewerk Heizung

Gegenstand der Ausschreibung
Gegenstand dieser Ausschreibung sind u.a. folgende Arbeiten (KGR nach DIN 276):

KGR 421 - Wärmeerzeugungsanlagen
im Lieferumfang des Auftraggebers bzw. der Energie Schul- und Sportzentrum Schifferstadt GmbH sind folgende Komponenten:
- Wasser/Wasser-Wärmepumpe, reversibel zum Anschluss an ein kaltes Nahwärmenetz
- primärseitiger hydraulischer Aufbau mit Anschluss der Wärmepumpe an das kalte Nahwärmenetz
- primärseitiger hydraulischer Aufbau mit Anschluss eines Wärmeübertragers für die Fernwärmeversorgung
- primärseitiger hydraulischer Aufbau mit Anschluss eines Wärmeübertragers für die passive und aktive Kühlung
- sekundärseitiger hydraulischer Aufbau für Heizung und Trinkwassererwärmung mit Pumpen und Temperaturregelkreise
- Speicherbehälter, Ausdehnungsgefäße, Nachspeiseeinrichtung, Sicherheitsventile (für Anlagenteile bis zur Schnittstelle)

Vom Versorger werden Medienkreise mit unterschiedlichen Temperaturniveaus bereitgestellt:
- für das Hochtemperaturnetz: +70 °C / +50 °C
  für die Anbindung der Frischwasserstationen (Trinkwassererwärmung)
- für das Niedertemperaturnetz: +55 °C / +40 °C
  für die Anbindung der Heizanlagen und raumlufttechnischen Geräte
- für das Kaltwassernetz: +14 °C / +20 °C bzw. +8 °C / +14 °C
  als passive bzw. aktive Kühlung für die Anbindung der raumlufttechnischen Geräte

Alle Anlagenkomponenten der Wärmeerzeugungsanlagen sind in einem separat errichteten Technikgebäude (Anbau an die Ringerhalle 2) installiert.

KGR 422 - Wärmeverteilnetze
- Pumpen, Verteiler; Rohrleitungen für Raumheizflächen, raumlufttechnische Anlagen und sonstige Wärmeverbraucher

KGR 423 - Raumheizflächen
- Heizkörper mit Anschlussarmaturen
- Deckenstrahlplatten mit Anschlussarmaturen

KGR 429 - Wärmeversorgungsanlagen, sonstiges
- Bauheizgeräte
- Dämmarbeiten an Rohrleitungen aus der Vorabmaßnahme
- Transportarbeiten
- Prüf- und Inbetriebnahmearbeiten
- Dokumentation
- Stundenlohnarbeiten

Anmerkung: Teilweise werden die neuen Installationen an Bestandsanlagen angeschlossen.

### 01 Wärmeverteilnetze

#### 01.01 Rohrleitungen und Zubehör - Heizungs- und Kaltwasserkreisläufe

*Hinweis: Edelstahl-Rohrleitungssystem, Werkstoff 1.4520 für Heizungs- und Kaltwasserkreisläufe*
Edelstahl-Rohrleitungssystem, Werkstoff 1.4520 für Heizungs- und Kaltwasserkreisläufe

in den Dimensionen d = 15 - d = 108 mm
mit Pressfitting-System für geschlossene Heizungsanlagen, Kalt- und Kühlwasserkreisläufe; aus nichtrostendem Edelstahl, mit Verbinder mit dem Nachweis "undicht im unverpressten Zustand";

mit Systemkomponenten:
- Edelstahl-Systemrohr
  d = 15 - 108 mm; in Stangen; biegbar (bis 54 mm); in Rohrlängen 6 m
- Edelstahl-Pressfitting
  d = 12 - 108 mm; aus Edelstahl; mit Pressindikator zur Erkennung nicht verpresster Verbindung vor der Druckprobe, Verschlussstopfen und Konturdichtring aus Butylkautschuk CIIR schwarz

Verlegen als Heizungs- oder Heizungsanschlussleitungen unter Beachtung der DIN EN 12828 und DIN EN 14336; einschließlich Ablängen, Ausrichten und Befestigen, unter Berücksichtigung der temperaturabhängigen Längenänderung, (Dichtheitsprüfung und Spülen gem. sep. LV-Pos.)

Technische Eigenschaften
Werkstoff  CrTi-Stahl  1.4520 (EN 10088)
Oberflächenrauheit  1,5  Mikrometer
Wärmeausdehnung  0,0104  mm/(m*K)
Wärmeleitfähigkeit Rohr  20  W/(m*K)
Rohrenden  mit Schutzstopfen verschlossen

Fabrikat der Planung  Geberit
Typenreihe der Planung  Mapress Therm
oder gleichwertig

angebotenes Fabrikat: '........................................'

angebotener Typ: '........................................'

liefern und montieren

*Hinweis: Montagehinweis*
Montagehinweis

Die Montage der Heizungswasserleitungen erfolgt im EG und OG (bzw. DG) in Montagehöhen auch über 3,5 m.

**01.01.01 Edelstahl-Systemrohr DN 12 (15 x 1,0 mm)**
Edelstahl-Systemrohr DN 12 (15 x 1,0 mm)
Beschreibung wie vor
Menge: 486,000 m
Projektkosten nach DIN 276-08: 422

**01.01.02 Edelstahl-Systemrohr DN 15 (18 x 1,0 mm)**
Edelstahl-Systemrohr DN 15 (18 x 1,0 mm)
Beschreibung wie vor
Menge: 220,000 m
Projektkosten nach DIN 276-08: 422

**01.01.03 Edelstahl-Systemrohr DN 20 (22 x 1,2 mm)**
Edelstahl-Systemrohr DN 20 (22 x 1,2 mm)
Beschreibung wie vor
Menge: 179,000 m
Projektkosten nach DIN 276-08: 422

**01.01.04 Edelstahl-Systemrohr DN 25 (28 x 1,2 mm)**
Edelstahl-Systemrohr DN 25 (28 x 1,2 mm)
Beschreibung wie vor
Menge: 361,000 m
Projektkosten nach DIN 276-08: 422

**01.01.05 Edelstahl-Systemrohr DN 32 (35 x 1,5 mm)**
Edelstahl-Systemrohr DN 32 (35 x 1,5 mm)
Beschreibung wie vor
Menge: 373,000 m
Projektkosten nach DIN 276-08: 422

**01.01.06 Edelstahl-Systemrohr DN 40 (42 x 1,5 mm)**
Edelstahl-Systemrohr DN 40 (42 x 1,5 mm)
Beschreibung wie vor
Menge: 293,000 m
Projektkosten nach DIN 276-08: 422

**01.01.07 Edelstahl-Systemrohr DN 50 (54 x 1,5 mm)**
Edelstahl-Systemrohr DN 50 (54 x 1,5 mm)
Beschreibung wie vor
Menge: 217,000 m
Projektkosten nach DIN 276-08: 422

**01.01.08 Edelstahl-Systemrohr DN 65 (76,1 x 1,5 mm)**
Edelstahl-Systemrohr DN 65 (76,1 x 1,5 mm)
Beschreibung wie vor
Menge: 7,000 m
Projektkosten nach DIN 276-08: 422

**01.01.09 Edelstahl-Systemrohr DN 80 (88,9 x 1,5 mm)**
Edelstahl-Systemrohr DN 80 (88,9 x 1,5 mm)
Beschreibung wie vor
Menge: 160,000 m
Projektkosten nach DIN 276-08: 422

**01.01.10 Edelstahl-Bogen DN 12 (15 mm), 15 - 90 Grad**
Menge: 300,000 St
Projektkosten nach DIN 276-08: 422

**01.01.11 Edelstahl-Bogen DN 15 (18 mm), 15 - 90 Grad**
Menge: 74,000 St
Projektkosten nach DIN 276-08: 422

**01.01.12 Edelstahl-Bogen DN 20 (22 mm), 15 - 90 Grad**
Menge: 56,000 St
Projektkosten nach DIN 276-08: 422

**01.01.13 Edelstahl-Bogen DN 25 (28 mm), 15 - 90 Grad**
Menge: 145,000 St
Projektkosten nach DIN 276-08: 422

**01.01.14 Edelstahl-Bogen DN 32 (35 mm), 15 - 90 Grad**
Menge: 116,000 St
Projektkosten nach DIN 276-08: 422

**01.01.15 Edelstahl-Bogen DN 40 (42 mm), 15 - 90 Grad**
Menge: 113,000 St
Projektkosten nach DIN 276-08: 422

**01.01.16 Edelstahl-Bogen DN 50 (54 mm), 15 - 90 Grad**
Menge: 54,000 St
Projektkosten nach DIN 276-08: 422

**01.01.17 Edelstahl-Bogen DN 65 (76,1 mm), 15 - 90 Grad**
Menge: 6,000 St
Projektkosten nach DIN 276-08: 422

**01.01.18 Edelstahl-Bogen DN 80 (88,9 mm), 15 - 90 Grad**
Menge: 36,000 St
Projektkosten nach DIN 276-08: 422

**01.01.19 Edelstahl-Muffe DN 12 (15 mm)**
Menge: 105,000 St
Projektkosten nach DIN 276-08: 422

**01.01.20 Edelstahl-Muffe DN 15 (18 mm)**
Menge: 48,000 St
Projektkosten nach DIN 276-08: 422

**01.01.21 Edelstahl-Muffe DN 20 (22 mm)**
Menge: 43,000 St
Projektkosten nach DIN 276-08: 422

**01.01.22 Edelstahl-Muffe DN 25 (28 mm)**
Menge: 72,000 St
Projektkosten nach DIN 276-08: 422

**01.01.23 Edelstahl-Muffe DN 32 (35 mm)**
Menge: 43,000 St
Projektkosten nach DIN 276-08: 422

**01.01.24 Edelstahl-Muffe DN 40 (42 mm)**
Menge: 24,000 St
Projektkosten nach DIN 276-08: 422

**01.01.25 Edelstahl-Muffe DN 50 (54 mm)**
Menge: 36,000 St
Projektkosten nach DIN 276-08: 422

**01.01.26 Edelstahl-Muffe DN 65 (76,1 mm)**
Menge: 2,000 St
Projektkosten nach DIN 276-08: 422

**01.01.27 Edelstahl-Muffe DN 80 (88,9 mm)**
Menge: 24,000 St
Projektkosten nach DIN 276-08: 422

**01.01.28 Edelstahl-Reduzierung DN 15/12 (18/15 mm)**
Menge: 38,000 St
Projektkosten nach DIN 276-08: 422

**01.01.29 Edelstahl-Reduzierung DN 20/12 (22/15 mm)**
Menge: 18,000 St
Projektkosten nach DIN 276-08: 422

**01.01.30 Edelstahl-Reduzierung DN 20/15 (22/18 mm)**
Menge: 18,000 St
Projektkosten nach DIN 276-08: 422

**01.01.31 Edelstahl-Reduzierung DN 25/12 (28/15 mm)**
Menge: 8,000 St
Projektkosten nach DIN 276-08: 422

**01.01.32 Edelstahl-Reduzierung DN 25/15 (28/18 mm)**
Menge: 8,000 St
Projektkosten nach DIN 276-08: 422

**01.01.33 Edelstahl-Reduzierung DN 25/20 (28/22 mm)**
Menge: 8,000 St
Projektkosten nach DIN 276-08: 422

**01.01.34 Edelstahl-Reduzierung DN 32/20 (35/22 mm)**
Menge: 17,000 St
Projektkosten nach DIN 276-08: 422

**01.01.35 Edelstahl-Reduzierung DN 32/25 (35/28 mm)**
Menge: 17,000 St
Projektkosten nach DIN 276-08: 422

**01.01.36 Edelstahl-Reduzierung DN 40/25 (42/28 mm)**
Menge: 8,000 St
Projektkosten nach DIN 276-08: 422

**01.01.37 Edelstahl-Reduzierung DN 40/32 (42/35 mm)**
Menge: 8,000 St
Projektkosten nach DIN 276-08: 422

**01.01.38 Edelstahl-Reduzierung DN 50/25 (54/28 mm)**
Menge: 4,000 St
Projektkosten nach DIN 276-08: 422

**01.01.39 Edelstahl-Reduzierung DN 50/32 (54/35 mm)**
Menge: 6,000 St
Projektkosten nach DIN 276-08: 422

**01.01.40 Edelstahl-Reduzierung DN 50/40 (54/42 mm)**
Menge: 6,000 St
Projektkosten nach DIN 276-08: 422

**01.01.41 Edelstahl-Reduzierung DN 65/32 (76,1/35 mm)**
Menge: 2,000 St
Projektkosten nach DIN 276-08: 422

**01.01.42 Edelstahl-Reduzierung DN 65/40 (76,1/42 mm)**
Menge: 2,000 St
Projektkosten nach DIN 276-08: 422

**01.01.43 Edelstahl-Reduzierung DN 65/50 (76,1/54 mm)**
Menge: 2,000 St
Projektkosten nach DIN 276-08: 422

**01.01.44 Edelstahl-Reduzierung DN 80/32 (88,9/35 mm)**
Menge: 1,000 St
Projektkosten nach DIN 276-08: 422

**01.01.45 Edelstahl-Reduzierung DN 80/40 (88,9/42 mm)**
Menge: 2,000 St
Projektkosten nach DIN 276-08: 422

**01.01.46 Edelstahl-Reduzierung DN 80/50 (88,9/54 mm)**
Menge: 6,000 St
Projektkosten nach DIN 276-08: 422

**01.01.47 Edelstahl-Reduzierung DN 80/65 (88,9/76,1 mm)**
Menge: 2,000 St
Projektkosten nach DIN 276-08: 422

**01.01.48 Edelstahl-T-Stück mit/ohne Reduzierung DN 12**
Menge: 58,000 St
Projektkosten nach DIN 276-08: 422

**01.01.49 Edelstahl-T-Stück mit/ohne Reduzierung DN 15**
Menge: 53,000 St
Projektkosten nach DIN 276-08: 422

**01.01.50 Edelstahl-T-Stück mit/ohne Reduzierung DN 20**
Menge: 43,000 St
Projektkosten nach DIN 276-08: 422

**01.01.51 Edelstahl-T-Stück mit/ohne Reduzierung DN 25**
Menge: 34,000 St
Projektkosten nach DIN 276-08: 422

**01.01.52 Edelstahl-T-Stück mit/ohne Reduzierung DN 32**
Menge: 19,000 St
Projektkosten nach DIN 276-08: 422

**01.01.53 Edelstahl-T-Stück mit/ohne Reduzierung DN 40**
Menge: 14,000 St
Projektkosten nach DIN 276-08: 422

**01.01.54 Edelstahl-T-Stück mit/ohne Reduzierung DN 50**
Menge: 5,000 St
Projektkosten nach DIN 276-08: 422

**01.01.55 Edelstahl-T-Stück mit/ohne Reduzierung DN 65**
Menge: 2,000 St
Projektkosten nach DIN 276-08: 422

**01.01.56 Edelstahl-T-Stück mit/ohne Reduzierung DN 80**
Menge: 10,000 St
Projektkosten nach DIN 276-08: 422

**01.01.57 Übergangsstück DN 12**
Übergangsstück DN 12
als Pressverbindung für Rohre aus nichtrostendem Stahl für Rohr 15 x 1,0 mm
Menge: 15,000 St
Projektkosten nach DIN 276-08: 422

**01.01.58 Übergangsstück DN 15**
Übergangsstück DN 15
als Pressverbindung für Rohre aus nichtrostendem Stahl für Rohr 18 x 1,0 mm
Menge: 18,000 St
Projektkosten nach DIN 276-08: 422

**01.01.59 Übergangsstück DN 20**
Übergangsstück DN 20
als Pressverbindung für Rohre aus nichtrostendem Stahl für Rohr 22 x 1,2 mm
Menge: 22,000 St
Projektkosten nach DIN 276-08: 422

**01.01.60 Übergangsstück DN 25**
Übergangsstück DN 25
als Pressverbindung für Rohre aus nichtrostendem Stahl für Rohr 28 x 1,5 mm
Menge: 16,000 St
Projektkosten nach DIN 276-08: 422

**01.01.61 Übergangsstück DN 32**
Übergangsstück DN 32
als Pressverbindung für Rohre aus nichtrostendem Stahl für Rohr 35 x 1,5 mm
Menge: 27,000 St
Projektkosten nach DIN 276-08: 422

**01.01.62 Übergangsstück DN 40**
Übergangsstück DN 40
als Pressverbindung für Rohre aus nichtrostendem Stahl für Rohr 42 x 1,5 mm
Menge: 12,000 St
Projektkosten nach DIN 276-08: 422

**01.01.63 Übergangsstück DN 50**
Übergangsstück DN 50
als Pressverbindung für Rohre aus nichtrostendem Stahl für Rohr 54 x 1,5 mm
Menge: 2,000 St
Projektkosten nach DIN 276-08: 422

**01.01.64 Übergangswinkel 90° DN 12**
Übergangswinkel 90° DN 12
als Pressverbindung für Rohre aus nichtrostendem Stahl für Rohr 15 x 1,0 mm
Menge: 12,000 St
Projektkosten nach DIN 276-08: 422

**01.01.65 Übergangswinkel 90° DN 15**
Übergangswinkel 90° DN 15
als Pressverbindung für Rohre aus nichtrostendem Stahl für Rohr 18 x 1,0 mm
Menge: 13,000 St
Projektkosten nach DIN 276-08: 422

**01.01.66 Übergangswinkel 90° DN 20**
Übergangswinkel 90° DN 20
als Pressverbindung für Rohre aus nichtrostendem Stahl für Rohr 22 x 1,2 mm
Menge: 20,000 St
Projektkosten nach DIN 276-08: 422

**01.01.67 Übergangswinkel 90° DN 25**
Übergangswinkel 90° DN 25
als Pressverbindung für Rohre aus nichtrostendem Stahl für Rohr 28 x 1,5 mm
Menge: 15,000 St
Projektkosten nach DIN 276-08: 422

**01.01.68 Übergangswinkel 90° DN 32**
Übergangswinkel 90° DN 32
als Pressverbindung für Rohre aus nichtrostendem Stahl für Rohr 35 x 1,5 mm
Menge: 8,000 St
Projektkosten nach DIN 276-08: 422

**01.01.69 Übergangswinkel 90° DN 40**
Übergangswinkel 90° DN 40
als Pressverbindung für Rohre aus nichtrostendem Stahl für Rohr 42 x 1,5 mm
Menge: 6,000 St
Projektkosten nach DIN 276-08: 422

**01.01.70 Übergangswinkel 90° DN 50**
Übergangswinkel 90° DN 50
als Pressverbindung für Rohre aus nichtrostendem Stahl für Rohr 54 x 1,5 mm
Menge: 6,000 St
Projektkosten nach DIN 276-08: 422

**01.01.71 Flanschverbindung DN 32, PN 6 mit Pressmuffe DN 32**
Flanschverbindung DN 32, PN 6 mit Pressmuffe DN 32

Flanschform B1 (erhöhte Dichtleiste mit Standarddichtfläche) nach EN 1092-1;
einschl. Flachdichtung für Anwendung Heiz-/Kühlmedienkreislauf
Menge: 1,000 St
Projektkosten nach DIN 276-08: 422

**01.01.72 Flanschverbindung DN 40, PN 6 mit Pressmuffe DN 40**
Flanschverbindung DN 40, PN 6 mit Pressmuffe DN 40

Flanschform B1 (erhöhte Dichtleiste mit Standarddichtfläche) nach EN 1092-1;
einschl. Flachdichtung für Anwendung Heiz-/Kühlmedienkreislauf
Menge: 1,000 St
Projektkosten nach DIN 276-08: 422

**01.01.73 Flanschverbindung DN 50, PN 6 mit Pressmuffe DN 50**
Flanschverbindung DN 50, PN 6 mit Pressmuffe DN 50

Flanschform B1 (erhöhte Dichtleiste mit Standarddichtfläche) nach EN 1092-1;
einschl. Flachdichtung für Anwendung Heiz-/Kühlmedienkreislauf
Menge: 2,000 St
Projektkosten nach DIN 276-08: 422

**01.01.74 Flanschverbindung DN 65, PN 6 mit Pressmuffe DN 65**
Flanschverbindung DN 65, PN 6 mit Pressmuffe DN 65

Flanschform B1 (erhöhte Dichtleiste mit Standarddichtfläche) nach EN 1092-1;
einschl. Flachdichtung für Anwendung Heiz-/Kühlmedienkreislauf
Menge: 2,000 St
Projektkosten nach DIN 276-08: 422

**01.01.75 Flanschverbindung DN 80, PN 6 mit Pressmuffe DN 80**
Flanschverbindung DN 80, PN 6 mit Pressmuffe DN 80

Flanschform B1 (erhöhte Dichtleiste mit Standarddichtfläche) nach EN 1092-1;
einschl. Flachdichtung für Anwendung Heiz-/Kühlmedienkreislauf
Menge: 2,000 St
Projektkosten nach DIN 276-08: 422

**01.01.76 Flanschverbindung DN 40, PN 10/16 mit Pressmuffe DN 40**
Flanschverbindung DN 40, PN 10/16 mit Pressmuffe DN 40

Flanschform B1 (erhöhte Dichtleiste mit Standarddichtfläche) nach EN 1092-1;
einschl. Flachdichtung für Anwendung Heiz-/Kühlmedienkreislauf
Menge: 2,000 St
Projektkosten nach DIN 276-08: 422

**01.01.77 Flanschverbindung DN 50, PN 10/16 mit Pressmuffe DN 50**
Flanschverbindung DN 50, PN 10/16 mit Pressmuffe DN 50

Flanschform B1 (erhöhte Dichtleiste mit Standarddichtfläche) nach EN 1092-1;
einschl. Flachdichtung für Anwendung Heiz-/Kühlmedienkreislauf
Menge: 2,000 St
Projektkosten nach DIN 276-08: 422

**01.01.78 Flanschverbindung DN 65, PN 10/16 mit Pressmuffe DN 65**
Flanschverbindung DN 65, PN 10/16 mit Pressmuffe DN 65

Flanschform B1 (erhöhte Dichtleiste mit Standarddichtfläche) nach EN 1092-1;
einschl. Flachdichtung für Anwendung Heiz-/Kühlmedienkreislauf
Menge: 2,000 St
Projektkosten nach DIN 276-08: 422

**01.01.79 Flanschverbindung DN 80, PN 10/16 mit Pressmuffe DN 80**
Flanschverbindung DN 80, PN 10/16 mit Pressmuffe DN 80

Flanschform B1 (erhöhte Dichtleiste mit Standarddichtfläche) nach EN 1092-1;
einschl. Flachdichtung für Anwendung Heiz-/Kühlmedienkreislauf
Menge: 2,000 St
Projektkosten nach DIN 276-08: 422

**01.01.80 Schraubenset für Flanschverbindung, aus CrNi-Stahl 12 x 50 - 60**
Schraubenset für Flanschverbindung, aus CrNi-Stahl 12 x 50 - 60

für Flanschverbindung aus Edelstahl, Rotguss oder Messing;
einschl. folgender Lieferungen und Leistungen:
- 1 Stck. Schraube, M12, Länge 50 - 60 mm
- 2 Stck. Unterlegscheiben
- 1 Stck. Mutter
Menge: 28,000 St
Projektkosten nach DIN 276-08: 422

**01.01.81 Schraubenset für Flanschverbindung, aus CrNi-Stahl 16 x 55 - 80**
Schraubenset für Flanschverbindung, aus CrNi-Stahl 16 x 55 - 80

für Flanschverbindung aus Edelstahl, Rotguss oder Messing;
einschl. folgender Lieferungen und Leistungen:
- 1 Stck. SSchraube, M12, Länge 55 - 80 mm
- 2 Stck. Unterlegscheiben
- 1 Stck. Mutter
Menge: 32,000 St
Projektkosten nach DIN 276-08: 422

*Hinweis: Standardrohrschelle für Wasser führende Leitungen; verzinkt; mit Schallschutzeinlage*
Standardrohrschelle für Wasser führende Leitungen; verzinkt; mit Schallschutzeinlage
zur Befestigung von nichtbrennbaren Edelstahlleitungen als Heizungs-/Kaltwasserleitungen in Wechseltemperaturanlagen

Standardrohrschelle mit Sicherheitsschwenkverschluss, hochfestverschweißte Anschlußmutter und Schallschutzeinlage aus hochwertigem EPDM, Anschlußgewinde M 8; einschl. verzinktem Gewindestab M 8, Länge bis 30 cm, Hammerkopfansatzschraube;
einschl. Verbindungselemente

incl. Gewindestäbe, Gleitmuttern, Schrauben, Scheiben, Dübel und sonstiges Befestigungsmaterial für die Montage an
- Betondecken oder -wänden
- gemauerten Wänden (z.B. Back- o. Kalksandsteinwänden)
- Profilstahlkonstruktionen
- Holzbalken/-decken

liefern und montieren

**01.01.82 Rohrschelle DN 12 (15 mm)**
Menge: 442,000 St
Projektkosten nach DIN 276-08: 422

**01.01.83 Rohrschelle DN 15 (18 mm)**
Menge: 200,000 St
Projektkosten nach DIN 276-08: 422

**01.01.84 Rohrschelle DN 20 (22 mm)**
Menge: 179,000 St
Projektkosten nach DIN 276-08: 422

**01.01.85 Rohrschelle DN 25 (28 mm)**
Menge: 278,000 St
Projektkosten nach DIN 276-08: 422

**01.01.86 Rohrschelle DN 32 (35 mm)**
Menge: 249,000 St
Projektkosten nach DIN 276-08: 422

**01.01.87 Rohrschelle DN 40 (42 mm)**
Menge: 172,000 St
Projektkosten nach DIN 276-08: 422

**01.01.88 Rohrschelle DN 50 (54 mm)**
Menge: 109,000 St
Projektkosten nach DIN 276-08: 422

**01.01.89 Rohrschelle DN 65 (76,1 mm)**
Menge: 4,000 St
Projektkosten nach DIN 276-08: 422

**01.01.90 Rohrschelle DN 80 (88,9 mm)**
Menge: 80,000 St
Projektkosten nach DIN 276-08: 422

*Hinweis: Kälterohrabhänger (Rohrschelle) für Kaltwasser führende Leitungen*
Kälterohrabhänger (Rohrschelle) für Kaltwasser führende Leitungen

Rohrschelle für Kaltwasser führende Leitungen mit einem nichtbrennbaren Steinwolledämmkern, mit einer engmaschigen glasfasergitternetzverstärkten Aluminiumfolie ummantelt; Dämmschichtdicke des Dämmkerns auf die weiterführende Dämmung abgestimmt;
zur Befestigung von nichtbrennbaren Edelstahlleitungen als Heizungs-/Kaltwasserleitungen in Wechseltemperaturanlagen

Rohrschelle mit Schwenkverschluss, hochfestverschweißte Anschlußmutter und Anschlußgewinde M 8; einschl. verzinktem Gewindestab M 8, Länge bis 30 cm, Hammerkopfansatzschraube;
einschl. Verbindungselemente

incl. Gewindestäbe, Gleitmuttern, Schrauben, Scheiben, Dübel und sonstiges Befestigungsmaterial für die Montage an
- Betondecken oder -wänden
- gemauerten Wänden (z.B. Back- o. Kalksandsteinwänden)
- Profilstahlkonstruktionen
- Holzbalken/-decken

liefern und montieren

**01.01.91 Kälterohrabhänger DN 40 (42 mm)**
Menge: 30,000 St
Projektkosten nach DIN 276-08: 422

**01.01.92 Kälterohrabhänger DN 65 (76,1 mm)**
Menge: 40,000 St
Projektkosten nach DIN 276-08: 422

**01.01.93 Kälterohrabhänger DN 80 (88,9 mm)**
Menge: 40,000 St
Projektkosten nach DIN 276-08: 422

#### 01.02 Hydraulische Weiche, Verteiler und Pumpen

**Ausführungsbeschreibung 1 Verteiler und Weiche, werksseitig vorgefertigt**
*Verteiler mit integrierter Weiche, mit Pumpen, Mischerkreis, Armaturen, MSR-Geräte und Zubehör*
Verteiler mit integrierter Weiche, mit Pumpen, Mischerkreis, Armaturen, MSR-Geräte und Zubehör

werksseitig vorgefertigte komplette Verteilereinheit auf Grundlage einer projektbezogenen 3D-CAD-Konstruktion, abgestimmt und angepasst an die örtlichen Gegebenheiten

bestehend aus:
Kombinierter Vor- und Rücklaufverteiler und Weiche
aus Vierkantrohr mit nebeneinander angeordneten, durch sinusförmige Trennwand geteilte Kammern aus schwarzem Stahlblech mit darunter liegender horizontal angeschweißter hydraulischer Weiche zur hydraulischen Entkopplung der Primär- und Sekundärkreise in allen Betriebszuständen;
mit platzsparender und übersichtlicher Anordnung der jeweiligen Heiz- oder Kühlkreise;
Anschlussstutzen als Gewinde- oder Flanschstutzen ausgeführt und auf Höhe der Absperrarmaturen ausgerichtet; mit Entleerungsmuffen für Vor- und Rücklaufkammer; mit nach unten abgehendem Schlammfang und Entschlammungsmuffe;
werksseitig auf Dichtheit geprüft und grundiert

Technische Eigenschaften
Betriebstemperatur  -10 - +110  °C
Betriebsüberdruck  max. 6  bar
Material  S 235 JR  1.0038 (bisher St37-2)

Wärmedämmung
bestehend aus ineinander fassenden Halbschalen mit Endstücken; werksseitig angepasste Ausschnitte für alle Anschlussstutzen; Dämmhalbschalen mittels nicht rostendender Spannbänder und Schnellschraubverschlüssen montiert und für Revisionszwecke demontierbar; Dämmschichtstärke gem. aktuellem GEG (Gebäudeenergiegesetz)

Technische Eigenschaften
Dämmstärke  min. 60  mm
Dämmmaterial  PUR-Schaum
Wärmeleitfähigkeit  0,026  W/m²K
Material Außenmantel  Aluminium-Grobkornmantel
Brandklasse Dämmmaterial  B1  nach DIN 4102
Brandklasse Außenmantel  B1  nach DIN 4102

Wandkonsole
aus galvanisch verzinktem Stahl; mit montierter Kopfplatte auf einem einstellbaren Führungsschlitten, stufenlos in der Tiefe verstellbar; Wandbefestigung mit Langlöchern;
einschl. Schalldämmung und erforderlichem Befestigungsmaterial für Wandmontage

Entleerungsrinne
zum sicheren und sauberen Sammeln und Auffangen des zu entleerendem Anlagenwassers aus den jeweiligen Heiz- oder Kühlkreisen;
bestehend aus verzinktem Stahlblech als U-Profil gekantet; Länge der Rinne orientiert sich am dazugehörigen Verteiler; werksseitig passgenau vorgefertigt; zur Vermeidung von Spritzwasser mit Spritzwasserumkantung von 30 mm; einschl. Ablaufsieb in verchromter Ausführung mit 2"-Außengewinde

Technische Eigenschaften
Breite  ca. 125  mm
Höhe  ca. 100  mm

Verteilerbestückung - Einspeisung
einschl. folgender Komponenten
4 Stck.  Absperrklappen mit Handhebel, PN6/16
KSB BOAX-S
2 Stck.  Entleerungshahn, FE Stopfen G 1/2"
1 Stck.  Rohrfeder Manometer NG 100, Kl 1,0, Anzeigebereich 0 - 16 bar, Anschluss senkrecht G 1/2"
1 Stck.  Manometerhahn, Anschluss G 1/2" IG, PN10, mit Stopfbuchse, Messing
4 Stck.  Bimetall-Zeigerthermometer, Anzeigebereich 0 - 120 °C, NG 100 x 100 mm, Kl 2,5, Anschluss G 1/2"
4 Stck.  zusätzliche Muffen für bauseitige Fühler oder Manometer
1 Satz  Rohrformteile, Schrauben, Muttern und Dichtungen, montiert

Verteilerbestückung - Heizkreise
jeweils einschl. folgender Komponenten
4 Stck.  Absperrklappen mit Handhebel, PN6/16
1 Stck.  Mischerkreis gem. separater Leistungsbeschreibung
1 Stck.  Nassläuferpumpe gem. separater Leistungsbeschreibung
1 Stck.  Rückschlagventil
1 Stck.  Schmutzfänger mit Sieb grob
2 Stck.  Entleerungshahn, FE Stopfen G 1/2"
1 Stck.  Rohrfeder Manometer NG 100, Kl 1,0, Anzeigebereich 0 - 16 bar, Anschluss senkrecht G 1/2"
1 Stck.  Manometerhahn, Anschluss G 1/2" IG, PN10, mit Stopfbuchse, Messing
4 Stck.  Bimetall-Zeigerthermometer, Anzeigebereich 0 - 120 °C, NG 100 x 100 mm, Kl 2,5, Anschluss G 1/2"
5 Stck.  zusätzliche Muffen für bauseitige Fühler oder Manometer
1 Satz  Passstücke, Rohrformteile, Schrauben, Muttern und Dichtungen, montiert

Reserveanschluss - sofern aufgeführt
jeweils einschl. folgender Komponenten
2 Stck.  Absperrklappen mit Handhebel, PN6/16
2 Stck.  Blindflansch mit Dichtung und Schrauben

Heizkreise vormontiert und in transportgerechte Einzelmodule unterteilt, dadurch vor Ort einfache Endmontage ohne Schweißarbeiten; Dämmung der Heizkreise in separater Leistungsbeschreibung enthalten

vorgesehene Fabrikate/Typenreihen der Komponenten:
Mischerkreis  Grundfos  Mixit
Pumpe  Grundfos  Magna3
Absperrklappen  KSB  BOAX-S
Rückschlagventil  KSB  BOA-RVK
Schmutzfänger  KSB  BOA-S
Rohrfedermanometer  WIKA
Manometerhahn  Oventrop
Zeigerthermometer  WIKA

Vom Leistungsverzeichnis abweichende angebotenen Fabrikate/Typenreihen sind auf einem gesonderten Dokument und mit detaillierten Daten mit dem Angebot einzureichen.

Fabrikat der Planung  Reflex Winkelmann
Typenreihe der Planung  Sinus PreFab HydroFixx
oder gleichwertig

angebotenes Fabrikat: '........................................'

angebotener Typ: '........................................'

**Ausführungsbeschreibung 2 Mischerkreis für Heiz- und Kühlkreislauf**
*Mischerkreis mit eingebautem Stellantrieb und Regler*
Mischerkreis mit eingebautem Stellantrieb und Regler

als vorgefertigte Komplettlösung für Mischkreise in Heiz- und Kühlsystemen;
als Zwei- oder Drei-Wegeventil einsetzbar; ohne separate Gebäudeleittechnik funktionsfähig;
Mischerkreis, bestehend aus zwei wesentlichen Hauptkomponenten:
- Drei-Wege-Ventil
- Umwälzpumpe

einschl. folgenden Funktionen und Eigenschaften:
- drahtlose Kommunikation der Hauptkomponenten
- Spannungsversorgung für jede Komponente einzeln
- integriertem Stellantrieb und Regler mit eingebauten Volumenstrom- sowie Temperatursensoren
- präzise Temperaturregelung auch bei geringem Durchfluss sicher durch Echtzeittemperaturmessung und angepasste Ventilkonstruktion
- Verschraubungsanschluss mit einfach entnehmbarem Rückflussverhinderer (auch in Flanschvarianten verfügbar)
- intuitives Kontrollpanel mit integrierter Bluetooth Kommunikation
- 3 Stck. konfigurierbare Ein- und Ausgänge
- 2 Stck. Relaisausgänge
- ohne externe Gebäudeleittechnik als Stand-Alone-System funktionsfähig
- einschl. Anschlüsse für Feldbuskommunikation (BACNet, Modbus oder GENIbus) mittels RJ45- oder RS485-Verbindung für einfache Integration in eine Gebäudeleittechnik

unter anderem mit folgende Funktionen für bedarfsgerechten Einsatz:
vorhanden:
- Temperaturregelung
- Nachtabsenkung für Radiatorheizungen
- Übertemperaturschutz für Fußbodenheizungen
- Vorwärm- und Frostschutzfunktionen für Anwendungen bei Lufterhitzern
- Pumpenregelungen für alle Heiz- und Kühlanwendungen
- Außentemperaturkompensation
- Eco- und Sommerfunktion
- Zugang zu einer Cloudüberwachungslösung mit Fernverstellung sowie Alarm- und Warnfunktionen (Zusatzoptionen dafür erforderlich)

Fabrikat der Planung  Grundfos
Typenreihe der Planung  Mixit
oder gleichwertig

angebotenes Fabrikat: '........................................'

angebotener Typ: '........................................'

**01.02.01 Kombinierter Vor- und Rücklaufverteiler mit Weiche, max. 6,5 m³/h**
*** gemäß Ausführungsbeschreibung 1
Kombinierter Vor- und Rücklaufverteiler mit Weiche, max. 6,5 m³/h

einschl. folgender Lieferungen und Leistungen,
gem. vorgenannter Leistungsbeschreibung:
- Verteiler aus Vierkantrohr
- integrierte hydraulische Weiche
- Wärmedämmung
- Wandkonsole
- Entleerungsrinne
- Anschlussflansche für Einspeisung (o. Gewindeanschluss)
- Anschlussflansche für Heizkreise (o. Gewindeanschluss)

(Heizkreise siehe separate Leistungsbeschreibung)

Technische Eigenschaften
Medium  Heizungswasser
Mediumtemperaturen  max. 55  °C
Medienvolumenstrom  max. 6,5  m³/h
Kammerbreite  ca. 120  mm
Kammerhöhe  ca. 120  mm
Wandstärke  min. 4  mm
Verteilerlänge  max. 2.500  mm
Anschlüsse  PN 6  Flanschform
für Erzeugerkreis  2 x DN 50
für Heizkreise  4 x DN 25
  2 x DN 40
für Reserve  2 x DN 25
Serviceanschlüsse  gem. vorgenannter Leistungsbeschreibung
Tiefe Wandkonsole  min. 200  mm

Fabrikat der Planung  Reflex Winkelmann
Typ der Planung  Sinus HydroFixx 120/120
oder gleichwertig

angebotenes Fabrikat: '........................................'

angebotener Typ: '........................................'

liefern und montieren
Menge: 1,000 St
Projektkosten nach DIN 276-08: 422

**01.02.02 Kombinierter Vor- und Rücklaufverteiler mit Weiche, max. 10 m³/h**
*** gemäß Ausführungsbeschreibung 1
Kombinierter Vor- und Rücklaufverteiler mit Weiche, max. 10 m³/h

einschl. folgender Lieferungen und Leistungen,
gem. vorgenannter Leistungsbeschreibung:
- Verteiler aus Vierkantrohr
- integrierte hydraulische Weiche
- Wärmedämmung
- Wandkonsole
- Entleerungsrinne
- Anschlussflansche für Einspeisung
- Anschlussflansche für Heizkreise

(Heizkreise siehe separate Leistungsbeschreibung)

Technische Eigenschaften
Medium  Heizungswasser
Mediumtemperaturen  max. 55  °C
Medienvolumenstrom  max. 10  m³/h
Kammerbreite  ca. 160  mm
Kammerhöhe  ca. 160  mm
Wandstärke  min. 4  mm
Verteilerlänge  max. 3.800  mm
Anschlüsse  PN 6  Flanschform
für Erzeugerkreis  2 x DN 65
für Heizkreise  12 x DN 25
  2 x DN 32
für Reserve  2 x DN 40
Serviceanschlüsse  gem. vorgenannter Leistungsbeschreibung
Tiefe Wandkonsole  min. 300  mm

Fabrikat der Planung  Reflex Winkelmann
Typ der Planung  Sinus HydroFixx 160/160
oder gleichwertig

angebotenes Fabrikat: '........................................'

angebotener Typ: '........................................'

liefern und montieren
Menge: 1,000 St
Projektkosten nach DIN 276-08: 422

**01.02.03 Kombinierter Vor- und Rücklaufverteiler mit Weiche, max. 15 m³/h**
*** gemäß Ausführungsbeschreibung 1
Kombinierter Vor- und Rücklaufverteiler mit Weiche, max. 15 m³/h

einschl. folgender Lieferungen und Leistungen,
gem. vorgenannter Leistungsbeschreibung:
- Verteiler aus Vierkantrohr
- integrierte hydraulische Weiche
- Wärmedämmung
- Wandkonsole
- Entleerungsrinne
- Anschlussflansche für Einspeisung
- Anschlussflansche für Heizkreise

(Heizkreise siehe separate Leistungsbeschreibung)

Technische Eigenschaften
Medium  Heizungswasser
Mediumtemperaturen  max. 55  °C
Medienvolumenstrom  max. 15  m³/h
Kammerbreite  ca. 180  mm
Kammerhöhe  ca. 180  mm
Wandstärke  min. 6  mm
Verteilerlänge  max. 3.600  mm
Anschlüsse  PN 6  Flanschform
für Erzeugerkreis  2 x DN 80
für Heizkreise  8 x DN 25
  6 x DN 32
für Reserve  2 x DN 40
Serviceanschlüsse  gem. vorgenannter Leistungsbeschreibung
Tiefe Wandkonsole  min. 300  mm

Fabrikat der Planung  Reflex Winkelmann
Typ der Planung  Sinus HydroFixx 180/180
oder gleichwertig

angebotenes Fabrikat: '........................................'

angebotener Typ: '........................................'

liefern und montieren
Menge: 1,000 St
Projektkosten nach DIN 276-08: 422

**01.02.04 Einspeisung mit Armaturen, MSR-Geräte; DN 50, max. 6,5 m³/h**
*** gemäß Ausführungsbeschreibung 1
Einspeisung mit Armaturen, MSR-Geräte; DN 50, max. 6,5 m³/h

einschl. folgender Lieferungen und Leistungen,
gem. vorgenannter Leistungsbeschreibungen:
- Absperrklappen, Rückschlagventil, Schmutzfänger, Manometer, Thermometer
- Rohrleitungskomponenten

Technische Eigenschaften
Medium  Heizungswasser
Mediumtemperaturen  max. 55  °C
Medienvolumenstrom  max. 6,5  m³/h
Einspeiseanschluss  DN 50

liefern und montieren
Menge: 1,000 St
Projektkosten nach DIN 276-08: 422

**01.02.05 Einspeisung mit Armaturen, MSR-Geräte; DN 65, max. 10 m³/h**
*** gemäß Ausführungsbeschreibung 1
Einspeisung mit Armaturen, MSR-Geräte; DN 65, max. 10 m³/h

einschl. folgender Lieferungen und Leistungen,
gem. vorgenannter Leistungsbeschreibungen:
- Absperrklappen, Rückschlagventil, Schmutzfänger, Manometer, Thermometer
- Rohrleitungskomponenten

Technische Eigenschaften
Medium  Heizungswasser
Mediumtemperaturen  max. 55  °C
Medienvolumenstrom  max. 10  m³/h
Einspeiseanschluss  DN 65

liefern und montieren
Menge: 1,000 St
Projektkosten nach DIN 276-08: 422

**01.02.06 Einspeisung mit Armaturen, MSR-Geräte; DN 80, max. 15 m³/h**
*** gemäß Ausführungsbeschreibung 1
Einspeisung mit Armaturen, MSR-Geräte; DN 80, max. 15 m³/h

einschl. folgender Lieferungen und Leistungen,
gem. vorgenannter Leistungsbeschreibungen:
- Absperrklappen, Rückschlagventil, Schmutzfänger, Manometer, Thermometer
- Rohrleitungskomponenten

Technische Eigenschaften
Medium  Heizungswasser
Mediumtemperaturen  max. 55  °C
Medienvolumenstrom  max. 15  m³/h
Einspeiseanschluss  DN 80

liefern und montieren
Menge: 1,000 St
Projektkosten nach DIN 276-08: 422

**01.02.07 Heizkreis mit Stellantrieb und Regler, Armaturen, MSR-Geräte; DN 25, Kvs 6,3**
*** gemäß Ausführungsbeschreibung 2
Heizkreis mit Stellantrieb und Regler, Armaturen, MSR-Geräte; DN 25, Kvs 6,3

einschl. folgender Lieferungen und Leistungen,
gem. vorgenannter Leistungsbeschreibungen:
- Mischerkreis (Drei-Wege-Ventil mit integriertem Stellantrieb, Regler, Sensoren)
- Absperrklappen, Rückschlagventil, Schmutzfänger, Manometer, Thermometer
- Rohrleitungskomponenten

(Umwälzpumpe siehe separate Leistungsbeschreibung)

Technische Eigenschaften
Medium  Heizungswasser
Mediumtemperaturen  max. 55  °C
Medienvolumenstrom  max. 1,5  m³/h
Heizkreisanschluss  DN 25
Mischeranschluss  G 1 1/2  "
Mischer-KVS-Wert  6,3  m³/h

liefern und montieren
Menge: 12,000 St
Projektkosten nach DIN 276-08: 422

**01.02.08 Heizkreis mit Stellantrieb und Regler, Armaturen, MSR-Geräte; DN 32, Kvs 10**
*** gemäß Ausführungsbeschreibung 2
Heizkreis mit Stellantrieb und Regler, Armaturen, MSR-Geräte; DN 32, Kvs 10

einschl. folgender Lieferungen und Leistungen,
gem. vorgenannter Leistungsbeschreibungen:
- Mischerkreis (Drei-Wege-Ventil mit integriertem Stellantrieb, Regler, Sensoren)
- Absperrklappen, Rückschlagventil, Schmutzfänger, Manometer, Thermometer
- Rohrleitungskomponenten

(Umwälzpumpe siehe separate Leistungsbeschreibung)

Technische Eigenschaften
Medium  Heizungswasser
Mediumtemperaturen  max. 55  °C
Medienvolumenstrom  max. 2,5  m³/h
Heizkreisanschluss  DN 32
Mischeranschluss  G 1 1/2  "
Mischer-KVS-Wert  10  m³/h

liefern und montieren
Menge: 4,000 St
Projektkosten nach DIN 276-08: 422

**01.02.09 Heizkreis mit Stellantrieb und Regler, Armaturen, MSR-Geräte; DN 40, Kvs 10**
*** gemäß Ausführungsbeschreibung 2
Heizkreis mit Stellantrieb und Regler, Armaturen, MSR-Geräte; DN 40, Kvs 10

einschl. folgender Lieferungen und Leistungen,
gem. vorgenannter Leistungsbeschreibungen:
- Mischerkreis (Drei-Wege-Ventil mit integriertem Stellantrieb, Regler, Sensoren)
- Absperrklappen, Rückschlagventil, Schmutzfänger, Manometer, Thermometer
- Rohrleitungskomponenten

(Umwälzpumpe siehe separate Leistungsbeschreibung)

Technische Eigenschaften
Medium  Heizungswasser
Mediumtemperaturen  max. 55  °C
Medienvolumenstrom  max. 3,2  m³/h
Heizkreisanschluss  DN 40
Mischeranschluss  G 1 1/2  "
Mischer-KVS-Wert  10  m³/h

liefern und montieren
Menge: 1,000 St
Projektkosten nach DIN 276-08: 422

**01.02.10 Kennzeichnungsschild, dreizeilig, für Heiz-/Kühlkreise an Verteilern**
Kennzeichnungsschild, dreizeilig, für Heiz-/Kühlkreise an Verteilern

zur Kennzeichnung der hydraulischen Kreise; aus verzinktem Stahlblech für dreizeilige Beschriftung; geeignet zum Anschrauben an die Fertigdämmung;
Beschriftungsfeld mit einer Klarsichtabdeckung gegen Fremdeinwirkungen und Verschmutzung geschützt; Ausführung in rot oder blau zur Unterscheidung zwischen Vor- und Rücklauf; Farbe und Beschriftung nach Abstimmung mit der Fachbauleitung/dem Auftraggeber

Technische Eigenschaften
Länge x Breite  ca. 100 x 60  mm
Temperaturbeständigkeit  0 - +80  °C

liefern und montieren
Menge: 40,000 St
Projektkosten nach DIN 276-08: 422

**Ausführungsbeschreibung 3 Nassläufer-Umwälzpumpe, geregelt**
*Elektronisch geregelte Umwälzpumpe für Heiz- und Kühlkreisläufe mit Display und intelligenten Funktionen*
Elektronisch geregelte Umwälzpumpe für Heiz- und Kühlkreisläufe mit Display und intelligenten Funktionen

Ausführungen/Funktionen/Eigenschaften:
- Einzelpumpe oder Doppelpumpe
- mit hocheffizienz-EC-Permanentmagnetmotortechnologie, Energieeffizienzindex (EEI) ≤ 0.18
- mit Regelungsarten: nach Konstantdruck, Festdrehzahl, Proportionaldruck, Konstanttemperatur
- mit integriertem Motorvollschutz
- einschl. Wärmedämmschalen gem. EnEV (nur bei Einzelpumpen)
- mit automatischer Sollwerteinstellung durch AutoAdapt-Funktion
- mit integriertem Trockenlaufschutz
- Volumenstrombegrenzung einstellbar
- mit integrierter Wärmemengenerfassung
- Anbindung an die Gebäudeleittechnik durch optionale Einsteckmodule im Klemmenkasten
- mit Betriebs- und Störmeldung
- mit Kommunikationsmöglichkeiten analog/digital: 2 x DO, 3 x DI, 1 x AI
- mit Erfassung der Betriebshistorie
- Bedienung über TFT-Display und Softtouch-Tastatur
- Einstell- und Auslesemöglichkeiten mittels optionalem Diagnose- und Fernbediengerät
- bei Doppelpumpenanwendung mit Betriebsarten: Wechsel, Reserve, Parallel;
  mit drahtloser Kommunikation von Doppelpumpen oder von 2 Einzelpumpen

Technische Eigenschaften (für alle Pumpen gültig)
Fördermedium  Kaltwasser (Kühlbetrieb)
  Heizungswasser (Heizbetrieb)
Medientemperatur  -10 - +110  °C
Max. Betriebsdruck  10  bar

Werkstoffe
Pumpengehäuse  Grauguss
Pumpenmantel  EN 1561 EN-GJL-250
Pumpengehäuse  ASTM A48-250B
Laufradwerkstoff  Verbundwerkstoff

Spannungsversorgung  230-1-50  V-Ph-Hz
Schutzart  IPX4D (gem. IEC 34-5)
Isolationsklasse  F (gem. IEC 85)
Energieeffizienzindex (EEI)  ≤ 0.20  Best in Class

Fabrikat der Planung  Grundfos
Typenreihe der Planung  Magna3
oder gleichwertig

angebotenes Fabrikat: '........................................'

angebotener Typ: '........................................'

**01.02.11 Nassläuferpumpe, 25/60 180 - Heizkreispumpe**
*** gemäß Ausführungsbeschreibung 3
Nassläuferpumpe, 25/60 180 - Heizkreispumpe

mit Motor, elektronisch geregelt;
gem. vorgenannter Leistungsbeschreibungen

Technische Eigenschaften
Fördermedium  Heizungswasser
Nennförderstrom  min. 4,41  m³/h
Nennförderhöhe  min. 4,093  m
Medientemperatur  55  °C

jeweiliger Betriebsförderstrom/-höhe der Anwendungen:
  m³/h  m
  0,84  4
  0,99  4
  0,69  4
  0,84  4
  0,4  3
  0,4  3

Leistungsaufnahme  max. 84  W
Stromaufnahme  max. 0,75  A
Drehzahl  max. 3.510  1/min
Energieeffizienzindex (EEI)  0,18

Anschluss saugseitig  G 1 1/2  "
Anschluss druckseitig  G 1 1/2  "
Baulänge  180  mm

Fabrikat der Planung  Grundfos
Typen der Planung  Magna3 25-100 180
oder gleichwertig

angebotenes Fabrikat: '........................................'

angebotener Typ: '........................................'

liefern und montieren
Menge: 6,000 St
Projektkosten nach DIN 276-08: 422

**01.02.12 Nassläuferpumpe, 25/80 180 - Heizkreispumpe**
*** gemäß Ausführungsbeschreibung 3
Nassläuferpumpe, 25/80 180 - Heizkreispumpe

mit Motor, elektronisch geregelt;
gem. vorgenannter Leistungsbeschreibungen

Technische Eigenschaften
Fördermedium  Heizungswasser
Nennförderstrom  min. 4,5  m³/h
Nennförderhöhe  min. 5,649  m
Medientemperatur  55  °C

jeweiliger Betriebsförderstrom/-höhe der Anwendungen:
  m³/h  m
  3,14  4
  0,34  5
  3,2  4
  2,46  4
  2,46  4
  2,46  4
  1,43  4

Leistungsaufnahme  max. 116  W
Stromaufnahme  max. 1,02  A
Drehzahl  max. 4.050  1/min
Energieeffizienzindex (EEI)  0,18

Anschluss saugseitig  G 1 1/2  "
Anschluss druckseitig  G 1 1/2  "
Baulänge  180  mm

Fabrikat der Planung  Grundfos
Typen der Planung  Magna3 25-80 180
oder gleichwertig

angebotenes Fabrikat: '........................................'

angebotener Typ: '........................................'

liefern und montieren
Menge: 7,000 St
Projektkosten nach DIN 276-08: 422

**01.02.13 Nassläuferpumpe, 25/100 180 - Heizkreispumpe**
*** gemäß Ausführungsbeschreibung 3
Nassläuferpumpe, 25/100 180 - Heizkreispumpe

mit Motor, elektronisch geregelt;
gem. vorgenannter Leistungsbeschreibungen

Technische Eigenschaften
Fördermedium  Heizungswasser
Nennförderstrom  min. 5,43  m³/h
Nennförderhöhe  min. 6,273  m
Medientemperatur  55  °C

jeweiliger Betriebsförderstrom/-höhe der Anwendungen:
  m³/h  m
  1,09  7
  0,75  7
  0,6  7
  1,03  7

Leistungsaufnahme  max. 153  W
Stromaufnahme  max. 1,33  A
Drehzahl  max. 4.530  1/min
Energieeffizienzindex (EEI)  0,18

Anschluss saugseitig  G 1 1/2  "
Anschluss druckseitig  G 1 1/2  "
Baulänge  180  mm

Fabrikat der Planung  Grundfos
Typen der Planung  Magna3 25-100 180
oder gleichwertig

angebotenes Fabrikat: '........................................'

angebotener Typ: '........................................'

liefern und montieren
Menge: 4,000 St
Projektkosten nach DIN 276-08: 422

**01.02.14 Nassläuferpumpe, 65-80 F 340 - Heizungspumpe NT**
*** gemäß Ausführungsbeschreibung 3
Nassläuferpumpe, 65-80 F 340 - Heizungspumpe NT

mit Motor, elektronisch geregelt;
gem. vorgenannter Leistungsbeschreibungen

Technische Eigenschaften
Fördermedium  Heizungswasser
Medientemperatur  55  °C

jeweiliger Betriebsförderstrom/-höhe der Anwendungen:
  m³/h  m
  max. 25  max. 4,2

Leistungsaufnahme  max. 460  W
Stromaufnahme  max. 2,1  A
Drehzahl  max. 3.240  1/min
Energieeffizienzindex (EEI)  0,18

Anschluss saugseitig  DN 65  Flansch
Anschluss druckseitig  DN 65  Flansch
Baulänge  340  mm

Fabrikat der Planung  Grundfos
Typen der Planung  Magna3 65-80 F 340
oder gleichwertig

angebotenes Fabrikat: '........................................'

angebotener Typ: '........................................'

liefern und montieren
Menge: 1,000 St
Projektkosten nach DIN 276-08: 422

**01.02.15 Nassläuferpumpe, 32-100 180 - Heizungspumpe HT Friwa**
*** gemäß Ausführungsbeschreibung 3
Nassläuferpumpe, 32-100 180 - Heizungspumpe HT Friwa

mit Motor, elektronisch geregelt;
gem. vorgenannter Leistungsbeschreibungen

Technische Eigenschaften
Fördermedium  Heizungswasser
Medientemperatur  70  °C

jeweiliger Betriebsförderstrom/-höhe der Anwendungen:
  m³/h  m
  max. 4,2  max. 7,5

Leistungsaufnahme  max. 171  W
Stromaufnahme  max. 1,47  A
Drehzahl  max. 4.530  1/min
Energieeffizienzindex (EEI)  0,18

Anschluss saugseitig  G 2  "
Anschluss druckseitig  G 2  "
Baulänge  180  mm

Fabrikat der Planung  Grundfos
Typen der Planung  Magna3 32-100 180
oder gleichwertig

angebotenes Fabrikat: '........................................'

angebotener Typ: '........................................'

liefern und montieren
Menge: 1,000 St
Projektkosten nach DIN 276-08: 422

**01.02.16 Nassläuferpumpe, 25-80 180 - Heizungspumpe HT Friwa**
*** gemäß Ausführungsbeschreibung 3
Nassläuferpumpe, 25-80 180 - Heizungspumpe HT Friwa

mit Motor, elektronisch geregelt;
gem. vorgenannter Leistungsbeschreibungen

Technische Eigenschaften
Fördermedium  Heizungswasser
Medientemperatur  70  °C

jeweiliger Betriebsförderstrom/-höhe der Anwendungen:
  m³/h  m
  max. 2,1  max. 5,2

Leistungsaufnahme  max. 116  W
Stromaufnahme  max. 1,02  A
Drehzahl  max. 4.050  1/min
Energieeffizienzindex (EEI)  0,18

Anschluss saugseitig  G 1 1/2  "
Anschluss druckseitig  G 1 1/2  "
Baulänge  180  mm

Fabrikat der Planung  Grundfos
Typen der Planung  Magna3 25-80 180
oder gleichwertig

angebotenes Fabrikat: '........................................'

angebotener Typ: '........................................'

liefern und montieren
Menge: 1,000 St
Projektkosten nach DIN 276-08: 422

**01.02.17 Nassläuferpumpe, 40-150 F 250 - Kaltwasserpumpe**
*** gemäß Ausführungsbeschreibung 3
Nassläuferpumpe, 40-150 F 250 - Kaltwasserpumpe

mit Motor, elektronisch geregelt;
gem. vorgenannter Leistungsbeschreibungen

Technische Eigenschaften
Fördermedium  Kaltwasser
Medientemperatur  8  °C

jeweiliger Betriebsförderstrom/-höhe der Anwendungen:
  m³/h  m
  max. 11  max. 9,5

Leistungsaufnahme  max. 608  W
Stromaufnahme  max. 2,78  A
Drehzahl  max. 4.560  1/min
Energieeffizienzindex (EEI)  0,18

Anschluss saugseitig  DN 40  Flansch
Anschluss druckseitig  DN 40  Flansch
Baulänge  250  mm

Fabrikat der Planung  Grundfos
Typen der Planung  Magna3 40-150 F 250
oder gleichwertig

angebotenes Fabrikat: '........................................'

angebotener Typ: '........................................'

liefern und montieren
Menge: 1,000 St
Projektkosten nach DIN 276-08: 422

#### 01.03 MSR-Geräte, Armaturen und Zubehör

**01.03.01 Druckhaltestation, Nachspeise- und Entgasungseinheit für Heiz- und Kühlkreislauf**
Druckhaltestation, Nachspeise- und Entgasungseinheit für Heiz- und Kühlkreislauf

für geschlossenes Heizungs- und Kühlanlagensystem gemäß VDI 4708 und DIN EN 12828; Bauteile und Funktionen kompakt und platzsparend in einem Gerät integriert und aufgebaut; einschl. Verkleidung auf Distanz montiert zur Wärmeisolierung

mit folgenden wesentlichen Funktionen und Eigenschaften:
- Druckhaltung
  über eine kompakte, mehrstufige und geräuscharme Edelstahl-Kreiselpumpe (Welle, Laufräder, Kammern), durch einen elektronischen Druckmessumformer sichergestellt; mit Unterdruckmembran als Trennschicht zur Separierung des Edelstahlbehälters in in einen Luft- und einen Flüssigkeitsraum; Membran verhindert sicher das Eindringen von Luftsauerstoff in das zirkulierende Medium; Luftraum drucklos mit der Atmosphäre in Verbindung und gleicht Volumenänderungen aus
- Ausdehnung
  mittels eines stetig angesteuerten Überströmers mit Notstell-Funktion (NC) unter Aufrechterhaltung des erforderlichen Anlagendrucks; Expansionsvolumen sicher im integrierten, zur Atmosphäre geschlossenen Behälter aus Edelstahl (1.4301) aufgenommen
- adiabatische Gasabscheidung
  während der Betriebsarten Nachspeisung, Ausdehnung, Intervall- und Schnell-Entgasung im geschlossenen Edelstahl-Behälte; selbsttätiges Entgasungsventil zur sicheren Abführung von Gasen Verhinderung einer Rückbelüftung
- vollautomatische Nachspeisung
  mittels Niveauschalter am Wasserstandsglas mit Überwachung von Mengen, Häufigkeiten, Kapazitäten und zur Meldung von Kleinstleckagen
- adiabatische Reinigung
  im Expansions- und Entgasungsbehälter; ermöglicht das Absetzen von Magnetit, Salzen, Mineralien und Schwebeteilen; dauerhafte Entfernung über Entleerungshahn oder Reinigungsöffnung

einschl. Mikroprozessorsteuerung
Bedienung der Station über Touchscreen-Farbdisplay; Steuerung als vollintegrierte und frei programmierbare Mikroprozessorsteuerung; Hochleistungselektronik in einem Elektrokasten montiert; mit Blendrahmen als Einheit mit der Technikebene;
bestehend aus:
- TFT-Touch-Screen Farbdisplay, 4,4"
- Betriebsschalter Ein/Aus
- 2-poligem Hauptschalter
- Reserveplatz für Erweiterungsmodul
- Klemmplatte mit detailliert beschrifteter Klemmtafel
- potenzialfreie Sammelstörmeldung (max. 230 V/1 A)
- sechs Digital- oder Analogeingänge
- Eingang zur Auswertung von zwei Druckmessumformern und eines Impuls-Wassermengenzählers
- bis zu zwei Analogausgänge
- drei schaltbare Hochleistungsausgänge (max. 230 VAC/6,3 A)
- zwei Spannungsversorgungen sowie drei Schaltausgänge (max. 230 VAC/1 A)
- SD-Kartenslot zur Datenerfassung/Softwareaktualisierung
- zwei Kommunikationsschnittstellen (CAN-Bus und DL-Bus)
- Modbus/TCP Schnittstelle durch optionals Interface einschl. Fernzugriff

Steuerung zur Regelung, Überwachung und Anzeige von grafisches Schaltschema, Echtzeituhr, Fehler- und Protokollspeicher, digitale Druckanzeige mit Systemdruckvorgabe, Stellgröße des motorischen Überströmers, Anzeige von Fehlermeldungen, potenzialfreie Sammelstörmeldung, litergenaue Erfassung der Nachspeisung durch Impuls-Wassermengenzähler und Überwachung von Kapazitäten, Überwachung und Unterbrechung der Nachspeisung bei Mengen- oder Intervallüberschreitung, Laufzeitüberwachung bei Druckhaltung

einschl. folgender Lieferungen und Leistungen:
- Anschlussarmaturen-Set DN 25 mit
  flexiblen Schläuchen, Kugelhahn und Kappenkugelhahn
- Reinigungsöffnung, im Gerät montiert
  für manuelle Reinigung des drucklosen Behälters; verschlossen mit wasserdichtem Deckel
- Erweiterungsset für zwei Kreisläufe (Heiz- und Kühlkreislauf)
  mit den wesentlichen Komponenten
  2 Stck. 2-Wege Motorventil, 1"
  2 Stck. Edelstahl-Rückschlagventil, 1"
  1 Stck. Drucksensor (im Gerät installiert)
  1 Stck. Drucksensor, max. 9,5 bar
  steuerungstechn. Kleinmaterial
  Steuerungsprogramm für Zusatzfuntion
- Frischwasseranschluss
  nach DIN 1988, DIN EN 1717 und DVGW mit
  1 Stck. Systemtrenner, Typ BA
  1 Stck. Wassermengenzähler
  Absperrventilen und Schmutzfänger
  flexiblem Schlauchanschluss
- Enthärtungsarmatur für Nachspeisung
  zur Aufbereitung von Ergänzungswasser gem. VDI 2035, Blatt 1;
  Wasserenthärtung im Ionenaustauscherverfahren mittels Kationenaustauscherharz;
  bestehend aus
  2 Stck. PP-Gehäuse mit transparenter Filtertasse
  2 Stck. Enthärtungsharzpatrone
  1 Stck. Wandhalter
- Magnetitfilter
  Hochleistungs-Dauermagnet, montiert im Behälterboden; zur Reinigung und Entfernung metallischer Partikel demontierbar

Technische Eigenschaften
Geräteleistung für
Systeminhalt  2.000 und 7.500  l (Kühl-/Heizkreislauf)
Betriebstemperaturen  +5 bis +80  °C
statische Höhe  max. 10  mWS
Druckhaltung  max. 2,0  bar
Ausdehnungsvolumen  mind. 200  l

Wasseraufbereitung für
Weichwasser-Kapazität  mind. 12.000  l
Durchflussleistung  mind. 400  l/h
Anschlüsse  DN 20  3/4"

Abmessungen (Gerät ohne Wasseraufbereitung)
Breite  max. 800  mm
Tiefe  max. 800  mm
Höhe  max. 1.800  mm
Leergewicht  ca. 150  kg

Fabrikat der Planung  Korex
Typ der Planung  Air-Sep AS-T 400/30 + Z
oder gleichwertig

angebotenes Fabrikat: '........................................'

angebotener Typ: '........................................'

liefern und montieren
Menge: 1,000 St
Projektkosten nach DIN 276-08: 422

**01.03.02 Absperrklappe mit Handhebel, DN 40**
Absperrklappe mit Handhebel, DN 40

wichdichtende zentrische Absperrklappe; einteiliges Gehäuse in Ringform aus Sphäroguss EN-GJS-400-15 mit Zentrieraugen; Scheibendichtung elastisch weichdichtend aus EPDM-XU oder Nitril-K-Ringbalg; Welle nicht im Kontakt mit dem Medium; als Endarmatur einsetzbar; voll isolierbar nach EnEv; mit integrierter Taupunktsperre, zum Einsatz in Standard Heizungs-, Lüftung- und Klimaanlagen für den Einsatz bei -10 bis +130 °C; Antriebswelle aus rostfreiem Stahl 13% Cr (1.4029 + 1.4028); Scheibe aus rostfreiem Stahl Typ A351 GR CF8 (1.4301); Wellenabdichtung elastisch weichdichtend, mit Rastenhandhebel; silikonfrei; wartungsfrei;
konstruiert, gefertigt, geprüft und gekennzeichnet nach Europäischer Druckgeräterichtlinie 2014/68/EU

Hinweis: Flansche und Schraubverbindung für den Rohrleitungsanschluss sind in einer separaten Leistungsbeschreibung enthalten.

Technische Eigenschaften
Nennweite  DN 40
Nenndruck  PN 6
zul. Druck  max. 16  bar
abflanschbar  ja  beidseitig
Handhebel  einschl.

liefern und montieren
Menge: 6,000 St
Projektkosten nach DIN 276-08: 422

**01.03.03 Absperrklappe mit Handhebel, DN 50**
Absperrklappe mit Handhebel, DN 50

wichdichtende zentrische Absperrklappe; einteiliges Gehäuse in Ringform aus Sphäroguss EN-GJS-400-15 mit Zentrieraugen; Scheibendichtung elastisch weichdichtend aus EPDM-XU oder Nitril-K-Ringbalg; Welle nicht im Kontakt mit dem Medium; als Endarmatur einsetzbar; voll isolierbar nach EnEv; mit integrierter Taupunktsperre, zum Einsatz in Standard Heizungs-, Lüftung- und Klimaanlagen für den Einsatz bei -10 bis +130 °C; Antriebswelle aus rostfreiem Stahl 13% Cr (1.4029 + 1.4028); Scheibe aus rostfreiem Stahl Typ A351 GR CF8 (1.4301); Wellenabdichtung elastisch weichdichtend, mit Rastenhandhebel; silikonfrei; wartungsfrei;
konstruiert, gefertigt, geprüft und gekennzeichnet nach Europäischer Druckgeräterichtlinie 2014/68/EU

Hinweis: Flansche und Schraubverbindung für den Rohrleitungsanschluss sind in einer separaten Leistungsbeschreibung enthalten.

Technische Eigenschaften
Nennweite  DN 50
Nenndruck  PN 6
zul. Druck  max. 16  bar
abflanschbar  ja  beidseitig
Handhebel  einschl.

liefern und montieren
Menge: 8,000 St
Projektkosten nach DIN 276-08: 422

**01.03.04 Absperrklappe mit Handhebel, DN 65**
Absperrklappe mit Handhebel, DN 65

wichdichtende zentrische Absperrklappe; einteiliges Gehäuse in Ringform aus Sphäroguss EN-GJS-400-15 mit Zentrieraugen; Scheibendichtung elastisch weichdichtend aus EPDM-XU oder Nitril-K-Ringbalg; Welle nicht im Kontakt mit dem Medium; als Endarmatur einsetzbar; voll isolierbar nach EnEv; mit integrierter Taupunktsperre, zum Einsatz in Standard Heizungs-, Lüftung- und Klimaanlagen für den Einsatz bei -10 bis +130 °C; Antriebswelle aus rostfreiem Stahl 13% Cr (1.4029 + 1.4028); Scheibe aus rostfreiem Stahl Typ A351 GR CF8 (1.4301); Wellenabdichtung elastisch weichdichtend, mit Rastenhandhebel; silikonfrei; wartungsfrei;
konstruiert, gefertigt, geprüft und gekennzeichnet nach Europäischer Druckgeräterichtlinie 2014/68/EU

Hinweis: Flansche und Schraubverbindung für den Rohrleitungsanschluss sind in einer separaten Leistungsbeschreibung enthalten.

Technische Eigenschaften
Nennweite  DN 65
Nenndruck  PN 6
zul. Druck  max. 16  bar
abflanschbar  ja  beidseitig
Handhebel  einschl.

liefern und montieren
Menge: 12,000 St
Projektkosten nach DIN 276-08: 422

**01.03.05 Absperrklappe mit Handhebel, DN 80**
Absperrklappe mit Handhebel, DN 80

wichdichtende zentrische Absperrklappe; einteiliges Gehäuse in Ringform aus Sphäroguss EN-GJS-400-15 mit Zentrieraugen; Scheibendichtung elastisch weichdichtend aus EPDM-XU oder Nitril-K-Ringbalg; Welle nicht im Kontakt mit dem Medium; als Endarmatur einsetzbar; voll isolierbar nach EnEv; mit integrierter Taupunktsperre, zum Einsatz in Standard Heizungs-, Lüftung- und Klimaanlagen für den Einsatz bei -10 bis +130 °C; Antriebswelle aus rostfreiem Stahl 13% Cr (1.4029 + 1.4028); Scheibe aus rostfreiem Stahl Typ A351 GR CF8 (1.4301); Wellenabdichtung elastisch weichdichtend, mit Rastenhandhebel; silikonfrei; wartungsfrei;
konstruiert, gefertigt, geprüft und gekennzeichnet nach Europäischer Druckgeräterichtlinie 2014/68/EU

Hinweis: Flansche und Schraubverbindung für den Rohrleitungsanschluss sind in einer separaten Leistungsbeschreibung enthalten.

Technische Eigenschaften
Nennweite  DN 80
Nenndruck  PN 6
zul. Druck  max. 16  bar
abflanschbar  ja  beidseitig
Handhebel  einschl.

liefern und montieren
Menge: 24,000 St
Projektkosten nach DIN 276-08: 422

**01.03.06 Kugelhahn DN 15**
Kugelhahn DN 15

für Heizungs- und Kühlanlagen; mit Muffenanschluss IG; Gehäuse und Kugel aus korrosionsbeständigem Rotguss; Kugel mit gklattem Durchgang; wartungsfreie Spindelabdichtung durch zwei O-Ringe aus EPDM; Kugelabdichtung aus reinem PTFE;
demontierbarer Bedienungsknebel aus schlagfestem Kunststoff mit geringer Ausladung; Knebelanschlag verdeckt;

incl. Wärmedämmschale aus EPP, Brandschutzklasse B2 und Pressverschraubung, passend zum gewählten Rohrleitungspresssystem

Technische Eigenschaften
Nennweite  DN  15
Einbauform  Durchgang
zul. Betriebsdruck  PN  16
zul. Betriebstemperatur  120  Grad C

liefern und montieren
Menge: 18,000 St
Projektkosten nach DIN 276-08: 422

**01.03.07 Kugelhahn DN 20**
Kugelhahn DN 20

für Heizungs- und Kühlanlagen; mit Muffenanschluss IG; Gehäuse und Kugel aus korrosionsbeständigem Rotguss; Kugel mit gklattem Durchgang; wartungsfreie Spindelabdichtung durch zwei O-Ringe aus EPDM; Kugelabdichtung aus reinem PTFE;
demontierbarer Bedienungsknebel aus schlagfestem Kunststoff mit geringer Ausladung; Knebelanschlag verdeckt;

incl. Wärmedämmschale aus EPP, Brandschutzklasse B2 und Pressverschraubung, passend zum gewählten Rohrleitungspresssystem

Technische Eigenschaften
Nennweite  DN  20
Einbauform  Durchgang
zul. Betriebsdruck  PN  16
zul. Betriebstemperatur  120  Grad C

liefern und montieren
Menge: 24,000 St
Projektkosten nach DIN 276-08: 422

**01.03.08 Kugelhahn DN 25**
Kugelhahn DN 25

für Heizungs- und Kühlanlagen; mit Muffenanschluss IG; Gehäuse und Kugel aus korrosionsbeständigem Rotguss; Kugel mit gklattem Durchgang; wartungsfreie Spindelabdichtung durch zwei O-Ringe aus EPDM; Kugelabdichtung aus reinem PTFE;
demontierbarer Bedienungsknebel aus schlagfestem Kunststoff mit geringer Ausladung; Knebelanschlag verdeckt;

incl. Wärmedämmschale aus EPP, Brandschutzklasse B2 und Pressverschraubung, passend zum gewählten Rohrleitungspresssystem

Technische Eigenschaften
Nennweite  DN  25
Einbauform  Durchgang
zul. Betriebsdruck  PN  16
zul. Betriebstemperatur  120  Grad C

liefern und montieren
Menge: 16,000 St
Projektkosten nach DIN 276-08: 422

**01.03.09 Kugelhahn DN 32**
Kugelhahn DN 32

für Heizungs- und Kühlanlagen; mit Muffenanschluss IG; Gehäuse und Kugel aus korrosionsbeständigem Rotguss; Kugel mit gklattem Durchgang; wartungsfreie Spindelabdichtung durch zwei O-Ringe aus EPDM; Kugelabdichtung aus reinem PTFE;
demontierbarer Bedienungsknebel aus schlagfestem Kunststoff mit geringer Ausladung; Knebelanschlag verdeckt;

incl. Wärmedämmschale aus EPP, Brandschutzklasse B2 und Pressverschraubung, passend zum gewählten Rohrleitungspresssystem

Technische Eigenschaften
Nennweite  DN  32
Einbauform  Durchgang
zul. Betriebsdruck  PN  16
zul. Betriebstemperatur  120  Grad C

liefern und montieren
Menge: 12,000 St
Projektkosten nach DIN 276-08: 422

**01.03.10 Kugelhahn DN 40**
Kugelhahn DN 40

für Heizungs- und Kühlanlagen; mit Muffenanschluss IG; Gehäuse und Kugel aus korrosionsbeständigem Rotguss; Kugel mit gklattem Durchgang; wartungsfreie Spindelabdichtung durch zwei O-Ringe aus EPDM; Kugelabdichtung aus reinem PTFE;
demontierbarer Bedienungsknebel aus schlagfestem Kunststoff mit geringer Ausladung; Knebelanschlag verdeckt;

incl. Wärmedämmschale aus EPP, Brandschutzklasse B2 und Pressverschraubung, passend zum gewählten Rohrleitungspresssystem

Technische Eigenschaften
Nennweite  DN  40
Einbauform  Durchgang
zul. Betriebsdruck  PN  16
zul. Betriebstemperatur  120  Grad C

liefern und montieren
Menge: 8,000 St
Projektkosten nach DIN 276-08: 422

**01.03.11 Mess- und Regelventil, elektronisch, DN 32/Kvs 25**
Mess- und Regelventil, elektronisch, DN 32/Kvs 25

elektronisches druckunabhängiges Mess- und Regelventil (2-Wege-Ventil mit Flanschausführung) für die Überwachung und Regelung von Strömungsrichtung, Volumenstrom, Vor- und Rücklauftemperatur, Leistung, sowie zur Automatisierung des hydraulischen Abgleichs; mit integrierter Ultraschall-Durchflussmessung (Laufzeitdifferenzverfahren, ohne Medienberührung); mit Temperatursensor (ohne Medienberührung); zum Einsatz in Heizungs-, Lüftungs- und Klimaanlagen sowie Heiz- und Kühlkreisläufen;
Durchgangsregelventil mit Schrägsitzhydraulik und stetigem elektrischen Stellantrieb; Kompaktdrosselkegel voll EPDM-ummantelt als weichdichtende Durchgangs- und Rückdichtung; Spindelabdichtung mit EPDM-Profilring, wartungsfrei; Standard-Baulänge gem. EN 558/1 für einfache Austauschbarkeit; Flansche nach EN-1092-2, Typ 21; einteiliges Gehäuse aus EN-GJL-250 (5.1301), voll isolierbar nach aktueller EnEV, mit Außenanstrich; Inbetriebnahme, Parametrierung, Bedienung und Anzeige über Hersteller-App oder PC-Service-Tool

einschl. folgender Lieferungen und Leistungen bzw. Eigenschaften:
- 2 Stck. Temperaturfühler (PT 1000) für Vor- und Rücklauf; mit Kabellänge ca. 3 m
- integrierte Grundregelfunktionen (Position, Durchfluss, Temperatur, Leistung)
- integrierte Prozessoptimierung (Delta-T-Management- und Limitierungsfunktionen)
- Datenlogging und Diagnosefunktionen
- gleichbleibende Mess- und Regelgenauigkeit, unabhängig von Mindestdifferenzdrücken
- 4 Stck. LED für optische Anzeige des Betriebsstatus und von Fehlermeldungen
- Not-Verstellfunktion (manuell oder über Hersteller-Service-Tool)

Technische Eigenschaften
Kvs-Wert  25  m³/h
Medium  Heizungswasser
Medientemperatur  +10 bis +70  °C
Nennweite  DN 32  Flanschanschluss
Nenndruckstufe  PN 16
Regelgenauigkeit  +/- 5  % (im Bereich von 10-100 %
  vom Nenndurchfluss)

Spannungsversorgung  24  V AC/DC
Ventilantrieb  elektrisch
Kennlinie  linear (umstellbar auf gleichprozentig)
Schutzart  IP 54

Fabrikat der Planung  KSB
Typ der Planung  BOA-Systronic ePIC DN 32/25
oder gleichwertig

angebotenes Fabrikat: '........................................'

angebotener Typ: '........................................'

liefern und montieren
Menge: 1,000 St
Projektkosten nach DIN 276-08: 422

**01.03.12 Mess- und Regelventil, elektronisch, DN 40/Kvs 30**
Mess- und Regelventil, elektronisch, DN 40/Kvs 30

elektronisches druckunabhängiges Mess- und Regelventil (2-Wege-Ventil mit Flanschausführung) für die Überwachung und Regelung von Strömungsrichtung, Volumenstrom, Vor- und Rücklauftemperatur, Leistung, sowie zur Automatisierung des hydraulischen Abgleichs; mit integrierter Ultraschall-Durchflussmessung (Laufzeitdifferenzverfahren, ohne Medienberührung); mit Temperatursensor (ohne Medienberührung); zum Einsatz in Heizungs-, Lüftungs- und Klimaanlagen sowie Heiz- und Kühlkreisläufen;
Durchgangsregelventil mit Schrägsitzhydraulik und stetigem elektrischen Stellantrieb; Kompaktdrosselkegel voll EPDM-ummantelt als weichdichtende Durchgangs- und Rückdichtung; Spindelabdichtung mit EPDM-Profilring, wartungsfrei; Standard-Baulänge gem. EN 558/1 für einfache Austauschbarkeit; Flansche nach EN-1092-2, Typ 21; einteiliges Gehäuse aus EN-GJL-250 (5.1301), voll isolierbar nach aktueller EnEV, mit Außenanstrich; Inbetriebnahme, Parametrierung, Bedienung und Anzeige über Hersteller-App oder PC-Service-Tool

einschl. folgender Lieferungen und Leistungen bzw. Eigenschaften:
- 2 Stck. Temperaturfühler (PT 1000) für Vor- und Rücklauf; mit Kabellänge ca. 3 m
- integrierte Grundregelfunktionen (Position, Durchfluss, Temperatur, Leistung)
- integrierte Prozessoptimierung (Delta-T-Management- und Limitierungsfunktionen)
- Datenlogging und Diagnosefunktionen
- gleichbleibende Mess- und Regelgenauigkeit, unabhängig von Mindestdifferenzdrücken
- 4 Stck. LED für optische Anzeige des Betriebsstatus und von Fehlermeldungen
- Not-Verstellfunktion (manuell oder über Hersteller-Service-Tool)

Technische Eigenschaften
Kvs-Wert  30  m³/h
Medium  Heizungswasser
Medientemperatur  +10 bis +70  °C
Nennweite  DN 40  Flanschanschluss
Nenndruckstufe  PN 16
Regelgenauigkeit  +/- 5  % (im Bereich von 10-100 %
  vom Nenndurchfluss)

Spannungsversorgung  24  V AC/DC
Ventilantrieb  elektrisch
Kennlinie  linear (umstellbar auf gleichprozentig)
Schutzart  IP 54

Fabrikat der Planung  KSB
Typ der Planung  BOA-Systronic ePIC DN 32/25
oder gleichwertig

angebotenes Fabrikat: '........................................'

angebotener Typ: '........................................'

liefern und montieren
Menge: 1,000 St
Projektkosten nach DIN 276-08: 422

**01.03.13 Mess- und Regelventil, elektronisch, DN 50/Kvs 40**
Mess- und Regelventil, elektronisch, DN 50/Kvs 40

elektronisches druckunabhängiges Mess- und Regelventil (2-Wege-Ventil mit Flanschausführung) für die Überwachung und Regelung von Strömungsrichtung, Volumenstrom, Vor- und Rücklauftemperatur, Leistung, sowie zur Automatisierung des hydraulischen Abgleichs; mit integrierter Ultraschall-Durchflussmessung (Laufzeitdifferenzverfahren, ohne Medienberührung); mit Temperatursensor (ohne Medienberührung); zum Einsatz in Heizungs-, Lüftungs- und Klimaanlagen sowie Heiz- und Kühlkreisläufen;
Durchgangsregelventil mit Schrägsitzhydraulik und stetigem elektrischen Stellantrieb; Kompaktdrosselkegel voll EPDM-ummantelt als weichdichtende Durchgangs- und Rückdichtung; Spindelabdichtung mit EPDM-Profilring, wartungsfrei; Standard-Baulänge gem. EN 558/1 für einfache Austauschbarkeit; Flansche nach EN-1092-2, Typ 21; einteiliges Gehäuse aus EN-GJL-250 (5.1301), voll isolierbar nach aktueller EnEV, mit Außenanstrich; Inbetriebnahme, Parametrierung, Bedienung und Anzeige über Hersteller-App oder PC-Service-Tool

einschl. folgender Lieferungen und Leistungen bzw. Eigenschaften:
- 2 Stck. Temperaturfühler (PT 1000) für Vor- und Rücklauf; mit Kabellänge ca. 3 m
- integrierte Grundregelfunktionen (Position, Durchfluss, Temperatur, Leistung)
- integrierte Prozessoptimierung (Delta-T-Management- und Limitierungsfunktionen)
- Datenlogging und Diagnosefunktionen
- gleichbleibende Mess- und Regelgenauigkeit, unabhängig von Mindestdifferenzdrücken
- 4 Stck. LED für optische Anzeige des Betriebsstatus und von Fehlermeldungen
- Not-Verstellfunktion (manuell oder über Hersteller-Service-Tool)

Technische Eigenschaften
Kvs-Wert  40  m³/h
Medium  Heizungswasser
Medientemperatur  +10 bis +70  °C
Nennweite  DN 50  Flanschanschluss
Nenndruckstufe  PN 16
Regelgenauigkeit  +/- 5  % (im Bereich von 10-100 %
  vom Nenndurchfluss)

Spannungsversorgung  24  V AC/DC
Ventilantrieb  elektrisch
Kennlinie  linear (umstellbar auf gleichprozentig)
Schutzart  IP 54

Fabrikat der Planung  KSB
Typ der Planung  BOA-Systronic ePIC DN 32/25
oder gleichwertig

angebotenes Fabrikat: '........................................'

angebotener Typ: '........................................'

liefern und montieren
Menge: 1,000 St
Projektkosten nach DIN 276-08: 422

**01.03.14 Außentemperaturfühler**
Außentemperaturfühler

kalibrierfähiger Außentemperaturmessumformer mit mind. drei umschaltbaren Messbereichen, externem Sensor, stetigem Ausgang, Gehäuse aus schlagfestem Kunststoff mit Schnellverschlussschrauben, UV-beständig; mit Kabelverschraubung; zur Montage auf Außenwänden;
PT1000-Fühler werksseitig kalibriert; umgebungsbedingte Feinjustierung vor Ort möglich (Nullpunktkorrektur +- 10 K);

einschl. folgender Lieferungen:
- 1 Stck. Wetter- und Sonnenschutz aus Edelstahlblech V2A

Technische Eigenschaften
Spannungsversorgung  24  V AC/DC
Ausgangssignal  0 - 10  V
Messbereich  -30 - +60  °C (umschaltbar)
Kabelverschraubung  M 16 x 1,5
Abmessungen (ohne Sonnenschutz)
Höhe  ca. 80  mm
Breite  ca. 70  mm
Tiefe  ca. 40  mm

Fabrikat der Planung  S+S Regeltechnik
Typ der Planung  ATM2-U
oder gleichwertig

angebotenes Fabrikat: '........................................'

angebotener Typ: '........................................'

liefern und montieren
Menge: 3,000 St
Projektkosten nach DIN 276-08: 422

**01.03.15 Flanschen-Schmutzfänger, mit Einfachsieb, Schrägsitzausführung, DN 50**
Flanschen-Schmutzfänger, mit Einfachsieb, Schrägsitzausführung, DN 50

Baulänge nach EN 558/1; Gehäuse aus EN-GJL-250; mit Entleerungsschraube im Deckel; mit Stiftschrauben; voll isolierbar; mit Außenanstrich; gefertigt nach DGRL;
Standardsieb aus Edelstahl 1.4301

Technische Eigenschaften
Nennweite  DN 50
Nenndruck  PN 6
zul. Druck  max. 16  bar
Maschenweite  1,25  mm

liefern und montieren
Menge: 1,000 St
Projektkosten nach DIN 276-08: 422

**01.03.16 Flanschen-Schmutzfänger, mit Einfachsieb, Schrägsitzausführung, DN 65**
Flanschen-Schmutzfänger, mit Einfachsieb, Schrägsitzausführung, DN 65

Baulänge nach EN 558/1; Gehäuse aus EN-GJL-250; mit Entleerungsschraube im Deckel; mit Stiftschrauben; voll isolierbar; mit Außenanstrich; gefertigt nach DGRL;
Standardsieb aus Edelstahl 1.4301

Technische Eigenschaften
Nennweite  DN 65
Nenndruck  PN 6
zul. Druck  max. 16  bar
Maschenweite  1,25  mm

liefern und montieren
Menge: 1,000 St
Projektkosten nach DIN 276-08: 422

**01.03.17 Flanschen-Schmutzfänger, mit Einfachsieb, Schrägsitzausführung, DN 80**
Flanschen-Schmutzfänger, mit Einfachsieb, Schrägsitzausführung, DN 80

Baulänge nach EN 558/1; Gehäuse aus EN-GJL-250; mit Entleerungsschraube im Deckel; mit Stiftschrauben; voll isolierbar; mit Außenanstrich; gefertigt nach DGRL;
Standardsieb aus Edelstahl 1.4301

Technische Eigenschaften
Nennweite  DN 80
Nenndruck  PN 6
zul. Druck  max. 16  bar
Maschenweite  1,25  mm

liefern und montieren
Menge: 1,000 St
Projektkosten nach DIN 276-08: 422

**01.03.18 Rohrfeder Manometer NG 100, Kl 1,0**
Rohrfeder Manometer NG 100, Kl 1,0

Technische Eigenschaften
Anzeigebereich  0 - 6  bar
Genauigkeitsklasse  1,0
Nenngröße  100  mm
Anschluss  senkr., G 1/2  "

liefern und montieren
Menge: 12,000 St
Projektkosten nach DIN 276-08: 422

**01.03.19 Manometerhahn, Anschluss G 1/2"**
Manometerhahn, Anschluss G 1/2"

für Druckmessgeräte, Ausführung nach DIN 16262; mit Stopfbuchse; Messing

liefern und montieren
Menge: 12,000 St
Projektkosten nach DIN 276-08: 422

**01.03.20 Bimetallzeigerthermometer NG 100, Kl 1,0**
Bimetallzeigerthermometer NG 100, Kl 1,0

Technische Eigenschaften
Anzeigebereich  0 - 80  °C
Genauigkeitsklasse  1,0
Nenngröße  100  mm
Anschluss  nach hinten
Einbaulänge  bis max. 100  mm

liefern und montieren
Menge: 12,000 St
Projektkosten nach DIN 276-08: 422

**01.03.21 Lufttopf, rund, 1 ltr**
Lufttopf, rund, 1 ltr

zum senkrechten Anschluss an Leitungssystem; mit Anschluss für Entlüftungsleitung, manuelle Entlüftung oder Schwimmerentlüfter; gefertigt aus Stahl mit beschichteter Oberfläche

Technische Eigenschaften
Nenninhalt  1  l
Anschluss  G 1 o. 1/2  "
Entlüftungsventil  ohne
Entlüftungsleitung  mit
Betriebsdruck  max. 6  bar
Durchmesser  max. 100  mm
Bauhöhe  max. 300  mm

liefern und montieren
Menge: 8,000 St
Projektkosten nach DIN 276-08: 422

**01.03.22 Automatischer Schnellentlüfter 1/2"**
Automatischer Schnellentlüfter 1/2"

Gehäuse und Ventildeckel aus Messing; Schwimmer aus hochwertigem, temperaturbeständigem Kunststoff; Deckel abschraubbar

liefern und montieren
Menge: 8,000 St
Projektkosten nach DIN 276-08: 422

**01.03.23 Entleerungsarmatur, KFE-Kugelhahn DN 15**
Entleerungsarmatur, KFE-Kugelhahn DN 15

für Entlüftungs- und Entleerungsanschlüsse; mit Flügelgriff; Durchgangsform; mit Gewindeanschluss (Außengewinde); Gehäuse aus Rotguss; weich dichtend;
mit Verschlusskappe und Kette

liefern und montieren
Menge: 43,000 St
Projektkosten nach DIN 276-08: 422

#### 01.04 Wärme-/Kältezählerzähler

**Ausführungsbeschreibung 4 Wärme-/Kältezähler zur Verbrauchserfassung**
*Wärme-/Kältezähler als kompakter Ultraschallzähler*
Wärme-/Kältezähler als kompakter Ultraschallzähler

Energiezähler gemäß EN 1434 mit Ultraschallvolumenmessteil
Einbau standardmäßig im Rücklauf (optional im Vorlauf); mit Zulassung nach MID-Richtlinie 2014/32/EU für Wärmezähler und BEK 1178 für Kältezähler; einsetzbar für gesetzeskonformen Abrechnungsverkehr;

einschl. folgender Ausstattung/Eigenschaften:
- LC-Display mit Anzeigeschleifen und umfangreichen Infoservices; mit Anzeigen u.a. für die Werte E, V, P, Q, tv, tr, dt und Info-/Fehlercodes
- dynamischer Messzyklus von 1 s...30 min (abhängig vom Durchfluss)
- integrierte Echtzeituhr (RTC)
- Schnittstellen - Standard:
  Infrarotschnittstelle gemäß ZVEI und zwei Modulsteckplätze für optional nachrüstbare Schnittstellenmodule (Analog 4-20 mA, BACnet MS/TP, Datenschnittstelle, Impulsausgang x2, Impulseingang x2, KNX/EIB, LON, M-Bus, Modbus RTU und wireless M-Bus). Der kombinierte Einsatz, ohne Einschränkungen, von zwei der vorgenannten Datenmodule muss gewährleistet sein
- Standard-Stromversorgung per Lithium-Batterie 3,6 V DC bis max. 13 Jahre Lebensdauer (optionale Versorgung über nachrüstbares Netzteil 230 V AC oder 24 V AC)
- integrierter und konfigurierbarer Datenlogger für die Werte in den nachfolgenden Intervallen: 1.400 Stunden, 460 Tage, 36 Monatswerte, 20 Jahre und die letzten 50 Fehler-/Infocodes; beispielsweise über optische Schnittstelle auslesbar; alle wichtigen Werte werden dabei gespeichert, beispielsweise: E, V, P, Q, tv, tr, dt, Pmin, Pmax, Qmin, Qmax, Tarifregister und Impulsregister

einschl. folgender Lieferungen und Leistungen:
- 1 Stck. Netzteil 230 V AC als Stromversorgung des Energiezählers;
  Leistungsaufnahme < 1 W; Datensicherung bei Netzausfall durch Backup-Batterie
- 2 Stck. Temperaturfühler (Widerstandstemperaturfühler), gepaart; mit Silikonkabel Länge mind. 3 m; Fühlerdurchmesser 5 mm; direkttauchend
- Konformitätsentgelt (Eichgebühr) für Energiezähler
- Konformitätsentgelt (Eichgebühr) für Temperaturfühler (Paar)
- M-Bus Modul mit 2 x Impulsausgang, genormt nach EN 13757; zur Messdatenauslesung und Zählerkonfiguration über verpolungssichere 2-Draht-Leitung für Smart Metering Anwendungen und Integration in Automations- und Gebäudeleitsysteme; unterstützt 300, 2.400 und 9.600 Baud; konfigurierbare Impulsausgänge (Energie und Volumen als Standard); 100 ms, max. 30 V DC und 10 mA

Technische Eigenschaften
Genauigkeitsklasse  2 und 3  gemäß EN 1434
Temperaturmessbereich  2 - 180  °C
Temperaturdifferenz  3 - 170  K
Verbrauchsberechnung  ab 0,01  °C bzw. K
Umgebungstemperatur  5 - 55  °C (nicht kondensierend)
Umgebungsklasse  E1, E2, M1 und M2
Schutzart  IP65
Schutzklasse Volumenteil  IP65 / Kälte IP67

Fabrikat der Planung  Molliné
Typenreihe der Planung  Ultramess 603
oder gleichwertig

angebotenes Fabrikat: '........................................'

angebotene Typenreihe: '........................................'

liefern und montieren

**01.04.01 Wärme-/Kältezähler als kompakter Ultraschallzähler, 2,5 m³/h - DN 20 G**
*** gemäß Ausführungsbeschreibung 4
Wärme-/Kältezähler als kompakter Ultraschallzähler, 2,5 m³/h - DN 20 G

einschl. Lieferungen und Leistungen gem. Leistungsbeschreibung

Technische Eigenschaften
Nenndurchfluss  2,5  m³/h
Anschluss  DN 20  Gewinde
Medium  Heizungswasser
Betriebstemperatur  max. 70  °C
Einbauort  Frischwasserstation
Einbaulänge  190  mm
Einbaulage  waagerecht

angebotenes Fabrikat: '........................................'

angebotener Typ: '........................................'

liefern und montieren
Menge: 1,000 St
Projektkosten nach DIN 276-08: 422

**01.04.02 Wärme-/Kältezähler als kompakter Ultraschallzähler, 6,0 m³/h - DN 25 G**
*** gemäß Ausführungsbeschreibung 4
Wärme-/Kältezähler als kompakter Ultraschallzähler, 6,0 m³/h - DN 25 G

einschl. Lieferungen und Leistungen gem. Leistungsbeschreibung

Technische Eigenschaften
Nenndurchfluss  6,0  m³/h
Anschluss  DN 25  Gewinde
Medium  Heizungswasser
Betriebstemperatur  max. 70  °C
Einbauort  Frischwasserstation
Einbaulänge  260  mm
Einbaulage  waagerecht

angebotenes Fabrikat: '........................................'

angebotener Typ: '........................................'

liefern und montieren
Menge: 1,000 St
Projektkosten nach DIN 276-08: 422

**01.04.03 Wärme-/Kältezähler als kompakter Ultraschallzähler, 6,0 m³/h - DN 32 F**
*** gemäß Ausführungsbeschreibung 4
Wärme-/Kältezähler als kompakter Ultraschallzähler, 6,0 m³/h - DN 32 F

einschl. Lieferungen und Leistungen gem. Leistungsbeschreibung

Technische Eigenschaften
Nenndurchfluss  6,0  m³/h
Anschluss  DN 32  Flansch
Medium  Heizungswasser
Betriebstemperatur  max. 55  °C
Einbauort  Heizung Verteiler
Einbaulänge  260  mm
Einbaulage  waagerecht

angebotenes Fabrikat: '........................................'

angebotener Typ: '........................................'

liefern und montieren
Menge: 2,000 St
Projektkosten nach DIN 276-08: 422

**01.04.04 Wärme-/Kältezähler als kompakter Ultraschallzähler, 10,0 m³/h - DN 40 F**
*** gemäß Ausführungsbeschreibung 4
Wärme-/Kältezähler als kompakter Ultraschallzähler, 10,0 m³/h - DN 40 F

einschl. Lieferungen und Leistungen gem. Leistungsbeschreibung

Technische Eigenschaften
Nenndurchfluss  10,0  m³/h
Anschluss  DN 40  Flansch
Medium  Heizungswasser
Betriebstemperatur  max. 55  °C
Einbauort  Heizung Verteiler
Einbaulänge  300  mm
Einbaulage  waagerecht

angebotenes Fabrikat: '........................................'

angebotener Typ: '........................................'

liefern und montieren
Menge: 1,000 St
Projektkosten nach DIN 276-08: 422

**01.04.05 Wärme-/Kältezähler als kompakter Ultraschallzähler, 1,5 m³/h - DN 15/20 G**
*** gemäß Ausführungsbeschreibung 4
Wärme-/Kältezähler als kompakter Ultraschallzähler, 1,5 m³/h - DN 15/20 G

einschl. Lieferungen und Leistungen gem. Leistungsbeschreibung

Technische Eigenschaften
Nenndurchfluss  1,5  m³/h
Anschluss  DN 15 o. 20  Gewinde
Medium  Kaltwasser
Betriebstemperatur  min. 8  °C
Einbauort  Kaltwasser Lüftungsanlagen
Einbaulänge  190  mm
Einbaulage  waagerecht

angebotenes Fabrikat: '........................................'

angebotener Typ: '........................................'

liefern und montieren
Menge: 3,000 St
Projektkosten nach DIN 276-08: 422

**01.04.06 Wärme-/Kältezähler als kompakter Ultraschallzähler, 6,0 m³/h - DN 25 G**
*** gemäß Ausführungsbeschreibung 4
Wärme-/Kältezähler als kompakter Ultraschallzähler, 6,0 m³/h - DN 25 G

einschl. Lieferungen und Leistungen gem. Leistungsbeschreibung

Technische Eigenschaften
Nenndurchfluss  6,0  m³/h
Anschluss  DN 25  Gewinde
Medium  Kaltwasser
Betriebstemperatur  min. 8  °C
Einbauort  Kaltwasser Lüftungsanlagen
Einbaulänge  260  mm
Einbaulage  waagerecht

angebotenes Fabrikat: '........................................'

angebotener Typ: '........................................'

liefern und montieren
Menge: 1,000 St
Projektkosten nach DIN 276-08: 422

**01.04.07 Einbausatz für fachgerechte Montage von Wärmezähler - DN 20 G**
Einbausatz für fachgerechte Montage von Wärmezähler - DN 20 G

Montagesatz bestehend aus folgenden Lieferungen und Leistungen:
- 2 Stck. Kugelabsperrhahn mit Spindelverlängerung
- 1 Stck. Kugelabsperrhahn mit Spindelverlängerung, direktfühlend
- Zählerpassstück aus Stahlrohr
- Verschraubungen und Dichtungen

Technische Eigenschaften
geeignet für Zähleranschluss  DN 20  Gewinde
Einbaulänge  190  mm

liefern und montieren
Menge: 4,000 St
Projektkosten nach DIN 276-08: 422

**01.04.08 Einbausatz für fachgerechte Montage von Wärmezähler - DN 25 G**
Einbausatz für fachgerechte Montage von Wärmezähler - DN 25 G

Montagesatz bestehend aus folgenden Lieferungen und Leistungen:
- 2 Stck. Kugelabsperrhahn mit Spindelverlängerung
- 1 Stck. Kugelabsperrhahn mit Spindelverlängerung, direktfühlend
- Zählerpassstück aus Stahlrohr
- Verschraubungen und Dichtungen

Technische Eigenschaften
geeignet für Zähleranschluss  DN 25  Gewinde
Einbaulänge  260  mm

liefern und montieren
Menge: 1,000 St
Projektkosten nach DIN 276-08: 422

**01.04.09 Tauchhülsensatz G 1/2", Baulänge 32 mm**
Tauchhülsensatz G 1/2", Baulänge 32 mm

bestehend aus:
2 Stck. Tauchhülsen aus Messing für Temperaturfühler mit d = 5,0 mm der Wärme-/Kältezähler der Größe bis 2,5 m³/h

Technische Eigenschaften
Anschluss  1/2"  Gewinde
Baulänge  32  mm

liefern und montieren
Menge: 1,000 St
Projektkosten nach DIN 276-08: 422

**01.04.10 Tauchhülsensatz G 1/2", Baulänge 60 mm**
Tauchhülsensatz G 1/2", Baulänge 60 mm

bestehend aus:
2 Stck. Tauchhülsen aus Messing für Temperaturfühler mit d = 5,0 mm der Wärme-/Kältezähler der Größe 3,5 bis 10,0 m³/h

Technische Eigenschaften
Anschluss  1/2"  Gewinde
Baulänge  60  mm

liefern und montieren
Menge: 3,000 St
Projektkosten nach DIN 276-08: 422

**01.04.11 Tauchhülsensatz G 1/2", Baulänge 90 mm**
Tauchhülsensatz G 1/2", Baulänge 90 mm

bestehend aus:
2 Stck. Tauchhülsen aus Messing für Temperaturfühler mit d = 5,0 mm der Wärme-/Kältezähler der Größe 15 bis 40 m³/h

Technische Eigenschaften
Anschluss  1/2"  Gewinde
Baulänge  90  mm

liefern und montieren
Menge: 1,000 St
Projektkosten nach DIN 276-08: 422

### 02 Trinkwasserleitungen

#### 02.01 Rohrleitungen und Zubehör - Trinkwasser

*Hinweis: Edelstahl-Rohrleitungssystem, Werkstoff 1.4401 für für Trinkwasser warm und kalt*
Edelstahl-Rohrleitungssystem, Werkstoff 1.4401 für für Trinkwasser warm und kalt
nach DIN 1988-200 und DVGW W 541, Verbindung durch Pressen, mit Prüfsicherheit, einschl. Dichtungsmittel und Herstellen der Verbindungen;

in den Dimensionen d = 15 - d = 76,1 mm
mit Pressfitting-System für Trinkwasseranlagen warm und kalt; aus nichtrostendem Edelstahl, mit Verbinder entsprechend DVGW Arbeitsblatt W 541 mit dem Nachweis "undicht im unverpressten Zustand";

mit Systemkomponenten:
- Edelstahl-Systemrohr
  d = 15 - 76,1 mm; in Stangen; biegbar (bis 54 mm); in Rohrlängen 6 m
- Edelstahl-Pressfitting
  d = 12 - 76,1 mm; aus Edelstahl; mit Pressindikator zur Erkennung nicht verpresster Verbindung vor der Druckprobe, Verschlussstopfen und Konturdichtring aus Butylkautschuk CIIR schwarz

Rohre, Fittings und Dichtungen zugelassen für die Desinfektion von Trinkwasser gemäß der Liste der Aufbereitungsstoffe und Desinfektionsverfahren nach der Trinkwasserverordnung.

Die Verarbeitung und Verlegung ist nach DIN EN 806, DIN EN 1717 und nationalen Ergänzungsnormen der Normenreihe DIN 1988, den herstellerspezifischen Vorschriften sowie der Einhaltung einschlägiger Normen durchzuführen.
Die herstellerspezifischen Eigenschaften sind durch einen Nachweis zu bestätigen. Dichtheitsprüfung nach ZVSHK-Merkblatt, Ausgabe Januar 2011.
Spülen nach DIN EN 806-4 bzw. ZVSHK-Merkblatt Ausgabe 2014.

Verlegen als Trinkwasserleitungen unter Beachtung der DIN EN 12828 und DIN EN 14336; einschließlich Ablängen, Ausrichten und Befestigen, unter Berücksichtigung der temperaturabhängigen Längenänderung, (Dichtheitsprüfung und Spülen gem. sep. LV-Pos.)

Technische Eigenschaften
Werkstoff  CrNiMo-Stahl  1.4401 (EN 10088)
Oberflächenrauheit  1,0  Mikrometer
Wärmeausdehnung  0,0165  mm/(m*K)
Wärmeleitfähigkeit Rohr  15  W/(m*K)
Rohrenden  mit Schutzstopfen verschlossen

Fabrikat der Planung  Geberit
Typenreihe der Planung  Mapress
oder gleichwertig

angebotenes Fabrikat: '........................................'

angebotener Typ: '........................................'

liefern und montieren

*Hinweis: Montagehinweis*
Montagehinweis

Die Montage der Trinkwasserleitungen erfolgt im EG und OG (bzw. DG) in Montagehöhen auch über 3,5 m.
Die Trinkwasserleitung wird im Rahmen der Heizungsmontage in einem Gebäudeabschnitt und Bauabschnitt zeitgleich verlegt. Die weitere trinkwasserseitige Installation erfolgt durch das Gewerk Sanitär.

**02.01.01 Edelstahl-Systemrohr DN 65 (76,1 x 1,5 mm)**
Edelstahl-Systemrohr DN 65 (76,1 x 1,5 mm)
Beschreibung wie vor
Menge: 35,000 m
Projektkosten nach DIN 276-08: 412

**02.01.02 Edelstahl-Bogen DN 65 (76,1 mm), 15 - 90 Grad**
Menge: 12,000 St
Projektkosten nach DIN 276-08: 412

**02.01.03 Edelstahl-Muffe DN 65 (76,1 mm)**
Menge: 8,000 St
Projektkosten nach DIN 276-08: 412

**02.01.04 Flanschverbindung DN 65, PN 6 mit Pressmuffe DN 65**
Flanschverbindung DN 65, PN 6 mit Pressmuffe DN 65

Flanschform B1 (erhöhte Dichtleiste mit Standarddichtfläche) nach EN 1092-1;
einschl. Flachdichtung für Anwendung Trinkwasser
Menge: 4,000 St
Projektkosten nach DIN 276-08: 412

**02.01.05 Freistrom-Absperrventil DN 65, Flanschanschluss**
Freistrom-Absperrventil DN 65, Flanschanschluss
mit seitlichem Entleerungsventil und drehbarem Schlauchanschluss mit Kappe;
mediumberührte Metallteile aus entzinkungsfreiem und korrosionsbeständigem Rotguss, beständig gegen aggressives Wasser; wartungsfreie Spindelabdichtung mit selbstfettender EPDM-Lippendichtung, unter Druck austauschbar; Spindelgewinde außerhalb des Mediums; EPDM-Sitzdichtung; Kegel aus Rotguss; mit schwarzem Handrad; totraumfrei; mit Offenstellungsanzeige;
Normen und Zulassungen: DVGW-Zulassung, WRAS-Zulassung, Kunststoffteile mit KTW-Zulassung und Metalle nach BWGL-Zulassung nach UBA-Bewertungsgrundlage;

Technische Eigenschaften
Anschlussnennweite  DN 65  Flansch
Nenndruckstufe  PN 16
Betriebstemperatur  max. +110  Grad C

liefern und montieren
Menge: 2,000 St
Projektkosten nach DIN 276-08: 412

### 03 Wärme-/Kältedämmung und Zubehör

#### 03.01 Wärmedämmung Heizungswasserleitungen

*Hinweis: Leistungsbeschreibung Wärmedämmung Steinwollrohrschalen*
Leistungsbeschreibung Wärmedämmung Steinwollrohrschalen

Wärmedämmung an nichtbrennbaren Edelstahlleitungen als Heizungsleitungen zur Vermeidung von Wärmeverlusten und zur Energieeinsparung nach dem Gebäudeenergiegesetz (GEG).
Einbau und Montage entsprechend den Verarbeitungsrichtlinien des Herstellers; die Ausführung erfolgt durch ein vom Systemhersteller geschultes und zertifiziertes Unternehmen.

einschl. folgender Lieferungen und Leistungen:
- selbstklebendes Aluminiumband mit Gitternetzverstärkung und hochflexibles und reißfestes Abdichtband für Stoßstellen
- Lagesicherung mit verzinktem Bindedraht
- Mindestrohrabstände gem. DIN 4140 sind unterschritten; der Mehraufwand (DIN 18421:2016-09) ist bei der Kalkulation entsprechend zu berücksichtigen

Technische Eigenschaften
Dämmmaterial  Steinwollrohrschalen
Baustoffklasse  A2L - s1, d0
  nach DIN 13501-1
Schmelzpunkt:  > 1000  Grad C nach DIN 4102-17
Wärmeleitfähigkeit  0,035  W/(mK) nach GEG

Oberfläche  gitternetzverstärkte Aluminiumfolie

Dämmung für Betriebsbedingungen der Heizungsanlage:
Mediumtemperatur  < 80  Grad C im Heizbetrieb

Dämmstärke gem. GEG/EnEV-Anforderungen:
in un- und beheizten Räumen  100  %
in Außenbauteilen  100  %
in Schächten  100  %
in Wand-/Deckendurchbrüchen  50  %
in Kreuzungsbereichen  50  %

Fabrikat der Planung  Rockwool
Typ der Planung  Rockwool 800
oder gleichwertig

angebotenes Fabrikat: '........................................'

angebotener Typ: '........................................'

liefern und montieren

**03.01.01 Wärmedämmung Systemrohr DN 25 (28 x 1,2 mm), DSD 30 mm**
Menge: 42,000 m
Projektkosten nach DIN 276-08: 422

**03.01.02 Wärmedämmung Systemrohr DN 32 (35 x 1,5 mm), DSD 30 mm**
Menge: 8,000 m
Projektkosten nach DIN 276-08: 422

**03.01.03 Wärmedämmung Systemrohr DN 50 (54 x 1,5 mm), DSD 60 mm**
Menge: 72,000 m
Projektkosten nach DIN 276-08: 422

**03.01.04 Wärmedämmung Systemrohr DN 80 (88,9 x 1,5 mm), DSD 100 mm**
Menge: 70,000 m
Projektkosten nach DIN 276-08: 422

**03.01.05 Zulage für Bogen DN 25, 15 - 90 Grad**
Menge: 12,000 St
Projektkosten nach DIN 276-08: 422

**03.01.06 Zulage für Bogen DN 50, 15 - 90 Grad**
Menge: 16,000 St
Projektkosten nach DIN 276-08: 422

**03.01.07 Zulage für Bogen DN 80, 15 - 90 Grad**
Menge: 16,000 St
Projektkosten nach DIN 276-08: 422

**03.01.08 Zulage für Rohrschelle DN 25 (28 mm)**
Menge: 40,000 St
Projektkosten nach DIN 276-08: 422

**03.01.09 Zulage für Rohrschelle DN 50 (54 mm)**
Menge: 40,000 St
Projektkosten nach DIN 276-08: 422

**03.01.10 Zulage für Rohrschelle DN 80 (88,9 mm)**
Menge: 40,000 St
Projektkosten nach DIN 276-08: 422

#### 03.02 Kältedämmung Kalt-/Trinkwasserleitungen

*Hinweis: Leistungsbeschreibung Kältedämmung Steinwollrohrschalen*
Leistungsbeschreibung Kältedämmung Steinwollrohrschalen

Kältedämmung an nichtbrennbaren Edelstahlleitungen als Kaltwasser- und Trinkwasserleitungen zur Vermeidung von Wärmeeinträgen und Kondensatausfall;
Einbau und Montage entsprechend den Verarbeitungsrichtlinien des Herstellers; die Ausführung erfolgt durch ein vom Systemhersteller geschultes und zertifiziertes Unternehmen;
Dämmstärken der Rohrummantelung sowie der Kälterohrabhänger für die Bedingungen bei Kühlbetrieb (Tauwasserschutz) und unter Berücksichtigung der weiteren zusätzlichen Anforderungen (unzulässige Trinkwassererwärmung nach DIN 1988-200:2012-05; Tab. 8 Zeile 1, 2 und 61) bestimmt.

einschl. folgender Lieferungen und Leistungen:
- selbstklebendes Aluminiumband mit Gitternetzverstärkung und hochflexibles und reißfestes Abdichtband für Stoßstellen
- Lagesicherung mit verzinktem Bindedraht
- Mindestrohrabstände gem. DIN 4140 sind unterschritten; der Mehraufwand (DIN 18421:2016-09) ist bei der Kalkulation entsprechend zu berücksichtigen

Technische Eigenschaften
Dämmmaterial  Steinwollrohrschalen
Baustoffklasse  A2L - s1, d0
  nach DIN 13501-1
Schmelzpunkt:  > 1000  Grad C nach DIN 4102-17
Wärmeleitfähigkeit  0,032  W/(mK) nach EN ISO 8497

Oberfläche  gitternetzverstärkte Aluminiumfolie

Dämmung für Betriebsbedingungen der Kaltwasser-/Trinkwasseranlage:
Mediumtemperatur  ≥ 6  °C im Kühlbetrieb
Umgebungstemperatur  ≤ 28  °C
Relative Luftfeuchte  ≤ 70  %

Fabrikat der Planung  Rockwool
Typ der Planung  Teclit PS Cold
oder gleichwertig

angebotenes Fabrikat: '........................................'

angebotener Typ: '........................................'

liefern und montieren

**03.02.01 Kältedämmung Systemrohr DN 40 (42 x 1,5 mm), DSD 50 mm**
Menge: 26,000 m
Projektkosten nach DIN 276-08: 422

**03.02.02 Kältedämmung Systemrohr DN 65 (76,1 x 1,5 mm), DSD 80 mm**
Menge: 35,000 m
Projektkosten nach DIN 276-08: 422

**03.02.03 Kältedämmung Systemrohr DN 80 (88,9 x 1,5 mm), DSD 100 mm**
Menge: 70,000 m
Projektkosten nach DIN 276-08: 422

**03.02.04 Zulage für Bogen DN 40, 15 - 90 Grad**
Menge: 10,000 St
Projektkosten nach DIN 276-08: 422

**03.02.05 Zulage für Bogen DN 65, 15 - 90 Grad**
Menge: 10,000 St
Projektkosten nach DIN 276-08: 422

**03.02.06 Zulage für Bogen DN 80, 15 - 90 Grad**
Menge: 16,000 St
Projektkosten nach DIN 276-08: 422

**03.02.07 Zulage für Rohrschelle DN 40 (42 mm)**
Menge: 30,000 St
Projektkosten nach DIN 276-08: 422

**03.02.08 Zulage für Rohrschelle DN 65 (76,1 mm)**
Menge: 40,000 St
Projektkosten nach DIN 276-08: 422

**03.02.09 Zulage für Rohrschelle DN 80 (88,9 mm)**
Menge: 40,000 St
Projektkosten nach DIN 276-08: 422

#### 03.03 Ummantelung Dämmung mit PVC-Folie

*Hinweis: Leistungsbeschreibung Ummantelung Dämmung mit PVC-Folie*
Leistungsbeschreibung Ummantelung Dämmung mit PVC-Folie

Ummantelung der gedämmten Rohrleitungen mit Hart-PVC-Folie zum Schutz vor mechanischen Einflüssen; antistatisch, geruchsneutral, chemikalienbeständig; hohe Reißfestigkeit, Elastitzität und Stoßfestigkeit

einschl. folgender Lieferungen und Leistungen:
- selbstklebendes Band zum Verkleben der Nähte
- Mindestrohrabstände gem. DIN 4140 sind unterschritten; der Mehraufwand (DIN 18421:2016-09) ist bei der Kalkulation entsprechend zu berücksichtigen
- sorgfältige Montageausführung wegen Sichtmontage

Technische Eigenschaften
Farbe  hellgrau, seidenmatt-glatt
Baustoffklasse  B2 nach DIN 4102
Brandverhalten  normalentflammbar, selbstverlöschend

liefern und montieren

**03.03.01 Zulage für PVC-Ummantelung Rohr DN 25, DSD 30 mm**
Menge: 42,000 m
Projektkosten nach DIN 276-08: 422

**03.03.02 Zulage für PVC-Ummantelung Rohr DN 32, DSD 30 mm**
Menge: 8,000 m
Projektkosten nach DIN 276-08: 422

**03.03.03 Zulage für PVC-Ummantelung Rohr DN 40, DSD 50 mm**
Menge: 26,000 m
Projektkosten nach DIN 276-08: 422

**03.03.04 Zulage für PVC-Ummantelung Rohr DN 50, DSD 60 mm**
Menge: 72,000 m
Projektkosten nach DIN 276-08: 422

**03.03.05 Zulage für PVC-Ummantelung Rohr DN 65, DSD 80 mm**
Menge: 35,000 m
Projektkosten nach DIN 276-08: 422

**03.03.06 Zulage für PVC-Ummantelung Rohr DN 80, DSD 100 mm**
Menge: 140,000 m
Projektkosten nach DIN 276-08: 422

**03.03.07 Zulage für PVC-Ummantelung Bogen DN 25, 15 - 90 Grad**
Menge: 12,000 St
Projektkosten nach DIN 276-08: 422

**03.03.08 Zulage für PVC-Ummantelung Bogen DN 40, 15 - 90 Grad**
Menge: 10,000 St
Projektkosten nach DIN 276-08: 422

**03.03.09 Zulage für PVC-Ummantelung Bogen DN 50, 15 - 90 Grad**
Menge: 16,000 St
Projektkosten nach DIN 276-08: 422

**03.03.10 Zulage für PVC-Ummantelung Bogen DN 65, 15 - 90 Grad**
Menge: 10,000 St
Projektkosten nach DIN 276-08: 422

**03.03.11 Zulage für PVC-Ummantelung Bogen DN 80, 15 - 90 Grad**
Menge: 32,000 St
Projektkosten nach DIN 276-08: 422

#### 03.04 Brandschutz-Rohrabschottung

*Hinweis: Leistungsbeschreibung Brandschutz-Rohrabschottung Massivwand*
Leistungsbeschreibung Brandschutz-Rohrabschottung Massivwand
R 60 - R 120 nichtbrennbare Rohre Massivwand

Brandschutz-Rohrabschottung um nichtbrennbare Rohre in Verbindung mit dem Wärmedämmsystem; Einbau in Massivwand

Anforderung: feuerbeständig (R90 nach DIN 4102-11), mit Anwendbarkeitsnachweis
Rohre: Edelstahl-Systemrohre
Einbau in: Wand aus Mauerwerk oder Stahlbeton mit Bauteilstärke > 150 mm

Technische Eigenschaften

in der Bauteildurchführung:
Baustoffklasse  A2 nach DIN 4102-1
Schmelzpunkt:  > 1000  Grad C nach DIN 4102-17
Rohdichte  >= 150  kg/m³
Oberfläche: gitternetzverstärkte, farblich markierte Aluminiumfolie
Einbaulänge: Bauteilstärke + 50 mm Überstand zu beiden Seiten der Bauteildurchführung

als brandschutztechnisch notwendige weiterführende Dämmung:
Baustoffklasse  A2L - s1, d0
  nach DIN 13501-1
Schmelzpunkt:  > 1000  Grad C nach DIN 4102-17
Wärmeleitfähigkeit  0,032  W/(mK) nach EN ISO 8497
Oberfläche: Aluminiumfolie mit engmaschiger Glasfasergitternetzverstärkung
Einbaulänge: je 1 m beidseitig im Anschluss an die Bauteildurchführung

einschl. folgender Lieferungen und Leistungen:
- selbstklebendes Band zum Verkleben der Nähte
- Mindestrohrabstände gem. DIN 4140 sind unterschritten; der Mehraufwand (DIN 18421:2016-09) ist bei der Kalkulation entsprechend zu berücksichtigen

Fabrikat der Planung  Rockwool
Typ der Planung  Conlit 150 U
oder gleichwertig

angebotenes Fabrikat: '........................................'

angebotener Typ: '........................................'

liefern und montieren

**03.04.01 Brandschutz-Rohrabschottung DN 18, s = 21 cm**
Brandschutz-Rohrabschottung DN 18, s = 21 cm

(Vergütung der weiterführenden Dämmung erfolgt mit separater Position)

Technische Eigenschaften
Bauteil  Massivdecke
Bauteilstärke  max. 60  cm
Rohrnennweite  DN 18
Menge: 2,000 St
Projektkosten nach DIN 276-08: 429

**03.04.02 Brandschutz-Rohrabschottung DN 25, s = 26 cm**
Brandschutz-Rohrabschottung DN 25, s = 26 cm

(Vergütung der weiterführenden Dämmung erfolgt mit separater Position)

Technische Eigenschaften
Bauteil  Massivdecke
Bauteilstärke  max. 60  cm
Rohrnennweite  DN 25
Menge: 2,000 St
Projektkosten nach DIN 276-08: 429

**03.04.03 Brandschutz-Rohrabschottung DN 40, s = 60 cm**
Brandschutz-Rohrabschottung DN 40, s = 60 cm

(Vergütung der weiterführenden Dämmung erfolgt mit separater Position)

Technische Eigenschaften
Bauteil  Massivwand
Bauteilstärke  max. 60  cm
Rohrnennweite  DN 40
Menge: 6,000 St
Projektkosten nach DIN 276-08: 429

**03.04.04 Brandschutz-Rohrabschottung DN 50, s = 60 cm**
Brandschutz-Rohrabschottung DN 50, s = 60 cm

(Vergütung der weiterführenden Dämmung erfolgt mit separater Position)

Technische Eigenschaften
Bauteil  Massivwand
Bauteilstärke  max. 60  cm
Rohrnennweite  DN 50
Menge: 4,000 St
Projektkosten nach DIN 276-08: 429

**03.04.05 Brandschutz-Rohrabschottung DN 65, s = 60 cm**
Brandschutz-Rohrabschottung DN 65, s = 60 cm

(Vergütung der weiterführenden Dämmung erfolgt mit separater Position)

Technische Eigenschaften
Bauteil  Massivwand
Bauteilstärke  max. 60  cm
Rohrnennweite  DN 65
Menge: 2,000 St
Projektkosten nach DIN 276-08: 429

**03.04.06 Brandschutz-Rohrabschottung DN 80, s = 60 cm**
Brandschutz-Rohrabschottung DN 80, s = 60 cm

(Vergütung der weiterführenden Dämmung erfolgt mit separater Position)

Technische Eigenschaften
Bauteil  Massivwand
Bauteilstärke  max. 60  cm
Rohrnennweite  DN 80
Menge: 8,000 St
Projektkosten nach DIN 276-08: 429

### 04 Raumheizflächen und Zubehör

#### 04.01 Deckenstrahlplatten

**Ausführungsbeschreibung 5 Energiesparende Deckenstrahlplatte**
*in optisch hochwertiger Ausführung; mit erhöhtem Strahlungsanteil von 81%*
in optisch hochwertiger Ausführung; mit erhöhtem Strahlungsanteil von 81%
(nach DIN EN 14037 und unter Realbedingungen bei Montagehöhe 7-8 m wissenschaftlich nachgewiesen);
mit 100%-iger Oberflächenlackierung der Registerrohre zum Heizen und Kühlen (aus Korrosionsschutzgründen zwingend einzuhalten) gem. Keymark-Zertifizierung (oder vergleichbar)

Strahlungsanteil: 81% (ohne Seitendämmung)
(Der Strahlungsanteil von 81% bei Baubreite 1210 mm ist nach DIN EN 14037 und
unter Realbedingungen (Montagehöhe 7-8m) wissenschaftlich nachgewiesen.)

Baubreite der Deckenstrahlplatten in einem Stück gefertigt; Modulplatten oder aus mehreren Breiten zusammengesetzte Deckenstrahlplatten nicht zulässig

Deckenstrahlplatten, bestehend aus:
- Wasserführende Heizrohre aus korrosionsgeschützten Präzisionsstahlrohren und Vierkantverteilerrohren; Heiz- und Verteilerrohre werksseitig miteinander verschweißt und mittels Druckprüfung auf Dichtheit geprüft; einzelne Registerteillängen mit Pressmuffen (d = 28 mm) verbindbar
- Anschlüsse an den Verteilern mit Gewindemuffen, waagerecht oder senkrecht am Verteilerrohr, gleichseitig oder wechselseitig angeordnet
- Wärmedämmung bestehend aus Mineralfasermatten; nicht brennbar; luftdicht und rieselsicher in eine schwarze PE-LD Folie eingeschweißt (offene Mineralwollen aus gesundheitlichen und hygienischen Belangen nicht zulässig)
- Paneele aus Aluminium; Sichtseite antistatisch im Coilcoating-Verfahren dauerhaft und hochelastisch farbig beschichtet; Verbindung zwischen wasserführenden Stahlrohren und Paneelen mittels Stahlfedern; Aluminiumpaneele der Sichtseite teilweise jederzeit einzeln demontierbar und austauschbar (z.B. wegen Beschädigungen)
- Kopfstück aus hochbeanspruchbarem verzinktem Stahl mit Wandstärke 0,80 mm, entsprechend farbig beschichtet
- Sammler komplett verkleidet und nicht sichtbar; dadurch Verhinderung von zusätzlicher Konvektion und Energieverlust

einschl. folgender Lieferungen und Leistungen:
- Prüfzeugnis für Ballwurfsicherheit des Deckenstrahlplattensystems nach DIN 18032 Teil 3

Technische Eigenschaften
Strahlungsanteil  mind. 81  % (nach DIN EN 14037)
Dicke Wärmedämmung  mind. 40  mm
Farbe Paneele  RAL 9010  ähnlich reinweiß
Durchmesser Heizrohre  28  mm
Kantenlänge Verteilerrohre  35  mm (Vierkantrohre)
wasserseitiger Anschluss  DN 20  Gewindemuffe

Hinweise:
- Aus Gründen der Deckenstatik  sind die in den Positionen aufgeführten Gewichtsangaben nicht zu überschreiten und zwingend einzuhalten.
- Lieferung der Deckenstrahlplatten aus Transportgründen in Registerlängen von max. 6,00 m; kleinere Registerlängen zur Einbringung in vorhandenes Dachtragwerk der Dreifeldhalle erforderlich; Zusammenbau zur Fertiglänge über Pressmuffen vor Ort möglich

Fabrikat der Planung  Frenger Systemen BV
Typ der Planung  HB-150 ECO-EVO PLUS
oder gleichwertig

angebotenes Fabrikat: '........................................'

angebotener Typ: '........................................'

*Hinweis: Deckenstrahlplatten für Dreifeldsporthalle*
Deckenstrahlplattenheizung für Dreifeldhalle
bestehend aus den nachfolgenden Liefer- und Leistungspositionen:

Montagehinweis:
Das Dachtragwerk der Dreifeldhalle lässt die Einbringung der Deckenstrahlplatten ledigglich in Teillängen von max. 2,5 m zu. Das Zusammenfügen der einzelnen Teillängen muss in der Montageposition in ca. 8 m Höhe erfolgen.

**04.01.01 Deckenstrahlplatte 26,5 m x 1,51 m - Montagehöhe ca. 8,0 m**
*** gemäß Ausführungsbeschreibung 5
Deckenstrahlplatte 26,5 m x 1,51 m - Montagehöhe ca. 8,0 m

incl. folgender Lieferungen und Leistungen:
- Lieferung und Einbringung in Dachtragwerk in Teillängen
- Zusammenbau vor Ort in angegebener Montagehöhe
- Materialtransport und Montage mittels Hubsteiger (Gestellung in separater Leistungsposition aufgeführt)

Technische Eigenschaften
spezif. Heizleistung  mind. 345  W/m
Heizleistung ges.  ca. 9,1  kW
Vorlauftemperatur  55  °C
Rücklauftemperatur  40  °C
Raumtemperatur  18  °C
Volumenstrom Heizmittel  524  l/h
Druckverlust  max. 15,6  kPa

spezif. Kühlleistung  mind. 120  W/m
Kühlleistung ges.  ca. 3,2  kW
Vorlauftemperatur  16  °C
Rücklauftemperatur  19  °C
Raumtemperatur  26  °C
Volumenstrom Kühlmittel  930  l/h

Breite  1.510  mm
Gesamtlänge  26,5  m
Fläche  240  m²
DSP-Teillängen  max. ca. 2.500  mm
Gewicht  max. 20,8  kg/m (Platte o. Abhängung)

liefern und montieren
Menge: 6,000 St
Projektkosten nach DIN 276-08: 423

**04.01.02 Kettenabhängesystem für Dreickabhängung - Montagehöhe 12,5 m**
Kettenabhängesystem für Dreickabhängung - Montagehöhe 12,5 m

Abhängesystem für Deckenstrahlplatte mittels Ketten in der Ausführung für eine Dreieckabhängung

einschl. folgender Lieferungen und Leistungen:
- bestehend aus 3 Kettenabhängungen zur Montage an dafür zugelassen Weitspannträgersystemen (seperate Leistungsposition)
- Augenschrauben, Spannschlösser und sonstiges Befestigungsmaterial nach Wahl des AN

Technische Eigenschaften
Abhanghöhe Dreieckabh.  ca. 3.500  mm
Montagehöhe  ca. 12,5  m

liefern und montieren
Menge: 132,000 St
Projektkosten nach DIN 276-08: 423

**04.01.03 Sicherheits-Aussteifsystem für Deckenstrahlplatten an Mero-Dachtragwerk**
*** Bedarfsposition mit GB
Sicherheits-Aussteifsystem für Deckenstrahlplatten an Mero-Dachtragwerk

seitliche/schräge Aussteifungen am Mero-Dachtragwerk mittels Spezialrohrschellen und Stahlseilen

Montage erfolgt erst nach Erfordernissen und ausdrücklicher Freigabe durch Auftraggeber mit gesonderter Abrechnung und Aufwand.

liefern
Menge: 1,000 St
Projektkosten nach DIN 276-08: 423

**04.01.04 Zusätzliche Tragrohre für Deckenstrahlplatten**
Zusätzliche Tragrohre für Deckenstrahlplatten

als variable Sonderbefestigung zum punktgenauen Befestigen der Deckenstrahlplatten an der Dachkonstruktion der Hallendecke; Tragrohre grundiert und farbig lackiert

einschl. folgender Lieferungen und Leistungen:
- Aufschweißen von zusätzlichen Tragrohren aus Stahl an die Registerabhängungen um Aufhängung an die Hilfskonstruktion zu ermöglichen

Montage erfolgt erst nach Erfordernissen und ausdrücklicher Freigabe durch Auftraggeber mit gesonderter Abrechnung und Aufwand.

liefern
Menge: 30,000 m
Projektkosten nach DIN 276-08: 423

**04.01.05 Druckunabhängige Regeleinheit**
Druckunabhängige Regeleinheit

zur druckunabhängigen Regulierung der eingestellten Durchflussmenge in l/min; Einbaulage beliebig; geringer Druckverlust;

einschl. folgender Lieferungen und Leistungen:
- Anschlussverschraubungen
- Kugelabsperrhähne für Vor- und Rücklaufleitung

Technische Eigenschaften
Nennweite  DN 15/20

liefern und montieren
Menge: 12,000 St
Projektkosten nach DIN 276-08: 423

**04.01.06 Füll- und Entleerungseinheit**
Füll- und Entleerungseinheit

Einheit bestehend aus Verschlusseinheit mit zusätzlicher Kunststoffabdeckkappe zur punktuellen Entleerung und/oder Wiederbefüllung der einzelnen Deckenstrahlplatten und Regelkreise (auch im befüllten Zustand unter Betriebsdruck möglich)

liefern und montieren
Menge: 6,000 St
Projektkosten nach DIN 276-08: 423

**04.01.07 Befüll- und Entleerwerkzeug**
Befüll- und Entleerwerkzeug

separates Befüll- und Entleerwerkzeug für die Deckenstrahlplatte mit Spezial-Dichtungssystem und integriertem Schlauchanschluss 3/4"

liefern und montieren
Menge: 1,000 St
Projektkosten nach DIN 276-08: 423

**04.01.08 Edelstahl-Ringwellrohr aus Edelstahl, 300 mm**
Edelstahl-Ringwellrohr aus Edelstahl, 300 mm

für den flexiblen Registeranschluss;
Ringwellrohr aus rost- und säurebeständigem Chrom-Nickel Stahl gemäß DIN 17 440; mit einseitiger Messinganschlussverschraubung, flach dichtend, einschl. Überwurfmuttern, Spezialeinschraubteilen und Dichtungsmaterial;

Technische Eigenschaften
Länge Ringwellrohr  300  mm

liefern und montieren
Menge: 18,000 St
Projektkosten nach DIN 276-08: 423

**04.01.09 Pressmuffe 28 mm**
Pressmuffe 28 mm

Spezial-Pressmuffe für Deckenstrahlplatten, geeignet für die Verbindung der max. 2,50 m langen Register zu längeren Deckenstrahlplattenbändern; Ausführung als Schiebemuffe; systemgeprüft in Verbindung mit den vor beschriebenen Deckenstrahlplatten

liefern und montieren
Menge: 600,000 St
Projektkosten nach DIN 276-08: 423

**04.01.10 Abdeckung/Ballabweishauben in perforierter Ausführung**
Abdeckung/Ballabweishauben in perforierter Ausführung

Blechformteile zur oberseitigen Abdeckung der Deckenstrahlplatten zur Verbesserung der Raumakustik (Nachweis nach DIN EN ISO 354 zur Bestimmung der äquivalenten Schallabsorptionsfläche erforderlich);
einschl. Anfertigung von Ausschnitten für das Abhängesystem und Verschraubungen an Seitenpaneele

Technische Eigenschaften
Lochdurchmesser in Abdeckung  2,5  mm
freier Querschnitt  6,20  % (bezogen auf Elementfläche)
Gewicht  max. 9,1  kg/m

liefern und montieren
Menge: 240,000 m2
Projektkosten nach DIN 276-08: 423

**04.01.11 Weitspannträgersystem aus Rechteckrohr - Montagehöhe 12,5 m**
Weitspannträgersystem aus Rechteckrohr - Montagehöhe 12,5 m

zur Abhängung der Deckenstrahlplatten an dem Dachtragwerk innerhalb der Dreifeldsporthalle; Überspannung von Montagepunkten (Knotenpunkte) des Tragwerks in der Tragwerksebene 2 auf einer Höhe von ca. 12,5 m über OK Fertigfußboden;
Überspannungslänge max. 6,0 m;
mit Weitspannträger aus verzinktem o. lackiertem Stahl-Rechteckrohr; einschl. Schrauben, Gewindestifte, und Montagezubehör zur Montage in den Gewindelöchern der kugelförmigen Knotenpunkte und starre Verbindung der Weitspannträgerelemente

einschl. folgender Lieferungen und Leistungen:
- detaillierte Maßaufnahme vor Ort
- Anfertigung von Fertigungs- bzw. Montagezeichnungen
- Einholung der Freigabe durch die bauseitige Fachplanung Statik
- Vorfertigung von Befestigungsmöglichkeiten am Dachtragwerk
- Vorfertigung von Befestigungsmöglichkeiten für Deckenstrahlplatten
- Montage der Weitspannträger am Dachtragwerk
- Lieferung und Montage aller erforderlichen Montage-/Kleinelemente

Die Gestellung von erforderlichen Hubsteigern ist in einer separaten Leistungsposition aufgeführt.

Technische Eigenschaften
Werkstoff  Stahl S235JR o.ä.
Oberfläche  innen/außen verzinkt
  oder  lackiert
Herstellungsverfahren  geschweißt
Breite  ca. 60  mm
Höhe  ca. 100  mm
Dicke  ca. 3  mm
Montagehöhe  12,50  m über OK FFB

liefern und montieren
Menge: 225,000 m
Projektkosten nach DIN 276-08: 423

**04.01.12 Akustische Perforation der Deckenstrahlpaneele**
Akustische Perforation der Deckenstrahlpaneele

perforierte Ausführung der Mittenpaneele zur Verbesserung der Raumakustik (Nachweis nach DIN EN ISO 354 zur Bestimmung der äquivalenten Schallabsorptionsfläche erforderlich); Lochdurchmesser 2,0 mm (freier Querschnitt 6,13 % bezogen auf die Elementfläche);

liefern und montieren
Menge: 240,000 m2
Projektkosten nach DIN 276-08: 423

**04.01.13 Umlaufende Seitendämmung**
*** Bedarfsposition ohne GB
Umlaufende Seitendämmung

zur Steigerung des Strahlungswirkungsgrades auf 84%;
bestehend aus geschlossenzelligem Polyäthylenschaumstoffband, einseitig selbstklebend, schwer entflammbar (B1) nach DIN 4102; temperaturbeständig bis 80 °C; weiß;
Seitendämmung umlaufend auf die Seitenpaneele, Endboxen und Kupplungsbleche aller Deckenstrahlplatten aufgeklebt

liefern und montieren
Menge: 159,000 m
Projektkosten nach DIN 276-08: 423

**Ausführungsbeschreibung 6 Deckenstrahlplattenregelung - MSR-Technik**
*Regelung für Deckenstrahlplatten*
Regelung für Deckenstrahlplatten

Deckenstrahlplatten zeichnen sich durch ihre äußerst schnelle Regelbarkeit aus. Dadurch können sie sehr flexibel auf plötzlich wechselnde Temperaturen eingehen, die sich z.B. durch plötzliche Sonneneinstrahlung bei einem Wetterumschwung, Temperaturunterschiede von Tag und Nacht, offene Tore, fluktuierendes Nutzungsverhalten ergeben.

Schnelle Regelbarkeit ermöglicht energiesparende Heizstrategie. Wird das Objekt z.B. nur in bestimmten Kernzeiten genutzt, wird es in dieser Zeit auf seine Zieltemperatur aufgeheizt. Danach wird diese abgesenkt und so Energie gespart. Werden Räume oder Hallen vor oder nach der Kernzeit benötigt, können diese über einen Bedarfstaster am Eingang schnell und einfach aufgeheizt werden. Dieser Taster muss nur einmal betätigt werden und die Zieltemperatur wird innerhalb weniger Minuten für einen bestimmten Zeitraum eingeschaltet.
Unabhängig von der manuellen Betriebsvorgabe ist eine Frostschutzfunktion vorhanden.

Funktion der Regelung einer Deckenstrahlheizung:
Bei der Bestimmung der Raumtemperatur wird zwischen Raumlufttemperatur und operativer Raumtemperatur unterschieden. Letztere stellt den Mittelwert aus Luft- und Strahlungstemperatur in einem Raum dar und ist auch die Temperatur, die vom Menschen empfunden wird. Übliche Heizungsthermostate regeln jedoch nur die Raumlufttemperatur, geben also das reale Temperaturempfinden der Nutzer eines Raumes nur ungenügend wieder.

Deshalb sind zur Bestimmung der Raumtemperatur Strahlungsfühler notwendig. Diese Fühler/Sensoren berücksichtigen sowohl Strahlungs-, als auch Raumlufttemperatur bei der Regelung und orientieren sich damit an der operativen Raumtemperatur als Führungsgröße.

Regelgeräte und Komponenten:
Regeleinheit für die Deckenstrahlheizung bestehend aus einem BACnet/IP Controller und einem oder mehreren I/O Modulen (je nach Anzahl der Regelkreise)

Komponenten kompakt in einem Systemverteiler verortet; Sensorgen und Aktoren über BACnet/IP aufgelegt; Verteiler vorkonfektioniert zur Reduzierung von Montagefehlern und für eine schnelle Inbetriebnahme;
Programmierung auf die freiprogrammierbaren Controller aufgespielt

**04.01.14 Systemverteiler für 3 Regelkreise, steckerfertig**
*** gemäß Ausführungsbeschreibung 6
Systemverteiler für 3 Regelkreise, steckerfertig

vorkonfiguriertes Systemverteiler-Regelsystem für Deckenstrahlungsheizungen einschließlich touchfähigem Raumbediengerät für 3 Regelkreise;

ausgeführt als modularer BACnet/IP Controller gemäß EN ISO 16484, webfähig, komplett vorkonfiguriert, in montagefertigem Gehäuse verbaut und intern verkabelt; individuelle nicht verwechselbare Buchsen im Gehäuse zur betriebssicheren Installation und Anbindung der verschiedenen Feldgeräte

Regelsystem im Detail bestehend aus:
- Systemverteiler, verbaut in verzinktem Stahlblech-Gehäuse zur Wandmontage
- einschl. Controller sowie Trafo
- 3 Stck. Anlegetemperaturfühler Ni1000, IP 65
- 1 Stck. Außentemperaturfühler Ni1000, IP 65
- 3 Stck. Strahlungstemperaturfühler Ni1000, IP 30
- 3 Stck. Ballschutzkorb
- 3 Stck. Wipptaster-Schließer + Meldekontakt (Aufputzmontage)
- 3 Stck. 3-Wege-Kugelhahn IG, PN 6
- 3 Stck. Ventilantrieb für 3-Wege-Kugelhahn, 24 V, 35/60/120 s
- 1 Satz Anschlussstecker-Montage-Kit für 3 Regelzonen für vogenannte Fühler/Komponenten
- 1 Stck. Touchfähiges Raumbediengerät zur Änderung von Raumtemperatur, Nachlauf, Party-Funktion, Anzeige diverser Abfragewerte

Zur Minimierung des Montageaufwands müssen alle Systemverteiler in Abhängigkeit des Grundaufbaus für die Regelzonen komplett mit Steckverbindern nach IEC 61535 vorkonfektioniert und funktionsgeprüft sein. Die erforderlichen Gegenstecker für die Feldgeräte werden mit dem Systemverteiler mitgeliefert.
Ein Öffnen der Systemverteiler zum Anschluss der Spannungsversorgung und der Feldgeräte auf der Baustelle ist somit nicht nötig. Die Steckverbinder sind so zu wählen, dass ein Fehlanschluss von unterschiedlichen Spannungen und verschiedenen Funktionen (Feldgeräten) durch Wahl von unterschiedlichen farblichen und mechanischen Kodierungen verhindert wird.

Betriebsparameter werden vor Auslieferung des Systemverteilers dem Auftragnehmer mitgeteilt, so dass eine Konfiguration bereits werksseitig erfolgen kann. Für die Übermittlung der Betriebsparameter stehen entsprechende Dokumente zur Verfügung.
Für die Anpassung von Parametern im Rahmen der Inbetriebnahme vor Ort wird ein Benutzerkonto angelegt und dem Betreiber mitgeteilt. Damit kann fachkundiges Personal das Zeitprogramm und die Temperaturen ändern.

einschl. folgender Lieferungen und Leistungen:
- Montage der o.g. Komponenten nach Abstimmung mit Auftraggeber
  (die Kabelverlegung erfolgt bauseits)
- Fernwartung durch den Hersteller für die Dauer von 2 Jahren; einschl. der Kosten für mobiles Internet sowie die Kosten einer hochsicheren VPN-Anbindung
  (Im Falle eines Defekts oder nach Ablauf der 2 Jahre ist die Fernzugriffseinheit ohne Kosten durch den Bauherrn an den Hersteller zu senden.)

Technische Eigenschaften
Spannungsversorgung  230-1-50  V-Ph-Hz

Fabrikat der Planung  Frenger Systemen BV
Typ der Planung  Plug & Heat Raumkomfort 3
oder gleichwertig

angebotenes Fabrikat: '........................................'

angebotener Typ: '........................................'

liefern und montieren
Menge: 1,000 St
Projektkosten nach DIN 276-08: 423

*Hinweis: Deckenstrahlplattenheizung für Ringerhalle 1*
Deckenstrahlplattenheizung für Ringerhalle 1
bestehend aus den nachfolgenden Liefer- und Leistungspositionen:

**04.01.15 Deckenstrahlplatte 16,1 m x 1,21 m - Montagehöhe ca. 5,5 m**
*** gemäß Ausführungsbeschreibung 5
Deckenstrahlplatte 16,1 m x 1,21 m - Montagehöhe ca. 5,5 m

incl. folgender Lieferungen und Leistungen:
- Lieferung und Einbringung in Dachtragwerk in Teillängen
- Zusammenbau vor Ort in angegebener Montagehöhe
- Materialtransport und Montage mittels Hubsteiger (Gestellung in separater Leistungsposition aufgeführt)

Technische Eigenschaften
spezif. Heizleistung  mind. 262  W/m
Heizleistung ges.  ca. 4,2  kW
Vorlauftemperatur  55  °C
Rücklauftemperatur  40  °C
Raumtemperatur  20  °C
Volumenstrom Heizmittel  483  l/h
Druckverlust  max. 20,2  kPa

Optionaler Kühlbetrieb:
spezif. Kühlleistung  mind. 86  W/m
Kühlleistung ges.  ca. 1,4  kW
Vorlauftemperatur  16  °C
Rücklauftemperatur  21  °C
Raumtemperatur  26  °C
Volumenstrom Kühlmittel  474  l/h

Breite  1.210  mm
Gesamtlänge  16,1  m
Fläche  39  m²
DSP-Teillängen  ca. 6.000  mm
Gewicht  max. 16,8  kg/m (Platte o. Abhängung)

liefern und montieren
Menge: 2,000 St
Projektkosten nach DIN 276-08: 423

**04.01.16 Deckenstrahlplatte 3,7 m x 1,21 m - Montagehöhe ca. 5,5 m**
*** gemäß Ausführungsbeschreibung 5
Deckenstrahlplatte 3,7 m x 1,21 m - Montagehöhe ca. 5,5 m

incl. folgender Lieferungen und Leistungen:
- Lieferung und Einbringung in Dachtragwerk in Teillängen
- Zusammenbau vor Ort in angegebener Montagehöhe
- Materialtransport und Montage mittels Hubsteiger (Gestellung in separater Leistungsposition aufgeführt)

Technische Eigenschaften
spezif. Heizleistung  mind. 262  W/m
Heizleistung ges.  ca. 1  kW
Vorlauftemperatur  55  °C
Rücklauftemperatur  40  °C
Raumtemperatur  20  °C
Volumenstrom Heizmittel  222  l/h
Druckverlust  max. 15,  kPa

Optionaler Kühlbetrieb:
spezif. Kühlleistung  mind. 86  W/m
Kühlleistung ges.  ca. 0,3  kW
Vorlauftemperatur  16  °C
Rücklauftemperatur  21  °C
Raumtemperatur  26  °C
Volumenstrom Kühlmittel  218  l/h

Breite  1.210  mm
Gesamtlänge  3,7  m
Fläche  18  m²
DSP-Teillängen  ohne
Gewicht  max. 16,8  kg/m (Platte o. Abhängung)

liefern und montieren
Menge: 4,000 St
Projektkosten nach DIN 276-08: 423

**04.01.17 Abhängesystem - Montagehöhe 5,5 m**
Abhängesystem - Montagehöhe 5,5 m

Abhängesystem mit Ober- und Unterteil einschl. unterseitigen Befestigungsmaterialien (oder wahlweise Ketten-Abhängesystem einschl. Augenschrauben, Spannschlösser nach Wahl des AN); geeignet für seitliche Anbringung an Holzbalkenkonstruktion

einschl. folgender Lieferungen und Leistungen:
- bestehend aus Weitspannträger zur Montage zwischen Holzbalkenkonstruktion mit Abstand von ca. 4,3 m
- Augenschrauben, Spannschlösser und sonstiges Befestigungsmaterial nach Wahl des AN

Technische Eigenschaften
Abhanghöhe  max. 1.000  mm
Montagehöhe  ca. 5,5  m

liefern und montieren
Menge: 102,000 St
Projektkosten nach DIN 276-08: 423

**04.01.18 Druckunabhängige Regeleinheit**
Druckunabhängige Regeleinheit

zur druckunabhängigen Regulierung der eingestellten Durchflussmenge in l/min; Einbaulage beliebig; geringer Druckverlust;

einschl. folgender Lieferungen und Leistungen:
- Anschlussverschraubungen
- Kugelabsperrhähne für Vor- und Rücklaufleitung

Technische Eigenschaften
Nennweite  DN 15/20

liefern und montieren
Menge: 4,000 St
Projektkosten nach DIN 276-08: 423

**04.01.19 Füll- und Entleerungseinheit**
Füll- und Entleerungseinheit

Einheit bestehend aus Verschlusseinheit mit zusätzlicher Kunststoffabdeckkappe zur punktuellen Entleerung und/oder Wiederbefüllung der einzelnen Deckenstrahlplatten und Regelkreise (auch im befüllten Zustand unter Betriebsdruck möglich)

liefern und montieren
Menge: 6,000 St
Projektkosten nach DIN 276-08: 423

**04.01.20 Befüll- und Entleerwerkzeug**
Befüll- und Entleerwerkzeug

separates Befüll- und Entleerwerkzeug für die Deckenstrahlplatte mit Spezial-Dichtungssystem und integriertem Schlauchanschluss 3/4"

liefern und montieren
Menge: 1,000 St
Projektkosten nach DIN 276-08: 423

**04.01.21 Edelstahl-Ringwellrohr aus Edelstahl, 300 mm**
Edelstahl-Ringwellrohr aus Edelstahl, 300 mm

für den flexiblen Registeranschluss;
Ringwellrohr aus rost- und säurebeständigem Chrom-Nickel Stahl gemäß DIN 17 440; mit einseitiger Messinganschlussverschraubung, flach dichtend, einschl. Überwurfmuttern, Spezialeinschraubteilen und Dichtungsmaterial;

Technische Eigenschaften
Länge Ringwellrohr  300  mm

liefern und montieren
Menge: 12,000 St
Projektkosten nach DIN 276-08: 423

**04.01.22 Pressmuffe 28 mm**
Pressmuffe 28 mm

Spezial-Pressmuffe für Deckenstrahlplatten, geeignet für die Verbindung der max. 2,50 m langen Register zu längeren Deckenstrahlplattenbändern; Ausführung als Schiebemuffe; systemgeprüft in Verbindung mit den vor beschriebenen Deckenstrahlplatten

liefern und montieren
Menge: 32,000 St
Projektkosten nach DIN 276-08: 423

**04.01.23 Weitspannträgersystem aus Rechteckrohr - Montagehöhe 5,5 m**
Weitspannträgersystem aus Rechteckrohr - Montagehöhe 5,5 m

zur Abhängung der Deckenstrahlplatten an dem Dachtragwerk innerhalb der Ringerhalle 1; Überspannung von Montagepunkten (Holzbinder) des Tragwerks auf einer Höhe von ca. 5,5 m über OK Fertigfußboden;
Überspannungslänge max. 4,5 m;
mit Weitspannträger aus verzinktem o. lackiertem Stahl-Rechteckrohr; einschl. Wandanschlussschuhe, Schrauben, Gewindestifte, und Montagezubehör zur Montage an den seitlichen Flanken der Holzbinder und starre Verbindung der Weitspannträgerelemente

einschl. folgender Lieferungen und Leistungen:
- detaillierte Maßaufnahme vor Ort
- Anfertigung von Fertigungs- bzw. Montagezeichnungen
- Einholung der Freigabe durch die bauseitige Fachplanung Statik
- Vorfertigung von Befestigungsmöglichkeiten am Dachtragwerk
- Vorfertigung von Befestigungsmöglichkeiten für Deckenstrahlplatten
- Montage der Weitspannträger am Dachtragwerk
- Lieferung und Montage aller erforderlichen Montage-/Kleinelemente

Die Gestellung von erforderlichen Hubsteigern ist in einer separaten Leistungsposition aufgeführt.

Technische Eigenschaften
Werkstoff  Stahl S235JR o.ä.
Oberfläche  innen/außen verzinkt
  oder  lackiert
Herstellungsverfahren  geschweißt
Breite  ca. 60  mm
Höhe  ca. 80  mm
Dicke  ca. 3  mm
Montagehöhe  5,50  m über OK FFB

liefern und montieren
Menge: 150,000 m
Projektkosten nach DIN 276-08: 423

**04.01.24 Akustische Perforation der Deckenstrahlpaneele**
Akustische Perforation der Deckenstrahlpaneele

perforierte Ausführung der Mittenpaneele zur Verbesserung der Raumakustik (Nachweis nach DIN EN ISO 354 zur Bestimmung der äquivalenten Schallabsorptionsfläche erforderlich); Lochdurchmesser 2,0 mm (freier Querschnitt 6,13 % bezogen auf die Elementfläche);

liefern und montieren
Menge: 57,000 m2
Projektkosten nach DIN 276-08: 423

**04.01.25 Umlaufende Seitendämmung**
*** Bedarfsposition ohne GB
Umlaufende Seitendämmung

zur Steigerung des Strahlungswirkungsgrades auf 84%;
bestehend aus geschlossenzelligem Polyäthylenschaumstoffband, einseitig selbstklebend, schwer entflammbar (B1) nach DIN 4102; temperaturbeständig bis 80 °C; weiß;
Seitendämmung umlaufend auf die Seitenpaneele, Endboxen und Kupplungsbleche aller Deckenstrahlplatten aufgeklebt

liefern und montieren
Menge: 47,000 m
Projektkosten nach DIN 276-08: 423

**04.01.26 Systemverteiler für 1 Regelkreis, steckerfertig**
*** gemäß Ausführungsbeschreibung 6
Systemverteiler für 1 Regelkreis, steckerfertig

vorkonfiguriertes Systemverteiler-Regelsystem für Deckenstrahlungsheizungen einschließlich touchfähigem Raumbediengerät für 1 Regelkreis;

ausgeführt als modularer BACnet/IP Controller gemäß EN ISO 16484, webfähig, komplett vorkonfiguriert, in montagefertigem Gehäuse verbaut und intern verkabelt; individuelle nicht verwechselbare Buchsen im Gehäuse zur betriebssicheren Installation und Anbindung der verschiedenen Feldgeräte

Regelsystem im Detail bestehend aus:
- Systemverteiler, verbaut in verzinktem Stahlblech-Gehäuse zur Wandmontage
- einschl. Controller sowie Trafo
- 1 Stck. Anlegetemperaturfühler Ni1000, IP 65
- 1 Stck. Außentemperaturfühler Ni1000, IP 65
- 1 Stck. Strahlungstemperaturfühler Ni1000, IP 30
- 1 Stck. Ballschutzkorb
- 1 Stck. Wipptaster-Schließer + Meldekontakt (Aufputzmontage)
- 1 Stck. 3-Wege-Kugelhahn IG, PN 6
- 1 Stck. Ventilantrieb für 3-Wege-Kugelhahn, 24 V, 35/60/120 s
- 1 Satz Anschlussstecker-Montage-Kit für 3 Regelzonen für vogenannte Fühler/Komponenten
- 1 Stck. Touchfähiges Raumbediengerät zur Änderung von Raumtemperatur, Nachlauf, Party-Funktion, Anzeige diverser Abfragewerte

Zur Minimierung des Montageaufwands müssen alle Systemverteiler in Abhängigkeit des Grundaufbaus für die Regelzonen komplett mit Steckverbindern nach IEC 61535 vorkonfektioniert und funktionsgeprüft sein. Die erforderlichen Gegenstecker für die Feldgeräte werden mit dem Systemverteiler mitgeliefert.
Ein Öffnen der Systemverteiler zum Anschluss der Spannungsversorgung und der Feldgeräte auf der Baustelle ist somit nicht nötig. Die Steckverbinder sind so zu wählen, dass ein Fehlanschluss von unterschiedlichen Spannungen und verschiedenen Funktionen (Feldgeräten) durch Wahl von unterschiedlichen farblichen und mechanischen Kodierungen verhindert wird.

Betriebsparameter werden vor Auslieferung des Systemverteilers dem Auftragnehmer mitgeteilt, so dass eine Konfiguration bereits werksseitig erfolgen kann. Für die Übermittlung der Betriebsparameter stehen entsprechende Dokumente zur Verfügung.
Für die Anpassung von Parametern im Rahmen der Inbetriebnahme vor Ort wird ein Benutzerkonto angelegt und dem Betreiber mitgeteilt. Damit kann fachkundiges Personal das Zeitprogramm und die Temperaturen ändern.

einschl. folgender Lieferungen und Leistungen:
- Montage der o.g. Komponenten nach Abstimmung mit Auftraggeber
  (die Kabelverlegung erfolgt bauseits)
- Fernwartung durch den Hersteller für die Dauer von 2 Jahren; einschl. der Kosten für mobiles Internet sowie die Kosten einer hochsicheren VPN-Anbindung
  (Im Falle eines Defekts oder nach Ablauf der 2 Jahre ist die Fernzugriffseinheit ohne Kosten durch den Bauherrn an den Hersteller zu senden.)

Technische Eigenschaften
Spannungsversorgung  230-1-50  V-Ph-Hz

Fabrikat der Planung  Frenger Systemen BV
Typ der Planung  Plug & Heat Raumkomfort 3
oder gleichwertig

angebotenes Fabrikat: '........................................'

angebotener Typ: '........................................'

liefern und montieren
Menge: 1,000 St
Projektkosten nach DIN 276-08: 423

#### 04.02 Heizkörper

**Ausführungsbeschreibung 7 Mehrsäulenheizkörper**
*Mehrsäulenheizkörper in Elementbauweise*
Mehrsäulenheizkörper in Elementbauweise

Heizkörper als Mehrsäulenheizkörper in Elementbauweise aus Stahl; Kopfstück aus Stahlblech; Rundrohre mit d = 25 mm; mit komplett schweißabbrandlosen Verbindungstechnologien gefertigt; ab Bauhöhe 2200 mm mit werksseitig eingeschweißter Stabilisierungsstrebe; ausgezeichnet für die Erfüllung hoher hygienischer Anforderungen;
Wärmeleistung nach EN 442;
grundiert und lackiert mit Pulverlackierung nach DIN 55900 im Farbton RAL 9016 (Verkehrsweiß);
Anschlüsse 4 x 1/2" Innengewinde stirnseitig; Heizkörper geeignet für gleich- oder wechselseitigen Anschluss; Heizkörper anschlussfertig

einschl.
- 1 Satz Blind- und Entlüftungsstopfen

Technische Eigenschaften
Wärmeleistung
  für Vorlauftemp. + 55  °C
  für Rücklauftemp. + 40  °C
  für Raumtemp.  gem. Angabe in LV-Pos.

Anordnung Rohre  vertikal
Serienfarbe  weiß  RAL 9016
Betriebsüberdruck  max. 10  bar
Betriebstemperatur  max. 110  Grad C
Anschlüsse  4 x 1/2"  IG
Anschlussvariante  2-Rohr, ext. Ventil

angebotenes Fabrikat: '........................................'

angebotene Typenreihe: '........................................'

**04.02.01 Mehrsäulenheizkörper, 400 x 598 x 100 mm**
Mehrsäulenheizkörper, 400 x 598 x 100 mm

Technische Eigenschaften
Wärmeleistung  ca. 312  W
  für Raumtemp. + 15  °C
Normwärmeleistung  mind. 41,9  W je Element

Bauhöhe  400  mm (+- 10)
Baulänge  598  mm (+- 30)
Bautiefe  100  mm (+-10)
Anzahl Elemente  ca. 13  Stck.
Anschlussvariante  2-Rohr, ext. Ventil
Anschlussposition  von/nach  oben, seitlich 50 mm

liefern und montieren
Menge: 1,000 St
Projektkosten nach DIN 276-08: 423

**04.02.02 Mehr-/Minderpreis für ein Heizkörperglied, 400 x 100 mm**
*** Bedarfsposition ohne GB
Mehr-/Minderpreis für ein Heizkörperglied, 400 x 100 mm

Mehr-/Minderpreis wird angesetzt, bei Vergrößerung oder Verkleinerung des vorgenannten Heizkörpers um bis zu 5 Glieder/Elemente.

Technische Eigenschaften
Bauhöhe  400  mm (+- 10)
Bautiefe  100  mm (+- 10)

Hinweis:
Ein Mehrpreis wird ggf. als Plus-Menge aufgemessen;
ein Minderpreis als Minus-Menge.
Menge: 1,000 St
Projektkosten nach DIN 276-08: 423

**04.02.03 Mehrsäulenheizkörper, 450 x 1.748 x 136 mm**
Mehrsäulenheizkörper, 450 x 1.748 x 136 mm

Technische Eigenschaften
Wärmeleistung  ca. 864  W
  für Raumtemp. + 24  °C
Normwärmeleistung  mind. 61,3  W je Element

Bauhöhe  450  mm (+- 10)
Baulänge  1.748  mm (+- 30)
Bautiefe  136  mm (+-10)
Anzahl Elemente  ca. 38  Stck.
Anschlussvariante  2-Rohr, ext. Ventil
Anschlussposition  von/nach  oben, seitlich 50 mm

liefern und montieren
Menge: 4,000 St
Projektkosten nach DIN 276-08: 423

**04.02.04 Mehrsäulenheizkörper, 450 x 1.840 x 136 mm**
Mehrsäulenheizkörper, 450 x 1.840 x 136 mm

Technische Eigenschaften
Wärmeleistung  ca. 1.123  W
  für Raumtemp. + 20  °C
Normwärmeleistung  mind. 61,3  W je Element

Bauhöhe  450  mm (+- 10)
Baulänge  1.840  mm (+- 30)
Bautiefe  136  mm (+-10)
Anzahl Elemente  ca. 40  Stck.
Anschlussvariante  2-Rohr, ext. Ventil
Anschlussposition  von/nach  oben, seitlich 50 mm

liefern und montieren
Menge: 3,000 St
Projektkosten nach DIN 276-08: 423

**04.02.05 Mehrsäulenheizkörper, 450 x 2.070 x 136 mm**
Mehrsäulenheizkörper, 450 x 2.070 x 136 mm

Technische Eigenschaften
Wärmeleistung  ca. 1.023  W
  für Raumtemp. + 24  °C
Normwärmeleistung  mind. 61,3  W je Element

Bauhöhe  450  mm (+- 10)
Baulänge  2.070  mm (+- 30)
Bautiefe  136  mm (+-10)
Anzahl Elemente  ca. 45  Stck.
Anschlussvariante  2-Rohr, ext. Ventil
Anschlussposition  von/nach  oben, seitlich 50 mm

liefern und montieren
Menge: 2,000 St
Projektkosten nach DIN 276-08: 423

**04.02.06 Mehr-/Minderpreis für ein Heizkörperglied, 450 x 136 mm**
*** Bedarfsposition ohne GB
Mehr-/Minderpreis für ein Heizkörperglied, 450 x 136 mm

Mehr-/Minderpreis wird angesetzt, bei Vergrößerung oder Verkleinerung des vorgenannten Heizkörpers um bis zu 5 Glieder/Elemente.

Technische Eigenschaften
Bauhöhe  450  mm (+- 10)
Bautiefe  136  mm (+- 10)

Hinweis:
Ein Mehrpreis wird ggf. als Plus-Menge aufgemessen;
ein Minderpreis als Minus-Menge.
Menge: 1,000 St
Projektkosten nach DIN 276-08: 423

**04.02.07 Mehrsäulenheizkörper, 450 x 1.196 x 100 mm**
Mehrsäulenheizkörper, 450 x 1.196 x 100 mm

Technische Eigenschaften
Wärmeleistung  ca. 455  W
  für Raumtemp. + 24  °C
Normwärmeleistung  mind. 46,8  W je Element

Bauhöhe  450  mm (+- 10)
Baulänge  1.196  mm (+- 30)
Bautiefe  100  mm (+-10)
Anzahl Elemente  ca. 26  Stck.
Anschlussvariante  2-Rohr, ext. Ventil
Anschlussposition  von/nach  oben, seitlich 50 mm

liefern und montieren
Menge: 6,000 St
Projektkosten nach DIN 276-08: 423

**04.02.08 Mehr-/Minderpreis für ein Heizkörperglied, 450 x 100 mm**
*** Bedarfsposition ohne GB
Mehr-/Minderpreis für ein Heizkörperglied, 450 x 100 mm

Mehr-/Minderpreis wird angesetzt, bei Vergrößerung oder Verkleinerung des vorgenannten Heizkörpers um bis zu 5 Glieder/Elemente.

Technische Eigenschaften
Bauhöhe  450  mm (+- 10)
Bautiefe  100  mm (+- 10)

Hinweis:
Ein Mehrpreis wird ggf. als Plus-Menge aufgemessen;
ein Minderpreis als Minus-Menge.
Menge: 1,000 St
Projektkosten nach DIN 276-08: 423

**04.02.09 Mehrsäulenheizkörper, 500 x 874 x 136 mm**
Mehrsäulenheizkörper, 500 x 874 x 136 mm

Technische Eigenschaften
Wärmeleistung  ca. 588  W
  für Raumtemp. + 20  °C
Normwärmeleistung  mind. 67,6  W je Element

Bauhöhe  500  mm (+- 10)
Baulänge  874  mm (+- 30)
Bautiefe  136  mm (+-10)
Anzahl Elemente  ca. 19  Stck.
Anschlussvariante  2-Rohr, ext. Ventil
Anschlussposition  von/nach  oben, seitlich 50 mm

liefern und montieren
Menge: 1,000 St
Projektkosten nach DIN 276-08: 423

**04.02.10 Mehr-/Minderpreis für ein Heizkörperglied, 500 x 136 mm**
*** Bedarfsposition ohne GB
Mehr-/Minderpreis für ein Heizkörperglied, 500 x 136 mm

Mehr-/Minderpreis wird angesetzt, bei Vergrößerung oder Verkleinerung des vorgenannten Heizkörpers um bis zu 5 Glieder/Elemente.

Technische Eigenschaften
Bauhöhe  500  mm (+- 10)
Bautiefe  136  mm (+- 10)

Hinweis:
Ein Mehrpreis wird ggf. als Plus-Menge aufgemessen;
ein Minderpreis als Minus-Menge.
Menge: 1,000 St
Projektkosten nach DIN 276-08: 423

**04.02.11 Mehrsäulenheizkörper, 1.500 x 414 x 62 mm**
Mehrsäulenheizkörper, 1.500 x 414 x 62 mm

Technische Eigenschaften
Wärmeleistung  ca. 423  W
  für Raumtemp. + 20  °C
Normwärmeleistung  mind. 104,0  W je Element

Bauhöhe  1.500  mm (+- 30)
Baulänge  414  mm (+- 30)
Bautiefe  62  mm (+- 10)
Anzahl Elemente  ca. 9  Stck.
Anschlussvariante  2-Rohr, ext. Ventil
Anschlussposition  von/nach  oben, seitlich 50 mm

liefern und montieren
Menge: 1,000 St
Projektkosten nach DIN 276-08: 423

**04.02.12 Mehr-/Minderpreis für ein Heizkörperglied, 1.500 x 62 mm**
*** Bedarfsposition ohne GB
Mehr-/Minderpreis für ein Heizkörperglied, 1.500 x 62 mm

Mehr-/Minderpreis wird angesetzt, bei Vergrößerung oder Verkleinerung des vorgenannten Heizkörpers um bis zu 5 Glieder/Elemente.

Technische Eigenschaften
Bauhöhe  1.500  mm (+- 30)
Bautiefe  62  mm (+- 10)

Hinweis:
Ein Mehrpreis wird ggf. als Plus-Menge aufgemessen;
ein Minderpreis als Minus-Menge.
Menge: 1,000 St
Projektkosten nach DIN 276-08: 423

**04.02.13 Mehrsäulenheizkörper, 1.792 x 598 x 62 mm**
Mehrsäulenheizkörper, 1.792 x 598 x 62 mm

Technische Eigenschaften
Wärmeleistung  ca. 575  W
  für Raumtemp. + 24  °C
Normwärmeleistung  mind. 124,0  W je Element

Bauhöhe  1.792  mm (+- 30)
Baulänge  598  mm (+- 30)
Bautiefe  62  mm (+- 10)
Anzahl Elemente  ca. 13  Stck.
Anschlussvariante  2-Rohr, ext. Ventil
Anschlussposition  von/nach  oben, seitlich 50 mm

liefern und montieren
Menge: 4,000 St
Projektkosten nach DIN 276-08: 423

**04.02.14 Mehrsäulenheizkörper, 1.792 x 736 x 62 mm**
Mehrsäulenheizkörper, 1.792 x 736 x 62 mm

Technische Eigenschaften
Wärmeleistung  ca. 707  W
  für Raumtemp. + 24  °C
Normwärmeleistung  mind. 124,0  W je Element

Bauhöhe  1.792  mm (+- 30)
Baulänge  736  mm (+- 30)
Bautiefe  62  mm (+- 10)
Anzahl Elemente  ca. 16  Stck.
Anschlussvariante  2-Rohr, ext. Ventil
Anschlussposition  von/nach  oben, seitlich 50 mm

liefern und montieren
Menge: 1,000 St
Projektkosten nach DIN 276-08: 423

**04.02.15 Mehrsäulenheizkörper, 1.792 x 874 x 62 mm**
Mehrsäulenheizkörper, 1.792 x 874 x 62 mm

Technische Eigenschaften
Wärmeleistung  ca. 1.046  W
  für Raumtemp. + 18  °C
Normwärmeleistung  mind. 124,0  W je Element

Bauhöhe  1.792  mm (+- 30)
Baulänge  874  mm (+- 30)
Bautiefe  62  mm (+- 10)
Anzahl Elemente  ca. 19  Stck.
Anschlussvariante  2-Rohr, ext. Ventil
Anschlussposition  von/nach  oben, seitlich 50 mm

liefern und montieren
Menge: 1,000 St
Projektkosten nach DIN 276-08: 423

**04.02.16 Mehrsäulenheizkörper, 1.792 x 966 x 62 mm**
Mehrsäulenheizkörper, 1.792 x 966 x 62 mm

Technische Eigenschaften
Wärmeleistung  ca. 1.156  W
  für Raumtemp. + 20  °C
Normwärmeleistung  mind. 124,0  W je Element

Bauhöhe  1.792  mm (+- 30)
Baulänge  966  mm (+- 30)
Bautiefe  62  mm (+- 10)
Anzahl Elemente  ca. 21  Stck.
Anschlussvariante  2-Rohr, ext. Ventil
Anschlussposition  von/nach  oben, seitlich 50 mm

liefern und montieren
Menge: 3,000 St
Projektkosten nach DIN 276-08: 423

**04.02.17 Mehr-/Minderpreis für ein Heizkörperglied, 1.792 x 62 mm**
*** Bedarfsposition ohne GB
Mehr-/Minderpreis für ein Heizkörperglied, 1.792 x 62 mm

Mehr-/Minderpreis wird angesetzt, bei Vergrößerung oder Verkleinerung des vorgenannten Heizkörpers um bis zu 5 Glieder/Elemente.

Technische Eigenschaften
Bauhöhe  1.792  mm (+- 30)
Bautiefe  62  mm (+- 10)

Hinweis:
Ein Mehrpreis wird ggf. als Plus-Menge aufgemessen;
ein Minderpreis als Minus-Menge.
Menge: 1,000 St
Projektkosten nach DIN 276-08: 423

**04.02.18 Mehrsäulenheizkörper, 1.800 x 598 x 100 mm**
Mehrsäulenheizkörper, 1.800 x 598 x 100 mm

Technische Eigenschaften
Wärmeleistung  ca. 946  W
  für Raumtemp. + 20  °C
Normwärmeleistung  mind. 166,0  W je Element

Bauhöhe  1.800  mm (+- 30)
Baulänge  598  mm (+- 30)
Bautiefe  100  mm (+- 10)
Anzahl Elemente  ca. 13  Stck.
Anschlussvariante  2-Rohr, ext. Ventil
Anschlussposition  von/nach  oben, seitlich 50 mm

liefern und montieren
Menge: 2,000 St
Projektkosten nach DIN 276-08: 423

**04.02.19 Mehrsäulenheizkörper, 1.800 x 736 x 100 mm**
Mehrsäulenheizkörper, 1.800 x 736 x 100 mm

Technische Eigenschaften
Wärmeleistung  ca. 1.284  W
  für Raumtemp. + 18  °C
Normwärmeleistung  mind. 166,0  W je Element

Bauhöhe  1.800  mm (+- 30)
Baulänge  736  mm (+- 30)
Bautiefe  100  mm (+- 10)
Anzahl Elemente  ca. 16  Stck.
Anschlussvariante  2-Rohr, ext. Ventil
Anschlussposition  von/nach  oben, seitlich 50 mm

liefern und montieren
Menge: 1,000 St
Projektkosten nach DIN 276-08: 423

**04.02.20 Mehrsäulenheizkörper, 1.800 x 1.242 x 100 mm**
Mehrsäulenheizkörper, 1.800 x 1.242 x 100 mm

Technische Eigenschaften
Wärmeleistung  ca. 1.965  W
  für Raumtemp. + 20  °C
Normwärmeleistung  mind. 166,0  W je Element

Bauhöhe  1.800  mm (+- 30)
Baulänge  1.242  mm (+- 30)
Bautiefe  100  mm (+- 10)
Anzahl Elemente  ca. 27  Stck.
Anschlussvariante  2-Rohr, ext. Ventil
Anschlussposition  von/nach  oben, seitlich 50 mm

liefern und montieren
Menge: 3,000 St
Projektkosten nach DIN 276-08: 423

**04.02.21 Mehr-/Minderpreis für ein Heizkörperglied, 1.800 x 100 mm**
*** Bedarfsposition ohne GB
Mehr-/Minderpreis für ein Heizkörperglied, 1.800 x 100 mm

Mehr-/Minderpreis wird angesetzt, bei Vergrößerung oder Verkleinerung des vorgenannten Heizkörpers um bis zu 5 Glieder/Elemente.

Technische Eigenschaften
Bauhöhe  1.800  mm (+- 30)
Bautiefe  100  mm (+- 10)

Hinweis:
Ein Mehrpreis wird ggf. als Plus-Menge aufgemessen;
ein Minderpreis als Minus-Menge.
Menge: 1,000 St
Projektkosten nach DIN 276-08: 423

**04.02.22 Mehrsäulenheizkörper, 1.800 x 1.104 x 173 mm**
Mehrsäulenheizkörper, 1.800 x 1.104 x 173 mm

Technische Eigenschaften
Wärmeleistung  ca. 2.742  W
  für Raumtemp. + 20  °C
Normwärmeleistung  mind. 259,0  W je Element

Bauhöhe  1.800  mm (+- 30)
Baulänge  1.104  mm (+- 30)
Bautiefe  173  mm (+- 10)
Anzahl Elemente  ca. 24  Stck.
Anschlussvariante  2-Rohr, ext. Ventil
Anschlussposition  von/nach  oben, seitlich 50 mm

liefern und montieren
Menge: 2,000 St
Projektkosten nach DIN 276-08: 423

**04.02.23 Mehr-/Minderpreis für ein Heizkörperglied, 1.800 x 173 mm**
*** Bedarfsposition ohne GB
Mehr-/Minderpreis für ein Heizkörperglied, 1.800 x 173 mm

Mehr-/Minderpreis wird angesetzt, bei Vergrößerung oder Verkleinerung des vorgenannten Heizkörpers um bis zu 5 Glieder/Elemente.

Technische Eigenschaften
Bauhöhe  1.800  mm (+- 30)
Bautiefe  173  mm (+- 10)

Hinweis:
Ein Mehrpreis wird ggf. als Plus-Menge aufgemessen;
ein Minderpreis als Minus-Menge.
Menge: 1,000 St
Projektkosten nach DIN 276-08: 423

**04.02.24 Wandkonsole für Mehrsäulenheizkörper Bauhöhen 400 - 700 mm**
Wandkonsole für Mehrsäulenheizkörper Bauhöhen 400 - 700 mm

Wandkonsole mit integrierter Aushebe- und Verschiebesicherung; geeignet für die Fertigwandmontage, bestehend aus verstärkter Wandschiene mit schallgedämmter Heizkörperauflage und Klemmhaltern; Konsole komplett vormontiert und lackiert

Technische Eigenschaften
Eignung
  für Anforderungsklasse  3  nach VDI 6036
  für HK-Bauhöhen  400 - 700  mm
Farbton  RAL 9016  (Verkehrsweiß)

im Lieferumfang enthalten:
Befestigungsmaterial (für Montage auf verputztem/unverputztem Mauerwerk oder an beplankter Trockenbauwand - ggf. mit Hinterfütterung aus Schichtholzplatte)

Hinweis: Je nach Baulänge der Heizkörper sind 2 oder mehr Wandkonsolen erforderlich. Die Montageanweisungen der Hersteller sind zu beachten.

liefern und montieren
Menge: 54,000 St
Projektkosten nach DIN 276-08: 423

**04.02.25 Wandkonsole für Mehrsäulenheizkörper Bauhöhen 701 - 1.800 mm**
Wandkonsole für Mehrsäulenheizkörper Bauhöhen 701 - 1.800 mm

Wandkonsole mit integrierter Aushebe- und Verschiebesicherung; geeignet für die Fertigwandmontage, bestehend aus verstärkter Wandschiene mit schallgedämmter Heizkörperauflage und Klemmhaltern; Konsole komplett vormontiert und lackiert

Technische Eigenschaften
Eignung
  für Anforderungsklasse  3  nach VDI 6036
  für HK-Bauhöhen  701 - 1.800  mm
Farbton  RAL 9016  (Verkehrsweiß)

im Lieferumfang enthalten:
Befestigungsmaterial (für Montage auf verputztem/unverputztem Mauerwerk oder an beplankter Trockenbauwand - ggf. mit Hinterfütterung aus Schichtholzplatte)

Hinweis: Je nach Baulänge der Heizkörper sind 2 oder mehr Wandkonsolen erforderlich. Die Montageanweisungen der Hersteller sind zu beachten.

liefern und montieren
Menge: 58,000 St
Projektkosten nach DIN 276-08: 423

**04.02.26 2-Rohr-Universal-Thermostat-Ventilunterteil, Eckform, Rp 1/2" IG und G 3/4" AG**
2-Rohr-Universal-Thermostat-Ventilunterteil, Eckform, Rp 1/2" IG und G 3/4" AG

Zweirohr-Universal-Thermostat-Ventilunterteil mit automatischer Durchflussregelung für Ventilheizkörper mit unterem Zweipunktanschluss und zur Verwendung an Ventilheizkörpern als Anschlussverschraubung ohne Thermostatkopf;
Durchfluss stufenlos einstellbar; Voreinstellung mit Einstellschlüssel oder Maulschlüssel SW 11; Einstellwerte stirnseitig und seitlich ablesbar; eingestellter Durchfluss wird nicht überschritten; vom Differenzdruck unabhängige Durchflussregelung;

Gehäuse aus korrosionsbeständigem, entzinkungsfreiem Rotguss, vernickelt; mit Niro-Stahlspindel und doppelter O-Ring-Abdichtung;
Thermostat-Oberteil gegen Absperr-Oberteil austauschbar; dadurch Eignung zur Montage rechts oder links am Heizkörper; Anschluss für Entleerungs- und Fülleinrichtung;
Thermostat-Oberteil mit Montagegerät ohne Entleeren der Anlage auswechselbar;
Anschluss Außengewinde in Verbindung mit Klemmverschraubungen für Kunststoff-, Kupfer-, Präzisionsstahl- oder Verbundrohr

Technische Eigenschaften
Dimension  DN 15
Nenndruck  PN 10
Ausführung  Eckform
Mittenabstand Anschlüsse  50  mm (+/- 1,0 mm)

Durchfluss  10 bis 150  l/h - stufenlos einstellbar
Betriebstemperatur max.  120  ° C
  mit Verkleidung 90  ° C
  Min. -10  ° C
min. Differenzdruck 10-100 l/h  10  kPa
min. Differenzdruck 100-150 l/h  15  kPa
max. Differenzdruck  60  kPa
für HK-Anschluss  IG  Rp 1/2"
  oder AG  G 3/4"
Anschluss Thermostatkopf  M30 x 1,5

liefern und montieren
Menge: 1,000 St
Projektkosten nach DIN 276-08: 423

**04.02.27 2-Rohr-Universal-Thermostat-Ventilunterteil, Durchgangsform, Rp 1/2" IG und G 3/4" AG**
2-Rohr-Universal-Thermostat-Ventilunterteil, Durchgangsform, Rp 1/2" IG und G 3/4" AG

Zweirohr-Universal-Thermostat-Ventilunterteil mit automatischer Durchflussregelung für Ventilheizkörper mit unterem Zweipunktanschluss und zur Verwendung an Ventilheizkörpern als Anschlussverschraubung ohne Thermostatkopf;
Durchfluss stufenlos einstellbar; Voreinstellung mit Einstellschlüssel oder Maulschlüssel SW 11; Einstellwerte stirnseitig und seitlich ablesbar; eingestellter Durchfluss wird nicht überschritten; vom Differenzdruck unabhängige Durchflussregelung;

Gehäuse aus korrosionsbeständigem, entzinkungsfreiem Rotguss, vernickelt; mit Niro-Stahlspindel und doppelter O-Ring-Abdichtung;
Thermostat-Oberteil gegen Absperr-Oberteil austauschbar; dadurch Eignung zur Montage rechts oder links am Heizkörper; Anschluss für Entleerungs- und Fülleinrichtung;
Thermostat-Oberteil mit Montagegerät ohne Entleeren der Anlage auswechselbar;
Anschluss Außengewinde in Verbindung mit Klemmverschraubungen für Kunststoff-, Kupfer-, Präzisionsstahl- oder Verbundrohr

Technische Eigenschaften
Dimension  DN 15
Nenndruck  PN 10
Ausführung  Durchgangsform
Mittenabstand Anschlüsse  50  mm (+/- 1,0 mm)

Durchfluss  10 bis 150  l/h - stufenlos einstellbar
Betriebstemperatur max.  120  ° C
  mit Verkleidung 90  ° C
  Min. -10  ° C
min. Differenzdruck 10-100 l/h  10  kPa
min. Differenzdruck 100-150 l/h  15  kPa
max. Differenzdruck  60  kPa
für HK-Anschluss  IG  Rp 1/2"
  oder AG  G 3/4"
Anschluss Thermostatkopf  M30 x 1,5

liefern und montieren
Menge: 34,000 St
Projektkosten nach DIN 276-08: 423

**04.02.28 Verkleidung für Thermostatventil in Eck- oder Durchgangsform**
Verkleidung für Thermostatventil in Eck- oder Durchgangsform

passend zu vorgenannten Thermostatventilen für Heizkörperanbindesysteme;
Kunststoffgehäuse in weiß, RAL 9016 (Verkehrsweiß)

liefern und montieren
Menge: 35,000 St
Projektkosten nach DIN 276-08: 423

**04.02.29 Doppelrohrrosette, weiß DN 15/16/20**
Doppelrohrrosette, weiß DN 15/16/20

für die Abdeckung von Heizkörper-Anschlussrohren aus dem Fußboden, aus der Wand oder aus der Abhangdecke, zweiteilig

Technische Eigenschaften
Werkstoff  ABS  Kunststoff
Farbe  weiß  RAL 9010 o. 9016
für Rohraußendurchmesser  15/16/20  mm
Mittenabstand  50  mm

liefern und montieren
Menge: 35,000 St
Projektkosten nach DIN 276-08: 423

**04.02.30 Klemmverschraubung-Set 15 x 1 mm**
Klemmverschraubung-Set 15 x 1 mm

Set mit 2 Stck. Klemmverschraubungen mit 2-Stufen Technologie (Dichten - Klemmen); keine Drehmomentvorgaben; schonende Rohrverbindung ohne Deformierung des Anschlussrohres; lösbare Verbindung; passend für G3/4 AG Eurokonus nach DIN EN 16313; elastisch dichtend; verlängerter Klemmring für hohe Auszugskräfte; keine Stützhülsen erforderlich; Rippenmutter SW 30 (Pressmessing vernickelt); mit Festanschlag;

geeignet für:
- Kupferrohre weich, halbhart, hart (blank, vernickelt, verchromt) nach DIN EN 1057
- C-Stahlrohre (blank, verzinkt) nach DIN EN 10305
- Edelstahlrohre nach DIN 10312

Technische Eigenschaften
Anschluss  15 x 1 mm x G 3/4" IG  Eurokonus
Einsatzbereich  WW-Heizungsanlagen
Betriebsdruck  max. 10  bar
Betriebstemp.  Dauertemp. + 110  °C
  kurzzeitig + 130  °C

liefern und montieren
Menge: 33,000 St
Projektkosten nach DIN 276-08: 423

**04.02.31 Klemmverschraubung-Set 18 x 1 mm**
Klemmverschraubung-Set 18 x 1 mm

Set mit 2 Stck. Klemmverschraubungen mit 2-Stufen Technologie (Dichten - Klemmen); keine Drehmomentvorgaben; schonende Rohrverbindung ohne Deformierung des Anschlussrohres; lösbare Verbindung; passend für G3/4 AG Eurokonus nach DIN EN 16313; elastisch dichtend; verlängerter Klemmring für hohe Auszugskräfte; keine Stützhülsen erforderlich; Rippenmutter SW 30 (Pressmessing vernickelt); mit Festanschlag;

geeignet für:
- Kupferrohre weich, halbhart, hart (blank, vernickelt, verchromt) nach DIN EN 1057
- C-Stahlrohre (blank, verzinkt) nach DIN EN 10305
- Edelstahlrohre nach DIN 10312

Technische Eigenschaften
Anschluss  18 x 1 mm x G 3/4" IG  Eurokonus
Einsatzbereich  WW-Heizungsanlagen
Betriebsdruck  max. 10  bar
Betriebstemp.  Dauertemp. + 110  °C
  kurzzeitig + 130  °C

liefern und montieren
Menge: 2,000 St
Projektkosten nach DIN 276-08: 423

**04.02.32 Thermostatkopf mit eingebautem Fühler**
Thermostatkopf mit eingebautem Fühler

flüssigkeitsgefüllter Thermostat mit stabilem Regelverhalten auch bei kleinen Auslegungsregeldifferenzen (< 1 K); verdeckte obere und untere Begrenzung des Temperaturbereiches oder Blockierung einer Einstellung durch Anschlagclips; stirnseitige Einstellhilfe zur Energieeinsparung; erfühlbare Markierungen für Sehbehinderte

einschl. Zubehör:
- Diebstahlsicherung durch Sicherungsring

Technische Eigenschaften
Sollwertbereich  + 6 ... + 24  °C
Frostschutzsicherung  enthalten
max. Fühlertemperatur  + 50  °C
Hysterese  0,2  K
Wassertemperatureinfluss  0,4  K
Differenzdruckeinfluss  0,3  K
Farbe Skalenhaube  RAL 9016 (Verkehrsweiß)
für Ventilanschluss  M30 x 1,5

liefern und montieren
Menge: 35,000 St
Projektkosten nach DIN 276-08: 423

**04.02.33 Heizkörper abnehmen und wieder anbringen**
Heizkörper abnehmen und wieder anbringen
im Rahmen des Bauablaufs für Arbeiten anderer Gewerke (z.B. Maler)

incl. folgender Nebentätigkeiten:
- Entleeren und Befüllen (falls erforderlich)
- Transport und Zwischenlagerung auf der Baustelle im Aufstellungs- oder Nebenraum
- Schutz des Heizkörpers vor Verschmutzung/Beschädigung durch Abdecken/Einpacken mit Schutzfolie

Das Abnehmen und Anbringen wird durch die Bauleitung unter Berücksichtigung des Bauablaufs explizit angewiesen, falls erforderlich.
Menge: 30,000 St
Projektkosten nach DIN 276-08: 423

**04.02.34 Elektro-Konvektor-Raumheizung, 230 V, 2 kW, wandhängend**
Elektro-Konvektor-Raumheizung, 230 V, 2 kW, wandhängend

flacher Konvektor mit widerstandsfähigem Metallgehäuse, wandhängend; mit integriertem Edelstahl-Rohrheizkörper mit aluminiumbeschichteten Stahllamellen für Wärmestrahlung und Konvektion; einfache und stabile Wandmontage; elektrischer Anschlussleitung für Steckdose; mit allpoligem Betriebsschalter; mit integriertem Sicherheitstemperaturbegrenzer; Display auf der Geräteoberseite für einfache Programmierung;
mit präziser elektronischer Regelung mit intelligenten Energiesparfunktionen, wie
- automatische Umschaltung in Frostschutzmodus bei offenem Fenster
- Absenkung der Raumtemperatur über Bewegungsmelder
- Wochentimer mit bereits vorinstallierten Zeitprogrammen; adaptive Regelung mit Lernfunktion; individuell anpassbar
- integrierter Schutz gegen unbeabsichtigtes oder unbefugtes Verstellen

einschl. nachjustierbarer Wandhalterung

Hinweis: Die Elektro-Konvektoren werden in den Sanitärräumen des Wirtschaftsgebäudes installiert und diesen der Frostsicherung der technischen Anlagen und der bedingten überschlägigen Raumheizung im Winterbetrieb.

Technische Eigenschaften
Anschlussleistung  2.000  W
Spannungsversorgung  230-1-50  V-Ph-Hz
Nennstrom  8,7  A
Anzahl Heizstufen  1
Einstellbereich  +5 ... +30  °C
Frostschutzstellung  +7  °C
Schutzart  IP 24

Baulänge  max. 800  mm
Bauhöhe  max. 550  mm
Bautiefe  max. 120  mm
Gewicht  ca. 7,7  kg
Serienfarbe  weiß

Fabrikat der Planung  Stiebel Eltron
Typ der Planung  CNS 2000 Plus LCD
oder gleichwertig

angebotenes Fabrikat: '........................................'

angebotener Typ: '........................................'

liefern und montieren
Menge: 4,000 St
Projektkosten nach DIN 276-08: 423

#### 04.03 Umluftkühlgeräte

**04.03.01 Kaltwasser-Wandgerät 2,8 kW**
Kaltwasser-Wandgerät 2,8 kW

Gebläsekonvektor für Wandmontage; mit Gehäuse aus Kunststoff, EC-geregeltem Lüftermotor zur stufenlosen Anpassung der Ventilatoren und Verhinderung starker Temperaturschwankungen; Luftaustritt mit einstellbarer Swing-Funktion

einschl. zum Teil installierter Bauteile:
- integrierte Ventilbaugruppe mit 3- oder 2-Wege-Ventilen
- herausnehmbarem und leicht zu reinigendem Luftfilter
- Infrarot-Fernbedienung mit programmierbaren Timer-Funktionen
- potenzialfreiem Stör- und Freigabekontakt
- Modbus-Schnittstelle RS485
- 5 einstellbare Ventilatorstufen und stufenlose Leistungsanpassung im Automatikbetrieb

Technische Eigenschaften
Kälteleistung  mind. 2,2  kW
Umluftvolumenstrom  150 - 560  m³/h
Stromversorgung  230-1-50  V - Ph - Hz
Leistungsaufnahme  max. 27  W
Stromaufnahme  max. 0,27  A
Schalldruckpegel  25 - 42  dB(A), 1 m Freifeld

Abmessungen
Höhe  315  mm
Breite  824  mm
Tiefe  245  mm
Gewicht  ca. 11  kg

Fabrikat der Planung  Krone
Typ der Planung  WLT 28 EC
oder gleichwertig

angebotenes Fabrikat: '........................................'

angebotener Typ: '........................................'

liefern und montieren
Menge: 2,000 St
Projektkosten nach DIN 276-08: 423

**04.03.02 Kabelkanal einschl. Kondensatpumpe**
Kabelkanal einschl. Kondensatpumpe

Bausatz zur Aufnahme einer Kondensatpumpe, Anschlussleitungen und Verbindungskabel; Kabelkanal aus weißem Kunststoff mit Abdeckung zur Montage seitlich an ein Wandklimagerät

einschl. zum Teil installierter Bauteile:
- integrierte Schwingkolbenpumpe mit Schwimmerschalter
- transparentem PVC-Schlauch
- Steckerkabel konfiguriert für Sicherheitsabschaltfunktion
- Sicherheitskontakt
- Deckendurchgangsstück
- Dichtungen zwischen Kanal und Winkel, sowie zum Umluftkühlgerät

Technische Eigenschaften
Fördermenge  ca. 20  l/h
Förderhöhe  mind. 6  m
Spannungsversorgung  230-1-50  V - Ph - Hz
Leistungsaufnahme  max. 14  W

Abmessungen
Kanalbreite  ca. 80  mm
Kanalhöhe  ca. 60  mm
Kanallänge  mind. 700  mm

Fabrikat der Planung  Krone
Typ der Planung  B-3066
oder gleichwertig

angebotenes Fabrikat: '........................................'

angebotener Typ: '........................................'

liefern und montieren
Menge: 2,000 St
Projektkosten nach DIN 276-08: 423

#### 04.04 Bauheizung

*Hinweis: Einsatz der Bauheizung*
Einsatz der Bauheizung

Es ist vorgesehen, die Umluftheizgeräte temporär und innerhalb der Baustelle flexibel einzusetzen. Die Bauleitung entscheidet über Einsatzzeitraum und Einsatzort.
Leistungen zur Aufstellung, Anschluss und Inbetriebnahme, sowie Außerbetriebnahme, Abbau und Umsetzung werden über separate Leistungspositionen abgerechnet.

**04.04.01 Umluftheizgerät für mobilen Einsatz**
Umluftheizgerät für mobilen Einsatz

Umluftheizgerät für Wand- oder Deckenmontage mit serienmäßigen Gewindeaufhängungen oder Montage auf mobiles Gestell; Gehäuse sendzimir-verzinkt, komplett mit Motorschutzkorb nach DIN EN 294, mit montierter einreihiger Luftlenkjalousie;
hydraulischer Anschluss für 2-Leiter-System; Wärmetauscher aus Kupfer-Rundrohren mit Aluminiumlamellen, geeignet für Pumpenwarmwasser

Axialventilator als energiesparender EC-Ventilator mit 0-10 V-Eingang für stufenlose Drehzahlsteuerung; drehende Teile geräuscharm und wartungsfrei gelagert; werksseitig verdrahtet; mit Übertemperaturschutz des Ventilators durch aktives Temperaturmanagement

Rollenkonsole zur Aufnahme des Umluftheizgerätes; bestehend aus U-Profilen und vier Lenkrollen mit Feststellfunktion

einschl. folgender Lieferungen und Leistungen:
- außen angebrachtem Anschlusskasten
- Hauptschalter
- integrierter Schuko-Anschlussstecker
- integrierter Motorschutz
- Drehzahlsteller 0 - 100%
- Industriethermostat
- montierte Schnellkupplung System Geka mit Gegenstück als Schlauchanschlusstülle; Größe 1 1/4"
- einsatzbereite Montage des Umluftheizgerätes auf Rollenkonsole

Technische Eigenschaften
Heizwasservorlauftemperatur  +55  °C
Heizwasserrücklauftemperatur  +40  °C
Lufteintrittstemperatur  +10  °C
Spannungsversorgung  230-1-50  V-Ph-Hz
Schutzart  IP 44

Wärmeleistung  10  23  30  32  34  kW
Luftaustrittstemp.  33,5  31,5  30,7  30,5  30,3  °C
Steuerspannung  2  4  6  8  10  V
Luftvolumenstrom  1236  3273  4378  4711  5046  m³/h
Leistungsaufnahme  15  134  261  372  417  W
Schallleistungspegel  45  67  72  73  74  dB(A)
Wasservol.-strom  0,59  1,34  1,73  1,84  1,95  m³/h
Druckverlust  1,1  4,8  7,5  8,4  9,4  kPa

Wasserinhalt  ca. 6  l
wasserseitiger Anschluss  1 1/4  Zoll
max. Betriebsdruck  16  bar

Breite  ca. 750  mm
Länge  ca. 320  mm
Bauhöhe  ca. 850  mm
Leergewicht  ca. 50  kg

Fabrikat der Planung  Kampmann
Typ der Planung  Bauheizer EC Serie 5640
oder gleichwertig

angebotenes Fabrikat: '........................................'

angebotener Typ: '........................................'

liefern
Menge: 4,000 St
Projektkosten nach DIN 276-08: 429

**04.04.02 Wasserschlauch, 3-lagig für Heizungswasseranwendung**
Wasserschlauch, 3-lagig für Heizungswasseranwendung

aus mehrlagigem Schlauchmaterial einschl. Gewebeeinlage für hohe Druck- und Formstabilität

Technische Eigenschaften
Nenndurchmesser  1 1/4  Zoll
Außendurchmesser  39  mm
Wandstärke  4,5  mm
Nenndruckstufe (PN)  8  bar
Einsatztemp.-Bereich  +10 ... +60  °C

liefern
Menge: 250,000 m
Projektkosten nach DIN 276-08: 429

*Hinweis: Stundenlohnarbeiten - Bauheizung*
Stundenlohnarbeiten - Bauheizung

Stundenlohnarbeiten dürfen nur nach vorheriger detaillierter Freigabe bzw. Anweisung durch den Auftraggeber oder seinem Bevollmächtigten ausgeführt werden.

Die vom Auftragnehmer oder seinem Bevollmächtigten unterschriebenen Stundenlohnzettel müssen für jeden Kalendertag getrennt ausgestellt sein und sind arbeitstäglich der Bauüberwachung zur Anerkennung vorzulegen.

Nachträglich eingereichte Stundenlohnbelege werden nicht anerkannt.

Etwa anfallende Stundenlohnarbeiten werden mit den vereinbarten Stundenverrechnungssätzen abgerechnet. Die Stundenverrechnungssätze beinhalten ggf. Reisezeiten, Fahrkosten, Auslösung, Spesenkosten, Materialien für persönliche Schutzausrüstung.

Stundenlohnarbeiten sind vorgesehen für:
- Aufbau der Baubeheizung mit Montage der Bauheizgeräte und der Installationsmaterialien
- Befüllung und Inbetriebnahme der Bauheizung
- Außerbetriebnahme und Entleerung der Bauheizung
- Umsetzen der Bauheizung

**04.04.03 Monteurstunde**
Menge: 60,000 h
Projektkosten nach DIN 276-08: 429

**04.04.04 Helferstunde**
Menge: 60,000 h
Projektkosten nach DIN 276-08: 429

### 05 Heizungstechnische Anlagen - Sonstiges

#### 05.01 Sonstige Installationsarbeiten

**05.01.01 Profilstahl, verzinkt, für Sonderbefestigungen**
Profilstahl, verzinkt, für Sonderbefestigungen

fix und fertig verarbeitet für Sonderbefestigungen und Tragkonstruktionen, usw.,
Schweißstellen mit Kaltverzinker beschichtet, bei großen Konstruktionen komplett feuerverzinkt, einschl. allem Befestigungsmaterial
(Montage an doppelseitig beplankter Trockenbauwand mit Hinterfütterung aus Schichtholzplatte oder an Kalkstandsteinwand oder an Betondecke)

liefern und montieren
Menge: 150,000 kg
Projektkosten nach DIN 276-08: 429

**05.01.02 Systemschiene, verzinkt, ca. 38 x 24 mm**
Systemschiene, verzinkt, ca. 38 x 24 mm
incl. Befestigungsmaterial für Wand- und Deckenmontage
(Montage an doppelseitig beplankter Trockenbauwand mit Hinterfütterung aus Schichtholzplatte oder an Kalkstandsteinwand oder an Betondecke)

liefern und montieren
Menge: 160,000 m
Projektkosten nach DIN 276-08: 429

**05.01.03 Systemschiene, verzinkt, ca. 38 x 40 mm**
Systemschiene, verzinkt, ca. 38 x 40 mm
incl. Befestigungsmaterial für Wand- und Deckenmontage
(Montage an doppelseitig beplankter Trockenbauwand mit Hinterfütterung aus Schichtholzplatte oder an Kalkstandsteinwand oder an Betondecke)

liefern und montieren
Menge: 80,000 m
Projektkosten nach DIN 276-08: 429

**05.01.04 Systemschiene, verzinkt, ca. 40 x 80 mm**
Systemschiene, verzinkt, ca. 40 x 80 mm
incl. Befestigungsmaterial für Wand- und Deckenmontage
(Montage an doppelseitig beplankter Trockenbauwand mit Hinterfütterung aus Schichtholzplatte oder an Kalkstandsteinwand oder an Betondecke)

liefern und montieren
Menge: 120,000 m
Projektkosten nach DIN 276-08: 429

**05.01.05 Kernbohrung in Decke/Mauerwerk d bis 25 mm/t bis 25 cm**
Kernbohrung in Decke/Mauerwerk d bis 25 mm/t bis 25 cm

Kernbohrung in Betondecken oder -wänden oder Mauerwänden; einschl. Lösen des Bohrkerns aus dem Gefüge, Arbeitshöhe bis 3,5 m;
einschl. fachgerechte Beseitigung des anfallenden Bohrkerns und des Wassers, Reinigung der Örtlichkeiten

Hinweis: Alle erforderlichen Arbeiten am Bauwerk bedürfen der Freigabe durch den Fachplaner/Architekten/Statiker und sind vor Ausführung anzumelden!

Bohrdurchmesser  bis 25  mm
Bohrtiefe  bis 25  cm
Menge: 4,000 St
Projektkosten nach DIN 276-08: 429

**05.01.06 Kernbohrung in Decke/Mauerwerk d 25 - 50 mm/t bis 25 cm**
Kernbohrung in Decke/Mauerwerk d 25 - 50 mm/t bis 25 cm

Kernbohrung in Betondecken oder -wänden oder Mauerwänden; einschl. Lösen des Bohrkerns aus dem Gefüge, Arbeitshöhe bis 3,5 m;
einschl. fachgerechte Beseitigung des anfallenden Bohrkerns und des Wassers, Reinigung der Örtlichkeiten

Hinweis: Alle erforderlichen Arbeiten am Bauwerk bedürfen der Freigabe durch den Fachplaner/Architekten/Statiker und sind vor Ausführung anzumelden!

Bohrdurchmesser  25 - 50  mm
Bohrtiefe  bis 25  cm
Menge: 6,000 St
Projektkosten nach DIN 276-08: 429

**05.01.07 Kernbohrung in Decke/Mauerwerk d 51 - 100 mm/t bis 25 cm**
Kernbohrung in Decke/Mauerwerk d 51 - 100 mm/t bis 25 cm

Kernbohrung in Betondecken oder -wänden oder Mauerwänden; einschl. Lösen des Bohrkerns aus dem Gefüge, Arbeitshöhe bis 3,5 m;
einschl. fachgerechte Beseitigung des anfallenden Bohrkerns und des Wassers, Reinigung der Örtlichkeiten

Hinweis: Alle erforderlichen Arbeiten am Bauwerk bedürfen der Freigabe durch den Fachplaner/Architekten/Statiker und sind vor Ausführung anzumelden!

Bohrdurchmesser  51 - 100  mm
Bohrtiefe  bis 25  cm
Menge: 4,000 St
Projektkosten nach DIN 276-08: 429

**Ausführungsbeschreibung 8 Restverschluss Wand-/Deckendurchbruch**
*Verfüllen der Ringspalte von offenen Wand- und Deckendurchbrüchen in massiven Wänden/Decken W/D-30 bis W/D-90 mit Brandschutzmörtel*
Verfüllen der Ringspalte von offenen Wand- und Deckendurchbrüchen in massiven Wänden/Decken W/D-30 bis W/D-90 mit Brandschutzmörtel

fachgerechtes hohlraumfreies und rauchgasdichtes Einmörteln von Brandschutzklappen oder Leitungsdurchführungen (Verfüllen der Ringspalte) zur Einhaltung der geforderten Brandschutzklassen, incl. Anfertigung von Schalungen

Ringspaltbreite  max. 10  cm
Bauteiltiefe - Wände  max. 30  cm
Bauteiltiefe - Decke  max. 30  cm
Montagehöhe  max. 3,5  m (über Rohfußboden)

**05.01.08 Restverschluss Wanddurchbruch F90 bis 0,05 qm**
*** gemäß Ausführungsbeschreibung 8
Restverschluss Wanddurchbruch F90 bis 0,05 qm
durch Ausmörteln für Betonwand/Mauerwerk;
Belegung des Durchbruchs mit nicht brennbaren Leitungen

Technische Eigenschaften
Wandstärke  bis 30  cm
Größe Restverschluss  bis 0,05  qm

liefern und montieren
Menge: 4,000 St
Projektkosten nach DIN 276-08: 429

**05.01.09 Restverschluss Wanddurchbruch F90 bis 0,1 qm**
*** gemäß Ausführungsbeschreibung 8
Restverschluss Wanddurchbruch F90 bis 0,1 qm
durch Ausmörteln für Betonwand/Mauerwerk;
Belegung des Durchbruchs mit nicht brennbaren Leitungen

Technische Eigenschaften
Wandstärke  bis 30  cm
Größe Restverschluss  bis 0,1  qm

liefern und montieren
Menge: 4,000 St
Projektkosten nach DIN 276-08: 429

**05.01.10 Restverschluss Deckendurchbruch F90 bis 0,05 qm**
*** gemäß Ausführungsbeschreibung 8
Restverschluss Deckendurchbruch F90 bis 0,05 qm
durch Ausmörteln für Betondecke (Deckendurchbruch);
Belegung des Durchbruchs mit nicht brennbaren Leitungen

Technische Eigenschaften
Deckenstärke  bis 30  cm
Größe Restverschluss  bis 0,05  qm

liefern und montieren
Menge: 2,000 St
Projektkosten nach DIN 276-08: 429

**05.01.11 Restverschluss Deckendurchbruch F90 bis 0,1 qm**
*** gemäß Ausführungsbeschreibung 8
Restverschluss Deckendurchbruch F90 bis 0,1 qm
durch Ausmörteln für Betondecke (Deckendurchbruch);
Belegung des Durchbruchs mit nicht brennbaren Leitungen

Technische Eigenschaften
Deckenstärke  bis 30  cm
Größe Restverschluss  bis 0,1  qm

liefern und montieren
Menge: 3,000 St
Projektkosten nach DIN 276-08: 429

**05.01.12 Kennzeichnungsschild, bedruckt o. graviert, 50 x 30 mm**
Kennzeichnungsschild, bedruckt o. graviert, 50 x 30 mm
für Feldgeräte und Kleinkomponenten;
Kunststoffschild, einfarbig; als Klebeschild oder mit Lochung zum Anschrauben;
Farbe und Beschriftung nach Abstimmung mit der Fachbauleitung/dem Auftraggeber

Technische Eigenschaften
Länge x Breite  50 x 30  mm
Temperaturbeständigkeit  -20 - +80  °C

liefern und montieren
Menge: 60,000 St
Projektkosten nach DIN 276-08: 429

**05.01.13 Kennzeichnungsschild, bedruckt o. graviert, 150 x 100 mm**
Kennzeichnungsschild, bedruckt o. graviert, 150 x 100 mm
für Feldgeräte und Kleinkomponenten;
Kunststoffschild, einfarbig; als Klebeschild oder mit Lochung zum Anschrauben;
Farbe und Beschriftung nach Abstimmung mit der Fachbauleitung/dem Auftraggeber

Technische Eigenschaften
Länge x Breite  150 x 100  mm
Temperaturbeständigkeit  -20 - +80  °C

liefern und montieren
Menge: 30,000 St
Projektkosten nach DIN 276-08: 429

**05.01.14 Strömungsrichtungspfeil, 125 x 25 mm**
Strömungsrichtungspfeil, 125 x 25 mm
mit UV-beständigem Siebdruck, selbstklebend, witterungsbeständig, feuchtigkeitsbeständig, wasserabstoßend, bedingt ölbeständig, schlagfest;
Richtungspfeil nach DIN EN 12792 in Wohngebäuden bzw. nach DIN EN 13779 in Nichtwohngebäuden; Kennzeichnung nach DIN 2403;
Text und Anbringort ist mit dem Auftraggeber abzustimmen

Technische Eigenschaften
Länge x Breite  ca. 125 x 25  mm
Temperaturbeständigkeit  -20 - +80  °C

liefern und montieren
Menge: 80,000 St
Projektkosten nach DIN 276-08: 429

#### 05.02 Kran- und Gerüstgestellung für Einbring- und Montagearbeiten

*Hinweis: Hinweis zu Einbring- und Montagearbeiten*
Hinweis zu Einbring- und Montagearbeiten

Einbring- und Montagearbeiten sind in Zeitabschnitten und nach Baufortschritt vorzunehmen.

Die Anlieferung und ggf. Zwischenlagerung von Materialien und Großkomponenten sind entsprechend dem Bauablauf und den abgestimmten Bauzeitenplänen vorzunehmen.
Die Zwischenlagerung von Materialien auf Freiflächen bedarf der ausdrücklichen Zustimmung der Bauleitung.

Kalkulationshinweise:
In die Einheitspreise der Liefer- und Leistungspositionen sind die Einbringarbeiten einschl. nachfolgender Leistungen einzurechnen:
- Absprachen mit der Bauleitung über vorgesehene Transportwege und Bautenschutzmaßnahmen
- alle erforderlichen Werkzeuge, Hilfsmaterialien und Schutzmaterialien
- Transportarbeiten (einschl. Transportmittel) von der Ablade-/Lagerstelle zur Montage- bzw. Verwendungsstelle (Einbringöffnungen und Transportwege können vor Angebotsabgabe in Abstimmung mit dem AG eingesehen werden)

Die Gestellung von Gerüsten für eigene Montageleistungen bis zu einer Arbeitshöhe von 3,50 m über der Standfläche ist eine Nebenleistung gem. ATV DIN 18379 und wird nicht separat vergütet.

*Hinweis: Hinweis zu Hubsteigerarbeiten*
Hinweis zu Hubsteigerarbeiten

Hubsteigerarbeiten sind erforderlich für die Montage von Deckenstrahlplatten in verschiedenen Hallenbereichen:

1. Dreifeldhalle
  Deckenstrahlplatten über dem Spielfeld unter Berücksichtigung der Montagesituation (Dachtragwerk)
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2. Ringerhalle 1
  Deckenstrahlplatten über dem Spielfeld
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
In der Planungsphase wurden die Örtlichkeiten mit einem Verleiher von Arbeitsbühnen bereits begangen und auf
- die Anliefermöglichkeiten
- die Einbringsituation (Höhenbegrenzung)
- Aufstellsituation
- Erreichbarkeit der zu demontierenden Komponenten
geprüft.
Die Wahl der Hubsteigermodelle ist durch die örtliche Situation sehr stark eingeschränkt.

Für die Arbeiten in der Dreifeldsporthalle (mit dem Dachtragwerk) sind beide Hubsteigerfahrzeuge gleichzeitig erforderlich.

**05.02.01 An- und Abfahrt Gelenkteleskopraupenbühne für Arbeitshöhe max. 25 m**
An- und Abfahrt Gelenkteleskopraupenbühne für Arbeitshöhe max. 25 m

zum Heben und Montieren von Lüftungsleitungen an das Dachtragwerk der Dreifeldsporthalle

einschl. folgender Lieferungen und Leistungen:
- Anlieferung und Einbringung
- Ausbringung uns Abholung

Die Abrechnung erfolgt pauschal für eine Anfahrt und eine Abfahrt bzw. eine Anlieferung und eine Abholung.

Eine Besichtigung der örtlichen Verhältnisse wird dem Bieter empfohlen.

Pauschal für Anfahrt und Abfahrt
Menge: 3,000 St
Projektkosten nach DIN 276-08: 429

**05.02.02 Gestellung Gelenkteleskopraupenbühne für Arbeitshöhe max. 25 m**
Gestellung Gelenkteleskopraupenbühne für Arbeitshöhe max. 25 m

zum Heben und Montieren von Lüftungsleitungen an das Dachtragwerk der Dreifeldsporthalle

einschl. folgender Lieferungen und Leistungen:
- Auf- und Abbau
- Nebenkosten wie Versicherung, Sicherheitsprüfung, u.ä.
- Sonderausstattung: Korbdrehung und weiße Gummiketten

Die Abrechnung erfolgt nach tatsächlich geleistetem Zeitaufwand (Einsatztage); die o.g. Lieferungen und Leistungen sind in den Verrechnungssätzen enthalten.

Eine Besichtigung der örtlichen Verhältnisse wird dem Bieter empfohlen.

Technische Eigenschaften
Höhe Montagestelle  ca. 11  m
Ausladung  max. 8  m
Antrieb (kombi)  Diesel und Elektro
Plattformhöhe  max. 23  m
Tragkraft  mind. 200  kg

Gestellung
Menge: 20,000 d
Projektkosten nach DIN 276-08: 429

**05.02.03 An- und Abfahrt Scherenbühne für Arbeitshöhe max. 12 m**
An- und Abfahrt Scherenbühne für Arbeitshöhe max. 12 m

zum Heben und Montieren von Lüftungsleitungen an das Dachtragwerk der Dreifeldsporthalle und der Ringerhalle 1 und 2

einschl. folgender Lieferungen und Leistungen:
- Anlieferung und Einbringung
- Ausbringung uns Abholung

Die Abrechnung erfolgt pauschal für eine Anfahrt und eine Abfahrt bzw. eine Anlieferung und eine Abholung.

Eine Besichtigung der örtlichen Verhältnisse wird dem Bieter empfohlen.

Pauschal für Anfahrt und Abfahrt
Menge: 3,000 St
Projektkosten nach DIN 276-08: 429

**05.02.04 Gestellung Scherenbühne für Arbeitshöhe max. 12 m**
Gestellung Scherenbühne für Arbeitshöhe max. 12 m

zum Heben und Montieren von Lüftungsleitungen an das Dachtragwerk der Dreifeldsporthalle und der Ringerhalle 1 und 2

einschl. folgender Lieferungen und Leistungen:
- Auf- und Abbau
- Nebenkosten wie Versicherung, Sicherheitsprüfung, u.ä.
- Sonderausstattung: weiße Bereifung

Die Abrechnung erfolgt nach tatsächlich geleistetem Zeitaufwand (Einsatztage); die o.g. Lieferungen und Leistungen sind in den Verrechnungssätzen enthalten.

Eine Besichtigung der örtlichen Verhältnisse wird dem Bieter empfohlen.

Technische Eigenschaften
Höhe Montagestelle  ca. 11  m
Ausladung  ohne
Antrieb (kombi)  Elektro
Plattformhöhe  max. 10  m
Tragkraft  mind. 450  kg

Gestellung
Menge: 20,000 d
Projektkosten nach DIN 276-08: 429

### 06 Prüf- und Inbetriebnahmearbeiten, Dokumentation

#### 06.01 Prüfarbeiten an wärmetechnischen Anlagen

**06.01.01 Druck- und Dichtheitsprüfung für Heiz-/Kühlkreis mit zugehörigem Rohrleitungssystem**
Druck- und Dichtheitsprüfung für Heiz-/Kühlkreis mit zugehörigem Rohrleitungssystem

Druck- und Dichtheitsprüfung gem. DIN EN 14336 von Rohrleitungen aus nichtrostendem Stahl, Armaturen und Bauteilen für Betriebsmedium Heizungswasser;
Prüfung als hydraulische Prüfung

Hinweis:
Die Druck- und Dichtheitsprüfungen erfolgen abschnittsweise nach Baufortschritt bzw. Bauzeitenplan. Anlagenkreise und -systeme werden zu unterschiedlichen Bauzeiten und unabhängig voneinander geprüft und in Betrieb genommen werden.
Die einzelne Druck- und Dichtheitsprüfung erfolgt in Abstimmung mit bzw. nach Freigabe durch die Bauüberwachung.

Für jede Druck- und Dichtheitsprüfung ist ein durchschnittliches Anlagenvolumen von bis zu 500 l vorzusehen.

einschl. folgender Lieferungen und Leistungen:
- Herstellung der erforderlichen Anschlüsse ab beigestelltem Bauwasseranschluss
- Beistellung erforderlicher Kleinmaterialien und Prüfgeräte
- Durchführung der Prüfung
- Protokollierung der Prüfung und Vorlage der Prüfprotokolle
- Entleerung des geprüften Anlagensystems in die bauseitige Entwässerungsanlage

Technische Eigenschaften
Prüfmedium  aus Trinkwasseranlage
Prüfgegenstand  Anlagenabschnitt Heiz- und Kühlanlage
Anlagenvolumen  500  l (durchschnittlich)
Menge: 11,000 St
Projektkosten nach DIN 276-08: 429

**06.01.02 Befüllung der wärmetechnischen Anlagen und mehrfaches Entlüften**
Befüllung der wärmetechnischen Anlagen und mehrfaches Entlüften

Befüllung mit enthärtetem Wasser zur Erzielung der Wasserqualität und Grenzwerte gem. VDI 2035; Fließdruck 2 bar

Hinweis:
Die Befüllungen erfolgen abschnittsweise nach Baufortschritt bzw. Bauzeitenplan. Anlagenkreise und -systeme werden zu unterschiedlichen Bauzeiten und unabhängig voneinander gefüllt und in Betrieb genommen werden.
Die einzelne Befüllung erfolgt in Abstimmung mit bzw. nach Freigabe durch die Bauüberwachung.

Für jede Befüllung ist ein durchschnittliches Anlagenvolumen von bis zu 500 l vorzusehen.

einschl. folgender Lieferungen und Leistungen:
- Herstellung der erforderlichen Anschlüsse ab beigestelltem Bauwasseranschluss
- Beistellung erforderlicher Armaturen, Geräte und Verbrauchsmaterialien
- Durchführung der Befüllung
- Protokollierung der Arbeiten (mit Tätigkeit, Datum, Uhrzeit, Füllvolumen, besonderen Vorkommnissen, u.ä.) und Vorlage der Protokolle
- Nachweis des zulässigen pH-Wertes im Anlagenwasser im Bereich von 8,2 bis 9,5 im Abstand von 8 bis 12 Wochen nach der Anlageninbetriebnahme (gem. VDI 2035 Blatt 1) einschl. Messprotokoll/Eintrag in das Betriebsbuch

Technische Eigenschaften
Prüfmedium  aus Trinkwasseranlage
Prüfgegenstand  Anlagenabschnitt Heiz- und Kühlanlage
Anlagenvolumen  500  l (durchschnittlich)
Menge: 11,000 St
Projektkosten nach DIN 276-08: 429

#### 06.02 Prüfarbeiten an Trinkwasseranlage

**06.02.01 Druck- und Dichtheitsprüfung für Trinkwasserrohrleitungssystem mit Inertgas**
Druck- und Dichtheitsprüfung für Trinkwasserrohrleitungssystem mit Inertgas

Druck- und Dichtheitsprüfung (gem. DIN EN 806-4, VDI 6023 und ZVSHK Merkblatt über "Dichtheitsprüfung von Trinkwasserinstallationen") von Rohrleitungen aus nichtrostendem Stahl, Armaturen und Bauteilen für Betriebsmedium Trinkwasser;
Prüfung als Gasdruckprüfung

einschl. folgender Lieferungen und Leistungen:
- Herstellung der erforderlichen Anschlüsse
- Beistellung erforderlicher Prüfmedien, Kleinmaterialien und Prüfgeräte
- Durchführung der Prüfung
- Protokollierung der Prüfung und Vorlage der Prüfprotokolle
- Entleerung des geprüften Anlagensystems bis zu einem Restdruck von ca. 0,1 bar mit Kennzeichnung der geprüften Rohrleitung

Technische Eigenschaften
Prüfmedium  inertes Gas
Prüfgegenstand  Hauptzuleitung Trinkwasser
Nennweite  DN 65
Länge  ca. 35  m
Menge: 1,000 St
Projektkosten nach DIN 276-08: 429

#### 06.03 Inbetriebsetzung der wärmetechnischen Anlagen

**Ausführungsbeschreibung 9 Inbetriebsetzung der wärmetechnischen Anlage**
*Inbetriebsetzung und Funktionsmessung der wärmetechnischen Anlagen, Kreisläufe und Zuleitungssyteme*
Inbetriebsetzung und Funktionsmessung der wärmetechnischen Anlagen, Kreisläufe und Zuleitungssyteme

im Wesentlichen bestehend aus:
- Prüfung der hydraulischen Anschlüsse
- Prüfung der elektrischen Anschlüsse von Geräten, Fühlern, Reglern, Stellgliedern
- Funktionsprüfung der Absperr-/Mess-/Sicherheit- und Regelarmaturen
- Parametrierung der Regler nach Vorgabe
- hydraulischer Abgleich der Heizkreise und Verteiler
- Inbetriebnahme der wärmetechnischen Anlagen und der zum Lieferumfang gehörenden Feldgeräte
- Einstellen der Sollwerte, Ermittlung der Parameter, Überprüfen des dynamischen Betriebsverhaltens
- Messungen von Betriebsdaten
- Erstellung von Protokollen mit den Mess- und Einstellwerten

Hinweis:
Die Inbetriebsetzungen erfolgen abschnittsweise nach Baufortschritt bzw. Bauzeitenplan. Anlagenkreise und -systeme werden zu unterschiedlichen Bauzeiten und unabhängig voneinander geprüft und in Betrieb genommen werden.
Die Inbetriebsetzungsvorgänge erfolgen in Abstimmung mit bzw. nach Freigabe durch die Bauüberwachung.

Inbetriebsetzungsvorgänge sind im Einzelnen vorgesehen für:
- jeden einzelnen Heizkreis
  (jeweils mit Pumpe und Mischerkreis und zugehörigen Verbrauchern)
- das Zuleitungssystem Niedertemperatur, Heizung
  (mit Pumpe, Verteilerkreis, Druckhalte-, Nachspeise- und Entgasungseinheit)
- das Zuleitungssystem Hochtemperatur, Trinkwassererwärmung
  (mit Pumpe)
- das Zuleitungssystem Kaltwasser, Kühlung
  (mit Pumpe, Umluftkühlgeräte, Druckhalte-, Nachspeise- und Entgasungseinheit)

einschl. folgender Lieferungen und Leistungen:
- Gestellung der zum Nachweis von Funktionen und Verteilung erforderlichen Hilfsmittel (z. B. Messgeräte, usw.)
- Gestellung evtl. erforderlicher Steighilfen (Leitern, Gerüste, u.ä.)
- einmaliges Einweisen des zuständigen Betreiberpersonals in die wesentlichen Anlagenfunktionen

**06.03.01 Inbetriebsetzung und Funktionsmessung Heizkreis bzw. Zuleitungssystem**
Menge: 18,000 St
Projektkosten nach DIN 276-08: 429

#### 06.04 Stundenlohnarbeiten

*Hinweis: Stundenlohnarbeiten*
Stundenlohnarbeiten

Stundenlohnarbeiten dürfen nur nach vorheriger detaillierter Freigabe bzw. Anweisung durch den Auftraggeber oder seinem Bevollmächtigten ausgeführt werden.

Die vom Auftragnehmer oder seinem Bevollmächtigten unterschriebenen Stundenlohnzettel müssen für jeden Kalendertag getrennt ausgestellt sein und sind arbeitstäglich der Bauüberwachung zur Anerkennung vorzulegen.

Nachträglich eingereichte Stundenlohnbelege werden nicht anerkannt.

Etwa anfallende Stundenlohnarbeiten werden mit den vereinbarten Stundenverrechnungssätzen abgerechnet. Die Stundenverrechnungssätze beinhalten ggf. Reisezeiten, Fahrkosten, Auslösung, Spesenkosten, Materialien für persönliche Schutzausrüstung.

Stundenlohnarbeiten sind evtl. vorgesehen für:
- Entleerung, Belüftung und Freigeben von Bestandsanlagenkreisläufe (für die bauseitige Demontage mit Schadstoffentsorgung)
- Demontagearbeiten (z.B. von Restinstallationen)
- Herstellung von Sonderbefestigungen
- Spülen des bauseitigen Bestandsheizungssystems mit den vorhandenen und verbleibenden Heizkörpern

**06.04.01 Monteurstunde**
Menge: 60,000 h
Projektkosten nach DIN 276-08: 429

**06.04.02 Helferstunde**
Menge: 60,000 h
Projektkosten nach DIN 276-08: 429

#### 06.05 Dokumentationsunterlagen

**06.05.01 Dokumentationsunterlagen**
Dokumentationsunterlagen

im Wesentlichen bestehend aus:
- Installations-, Betriebs- und Wartungsanleitungen der installierter Komponenten
- Ersatzteillisten wesentlicher installierter Komponenten
- Zertifizierungen und Herstellerbescheinigungen (z.B. Konformitätserklärungen) der installierten Komponenten
- Nachweise, wie Bauartzulassungen, Eignungsnachweise, Übereinstimmungserklärungen, u.ä.
- Prüfprotokolle
- Protokolle zur Inbetriebsetzung der wärmetechnischen Anlagen
- Revisionspläne (incl. Eintragungen von Dimensionen/Maßen, Ausführung der Dämmung, Brandschutzmaßnahmen, Stücklisten, usw.);
  Grundlage für die Anfertigung der Revisionspläne sind die Ausführungspläne

einschl. folgender Lieferungen und Leistungen:
- Vorlage eines Vorabexemplars zur Prüfung durch den AG spätestens zwei Wochen vor der Inbetriebsetzung jeder einzelnen Lüftungsanlage
- Revision der Unterlagen mit Übernahme berechtigter Änderungswünsche des AG

Alle Unterlagen sind übersichtlich geordnet einfach in Papierform und 1-fach elektronisch (auf CD oder per Datentransfer) zu übergeben.

liefern
Menge: 1,000 psch
Projektkosten nach DIN 276-08: 429

### 07 Wartung

#### 07.01 Wartung Wärmeversorgungsanlagen

**Ausführungsbeschreibung 10 Wartung Wärmeversorgungsanlagen**
*Wartung Wärmeversorgungsanlagen für die Dauer von 4 Jahren (Gewährleistungszeit)*
Wartung Wärmeversorgungsanlagen für die Dauer von 4 Jahren (Gewährleistungszeit)

Alle Wartungsarbeiten sind so auszuführen, dass die dem Bauherrn zustehenden Verpflichtungen, zur Wahrung seiner Gewährleistungsansprüche, ständig erfüllt sind.

Die Wartung umfasst im Leistungsverzeichnis enthaltenen Komponenten,
insbesondere:
- 1 Stck. Deckenstrahlplattenheizungsanlagen, Dreifeldhalle
- 1 Stck. Deckenstrahlplattenheizungsanlagen, Ringerhalle 1
- Verteileranlagen mit Heiz- und Kühlkreisen
- Pumpen und Heizkörper
- 4 Stck. Elektroheizkörper
- 2 Stck. Umluftkühlanlagen
jeweils einschl. zugehöriger Armaturen und rohrleitungstechnischer Komponenten

Die Bestandsanlagen
- 1 Stck. Fußbodenheizungsanlage
- Heizkörperanlage im Ringerbereich
sind nicht Bestandteil dieser Leistungsposition.  Ggf. werden diese Anlagen im Nachgang mit dem AN verhandelt und einem Wartungsvertrag hinzugefügt.

Für die erforderlichen Zeiträume gelten die Gewährleistungsbedingungen der VOB, VOL und der Hersteller.
Sollten sich aus dem Betrieb der Anlage kürzere Wartungsintervalle ergeben, so sind diese entsprechend zu berücksichtigen und vom Bieter durchzuführen.

Alle vorstehenden Wartungsarbeiten umfassen nicht die Durchführung von Kleinreparaturen einschl. Materialien, die nicht durch die Gewährleistung gedeckt sind. Diese Arbeiten werden separat vergütet.

Über die durchgeführten Wartungsarbeiten und die Funktionskontrollen sind Berichte zu erstellen und dem Bauherrn zu übergeben.

Zusätzlich vergütet werden alle Materiallieferungen, die sich aus dem Betrieb der Anlage ergeben. Hierzu gehören u.a. Dichtungen, Filter, Verschleißteile.

Während der Gewährleistungsfrist der VOB übernimmt der AN die Wartung für die gesamten o.g. Anlagen.
Vom Auftragnehmer sind die Arbeitskarte/n (Wartungslisten) über die von ihm für erforderlich gehaltenen Wartungsarbeiten zu erstellen.
Des Weiteren muss der Auftragnehmer für Fragen und für die Behebung eventuell auftretender Störungen unter einer Servicerufnummer während der regelmäßigen Arbeitszeit (Mo. - Fr. 09:00 – 17:00 Uhr) zur Verfügung stehen.

Für die Wartungen/Prüfungen beabsichtigt der Auftraggeber den Abschluss eines separaten Wartungsvertrages (losgelöst vom Bauvertrag). Darin vereinbart werden u.a. Zahlungskonditionen, Teilzahlungen, usw. Der Wartungsvertrag endet nach Ablauf der vereinbarten Gewährleistungszeit automatisch.

Wartung der Wärmeversorgungsanlagen für die Dauer der Gewährleistungszeit von 4 Jahren
in Anlehnung an VDMA Einheitsblätter und entsprechend den Vorgaben der Komponentenhersteller;
incl. Dokumentation der Wartung im Betriebstagebuch

**07.01.01 Wartung Wärmeversorgungsanlagen für die Dauer von 2 Jahren**
Wartung Wärmeversorgungsanlagen für die Dauer von 2 Jahren

Alle Wartungsarbeiten sind so auszuführen, dass die dem Bauherrn zustehenden Verpflichtungen, zur Wahrung seiner Gewährleistungsansprüche, ständig erfüllt sind.

Die Wartung umfasst im Leistungsverzeichnis enthaltenen Komponenten,
insbesondere:
- 1 Stck. Deckenstrahlplattenheizungsanlagen, Dreifeldhalle
- 1 Stck. Deckenstrahlplattenheizungsanlagen, Ringerhalle 1
- Verteileranlagen mit Heiz- und Kühlkreisen
- Pumpen und Heizkörper
- 4 Stck. Elektroheizkörper
- 2 Stck. Umluftkühlanlagen
jeweils einschl. zugehöriger Armaturen und rohrleitungstechnischer Komponenten

Die Bestandsanlagen
- 1 Stck. Fußbodenheizungsanlage
- Heizkörperanlage im Ringerbereich
sind nicht Bestandteil dieser Leistungsposition.

Für die erforderlichen Zeiträume gelten die Gewährleistungsbedingungen der VOB, VOL und der Hersteller.
Sollten sich aus dem Betrieb der Anlage kürzere Wartungsintervalle ergeben, so sind diese entsprechend zu berücksichtigen und vom Bieter durchzuführen.

Alle vorstehenden Wartungsarbeiten umfassen nicht die Durchführung von Kleinreparaturen einschl. Materialien, die nicht durch die Gewährleistung gedeckt sind. Diese Arbeiten werden separat vergütet.

Über die durchgeführten Wartungsarbeiten und die Funktionskontrollen sind Berichte zu erstellen und dem Bauherrn zu übergeben.

Zusätzlich vergütet werden alle Materiallieferungen, die sich aus dem Betrieb der Anlage ergeben. Hierzu gehören u.a. Dichtungen, Filter, Verschleißteile.

Während der Gewährleistungsfrist der VOB übernimmt der AN die Wartung für die gesamten o.g. Anlagen.
Vom Auftragnehmer sind die Arbeitskarte/n (Wartungslisten) über die von ihm für erforderlich gehaltenen Wartungsarbeiten zu erstellen.
Des Weiteren muss der Auftragnehmer für Fragen und für die Behebung eventuell auftretender Störungen unter einer Servicerufnummer während der regelmäßigen Arbeitszeit (Mo. - Fr. 09:00 – 17:00 Uhr) zur Verfügung stehen.

Für die Wartungen/Prüfungen beabsichtigt der Auftraggeber den Abschluss eines separaten Wartungsvertrages (losgelöst vom Bauvertrag). Darin vereinbart werden u.a. Zahlungskonditionen, Teilzahlungen, usw. Der Wartungsvertrag endet nach Ablauf der vereinbarten Gewährleistungszeit automatisch.

Wartung der Wärmeversorgungsanlagen für die Dauer der Gewährleistungszeit von 4 Jahren
in Anlehnung an VDMA Einheitsblätter und entsprechend den Vorgaben der Komponentenhersteller;
incl. Dokumentation der Wartung im Betriebstagebuch
Menge: 4,000 Jr
Projektkosten nach DIN 276-08: 429
